# Condicionament de la T-324. Tram: Benissanet a la N-420

- Propietat de l'arxiu: RIB Spain
- Format: FIEBDC-3/2016
- Programa: Presto 18.04
- Tipus: pressupost
- Data dels preus: 07/12/1994
- Divisa: EUR
Import: 1429092.96

## 01 DEMOLICIONS I ENDERROCS
Import: 61856.44

**E0203** m3 Enderroc murs de contenció de pedra, inclòs transport a abocador
21.4 m3 × 35.61 = 762.05
Enderroc de murs de contenció de pedra, inclòs transport dels materials a l'abocador, cànon i condicionament del mateix.

| Codi | Ut | Descripció | Rendiment | Preu | Import |
|---|---|---|---|---|---|
| O0102 | h | Oficial 1ª (mà d'obra; 23/07/1998) | 0.1 | 24.56 | 2.46 |
| O0110 | h | Peó (mà d'obra; 23/07/1998) | 0.5 | 20.41 | 10.21 |
| M0207B | h | Retroexcavadora amb martell trencador (maquinària; 23/07/1998) | 0.21 | 68.89 | 14.47 |
| M0212B | h | Camió de trabuc 16 m³ (maquinària; 23/07/1998) | 0.125 | 45.4 | 5.68 |
| P1613 | u | Cànon d'abocador (23/07/1998) | 1.2 | 0.8 | 0.96 |
| vg | % | Despeses indirectes | 0.305 | 6 | 1.83 |
|  |  | Total |  |  | 35.61 |

| Amidament | Uts. | Llarg | Ample | Alt | Parcial |
|---|---|---|---|---|---|
| Mur a enderrocar PK 20+080 | 1 | 10.7 | 1 | 2 | 21.40 |
| Total |  |  |  |  | 21.4 |

**E0210** m Demolició de vorada i rigola, inclosa la fonamentació, i transport
200 m × 7.01 = 1402.00
Demolició de vorada i rigola, inclosa la fonamentació, transport a abocador, cànon i condicionament del mateix.

| Codi | Ut | Descripció | Rendiment | Preu | Import |
|---|---|---|---|---|---|
| O0110 | h | Peó | 0.2 | 20.41 | 4.08 |
| M0207 | h | Retroexcavadora 100 hp (maquinària; 23/07/1998) | 0.02 | 59.41 | 1.19 |
| M0212B | h | Camió de trabuc 16 m³ | 0.02 | 45.4 | 0.91 |
| P1613 | u | Cànon d'abocador | 0.6 | 0.8 | 0.48 |
| vg | % | Despeses indirectes | 0.058 | 6 | 0.35 |
|  |  | Total |  |  | 7.01 |

| Amidament | Llarg | Parcial |
|---|---|---|
| Accés Deixalleria |  |  |
| Illa 1 | 11 | 11.00 |
| Illa 2 | 12 | 12.00 |
| Zona nova rotonda |  |  |
| pk 20+400 | 81 | 81.00 |
| pk 20+500 | 62 | 62.00 |
| Mitjana accés a polígon | 34 | 34.00 |
| Subtotal |  | 200.00 |
| Total |  | 200 |

**E0633** m2 Fresat paviment asfàltic fins a 15 cm (Projectes constructius convencionals)
7764.05 m2 × 2.27 = 17624.39
Fresat mecànic de paviment asfàltic fins una profunditat màxima de 15 cm amb fresadora de càrrega automàtica, inclòs encaixos laterals i finals, talls i entregues a tapes i reixes amb compressor, càrrega i transport de runes a l'abocador, cànon d'abocament i escombrat i neteja de la superfície fresada.

| Codi | Ut | Descripció | Rendiment | Preu | Import |
|---|---|---|---|---|---|
| O0101 | h | Cap de colla (mà d'obra; 23/07/1998) | 0.006 | 26.02 | 0.16 |
| O0110 | h | Peó | 0.015 | 20.41 | 0.31 |
| M0242 | h | Fresadora (maquinària; 23/07/1998) | 0.007 | 133.01 | 0.93 |
| M0212B | h | Camió de trabuc 16 m³ | 0.007 | 45.4 | 0.32 |
| M0220 | h | Escombradora autopropulsada (maquinària; 23/07/1998) | 0.007 | 42.15 | 0.30 |
| P1613 | u | Cànon d'abocador | 0.15 | 0.8 | 0.12 |
| %16130 | % | Despeses indirectes | 6 % | 2.14 | 0.13 |
|  |  | Total |  |  | 2.27 |

| Amidament | Llarg | Ample | Parcial |
|---|---|---|---|
| Trobada paviment existent | 20 | 6.1 | 122.00 |
| inici tram | 20 | 9.3 | 186.00 |
| fi tram | 20 | 9.3 | 186.00 |
| regularització |  |  |  |
| eix 1 | 5340 |  | 5340.00 |
| eix 2 | 839.9 |  | 839.90 |
| eix 4 | 765.4 |  | 765.40 |
| eix 5 | 324.75 |  | 324.75 |
| Subtotal |  |  | 7764.05 |
| Total |  |  | 7764.05 |

**E0213** m2 Demolició paviment de mescla bituminosa, mitjans mecànics, fondària 25 cm
920 m2 × 3.72 = 3422.40
Demolició de paviment de mescla bituminosa,amb mitjans mecànics, fins a una profunditat de 25 cm., inclòs transport dels materials de runa a l'abocador, cànon i condicionament del mateix.

| Codi | Ut | Descripció | Rendiment | Preu | Import |
|---|---|---|---|---|---|
| O0110 | h | Peó | 0.02 | 20.41 | 0.41 |
| M0201 | h | Compressor aire gasoil 13,3 m³/h (maquinària; 12/01/2009) | 0.008 | 21.088194 | 0.17 |
| M0204 | h | Pala carregadora pneumàtics (maquinària; 12/01/2009) | 0.01 | 58.268112 | 0.58 |
| M0207B | h | Retroexcavadora amb martell trencador | 0.01 | 68.89 | 0.69 |
| M0212B | h | Camió de trabuc 16 m³ | 0.012 | 45.4 | 0.54 |
| P1613 | u | Cànon d'abocador | 1.2 | 0.8 | 0.96 |
| vg | % | Despeses indirectes | 0.061 | 6 | 0.37 |
|  |  | Total |  |  | 3.72 |

| Amidament | Uts. | Llarg | Parcial |
|---|---|---|---|
| Zona accés deixalleria | 1 | 920 | 920.00 |
| Total |  |  | 920 |

**E0334** m Tall serra disc paviment mescles bituminoses, formigó o panot, fins 25 cm
3903.5 m × 1.98 = 7728.93
Tall amb serra de disc de paviment de mescles bituminoses, formigó o panot, fins a una fondària de 25 cm.

| Codi | Ut | Descripció | Rendiment | Preu | Import |
|---|---|---|---|---|---|
| O0101 | h | Cap de colla | 0.01 | 26.02 | 0.26 |
| O0110 | h | Peó | 0.05 | 20.41 | 1.02 |
| M0334 | h | Serra de disc (maquinària; 10/07/2006) | 0.05 | 12 | 0.60 |
| vg | % | Despeses indirectes | 0.017 | 6 | 0.10 |
|  |  | Total |  |  | 1.98 |

| Amidament | Uts. | Llarg | Parcial |
|---|---|---|---|
| Accés deixalleria |  |  |  |
|  |  | 191 | 191.00 |
|  |  | 15 | 15.00 |
|  |  | 46 | 46.00 |
| Nova rotonda: |  |  |  |
| Entrada fàbrica |  | 68 | 68.00 |
| C. Verdeguera |  | 7.5 | 7.50 |
| Sortida àmbit |  | 9.5 | 9.50 |
| Inici tram |  | 6.5 | 6.50 |
| carretera | 2 | 1780 | 3560.00 |
| Subtotal |  |  | 3903.50 |
| Total |  |  | 3903.5 |

**E02110** m2 Demolició de paviment de formigó, transport abocador
160 m2 × 5 = 800.00
Demolició de paviment de formigó, inclòs transport dels materials de runa a l'abocador, cànon i condicionament del mateix.

| Codi | Ut | Descripció | Rendiment | Preu | Import |
|---|---|---|---|---|---|
| O0110 | h | Peó | 0.05 | 20.41 | 1.02 |
| M0207B | h | Retroexcavadora amb martell trencador | 0.016 | 68.89 | 1.10 |
| M0212B | h | Camió de trabuc 16 m³ | 0.016 | 45.4 | 0.73 |
| M0204 | h | Pala carregadora pneumàtics | 0.016 | 58.268112 | 0.93 |
| P1613 | u | Cànon d'abocador | 1.2 | 0.8 | 0.96 |
| vg | % | Despeses indirectes | 0.044 | 6 | 0.26 |
|  |  | Total |  |  | 5 |

| Amidament | Llarg | Parcial |
|---|---|---|
| Zona nova rotonda |  |  |
| pk 20+400 | 84 | 84.00 |
| pk 20+500 | 67 | 67.00 |
| Illetes accés deixalleria | 9 | 9.00 |
| Subtotal |  | 160.00 |
| Total |  | 160 |

**E0214** m Desmuntatge barrera de seguretat flexible i demolició ancoratges
355 m × 7.53 = 2673.15
Desmuntatge de barrera de seguretat flexible i demolició d'ancoratges amb base de formigó,inclòs p.p. de suports i transport a abocador o magatzem, i cànon.

| Codi | Ut | Descripció | Rendiment | Preu | Import |
|---|---|---|---|---|---|
| O0102 | h | Oficial 1ª | 0.05 | 24.56 | 1.23 |
| O0110 | h | Peó | 0.1 | 20.41 | 2.04 |
| M0201 | h | Compressor aire gasoil 13,3 m³/h | 0.02 | 21.088194 | 0.42 |
| M0207 | h | Retroexcavadora 100 hp | 0.01 | 59.41 | 0.59 |
| M0229 | h | Compressor d'aire de gasoil 3m³ (maquinària; 12/01/2009) | 0.1 | 7.05687 | 0.71 |
| M0212B | h | Camió de trabuc 16 m³ | 0.03 | 45.4 | 1.36 |
| P1613 | u | Cànon d'abocador | 1 | 0.8 | 0.80 |
| vg | % | Despeses indirectes | 0.063 | 6 | 0.38 |
|  |  | Total |  |  | 7.53 |

| Amidament | Uts. | Llarg | Parcial |
|---|---|---|---|
| Esquerre |  |  |  |
| PK 20+180 - 20+305 | 1 | 125 | 125.00 |
| PK 20+315- 20+380 | 1 | 65 | 65.00 |
| Dret |  |  |  |
| PK 20+205 - 20+370 | 1 | 165 | 165.00 |
| Subtotal |  |  | 355.00 |
| Total |  |  | 355 |

**E0215** u Desmuntatge de senyal de trànsit i demolició ancoratges
64 u × 16.22 = 1038.08
Desmuntatge de senyal de trànsit i demolició d'ancoratges amb base de formigó, inclòs càrrega i transport al magatzem de Diputació, inclòs cànon d'abocador.

| Codi | Ut | Descripció | Rendiment | Preu | Import |
|---|---|---|---|---|---|
| O0102 | h | Oficial 1ª | 0.05 | 24.56 | 1.23 |
| O0110 | h | Peó | 0.3 | 20.41 | 6.12 |
| M0201 | h | Compressor aire gasoil 13,3 m³/h | 0.025 | 21.088194 | 0.53 |
| M0207 | h | Retroexcavadora 100 hp | 0.01 | 59.41 | 0.59 |
| M0229 | h | Compressor d'aire de gasoil 3m³ | 0.1 | 7.05687 | 0.71 |
| M0212B | h | Camió de trabuc 16 m³ | 0.12 | 45.4 | 5.45 |
| P1613 | u | Cànon d'abocador | 1 | 0.8 | 0.80 |
| vg | % | Despeses indirectes | 0.132 | 6 | 0.79 |
|  |  | Total |  |  | 16.22 |

| Amidament | Uts. | Parcial |
|---|---|---|
| Senyals Caducades | 16 | 16.00 |
|  | 43 | 43.00 |
| Senyals a canviar per traçat | 5 | 5.00 |
| Subtotal |  | 64.00 |
| Total |  | 64 |

**E0222** m3 Demolició pas salvacunetes
7.02 m3 × 20.05 = 140.75
Demolició de pas salvacunetes o tub de drenatge o sanejament existent de qualsevol diàmetre o material, en volum aparent, inclòs càrrega i transport de la runa a l'abocador (inclòs cànon).

| Codi | Ut | Descripció | Rendiment | Preu | Import |
|---|---|---|---|---|---|
| O0102 | h | Oficial 1ª | 0.1 | 24.56 | 2.46 |
| O0110 | h | Peó | 0.3 | 20.41 | 6.12 |
| M0201 | h | Compressor aire gasoil 13,3 m³/h | 0.1 | 21.088194 | 2.11 |
| M0204 | h | Pala carregadora pneumàtics | 0.06 | 58.268112 | 3.50 |
| M0229 | h | Compressor d'aire de gasoil 3m³ | 0.06 | 7.05687 | 0.42 |
| M0212B | h | Camió de trabuc 16 m³ | 0.08 | 45.4 | 3.63 |
| P1613 | u | Cànon d'abocador | 1 | 0.8 | 0.80 |
| vg | % | Despeses indirectes | 0.169 | 6 | 1.01 |
|  |  | Total |  |  | 20.05 |

| Amidament | Uts. | Llarg | Ample | Alt | Parcial |
|---|---|---|---|---|---|
| Acces 9 PK 19+330 | 3.14 | 4 | 0.6 | 0.6 | 4.52 |
|  | -3.14 | 4 | 0.4 | 0.4 | -2.01 |
| Acces 20 PK 20+090 | 3.14 | 23 | 0.65 | 0.65 | 30.51 |
|  | -3.14 | 23 | 0.6 | 0.6 | -26.00 |
| Subtotal |  |  |  |  | 7.02 |
| Total |  |  |  |  | 7.02 |

**E02111** m2 Demolició de cuneta de formigó, transport abocador
2977.5 m2 × 4.84 = 14411.10
Demolició de cuneta revestida de formigó de qualsevol tipus i gruix, inclòs cànon i transport dels materials de runa a l'abocador.

| Codi | Ut | Descripció | Rendiment | Preu | Import |
|---|---|---|---|---|---|
| O0110 | h | Peó | 0.05 | 20.41 | 1.021 |
| M0207B | h | Retroexcavadora amb martell trencador | 0.015 | 68.89 | 1.033 |
| M0212B | h | Camió de trabuc 16 m³ | 0.015 | 45.4 | 0.681 |
| M0204 | h | Pala carregadora pneumàtics | 0.015 | 58.268112 | 0.874 |
| P1613 | u | Cànon d'abocador | 1.2 | 0.8 | 0.960 |
| %16130 | % | Despeses indirectes | 6 % | 4.569 | 0.274 |
|  |  | Total |  |  | 4.84 |

| Amidament | Uts. | Llarg | Ample | Parcial |
|---|---|---|---|---|
| Costat esquerre | 1 | 262 | 1.5 | 393.00 |
|  | 1 | 985.8 | 1.5 | 1478.70 |
|  | 1 | 66.2 | 1.5 | 99.30 |
| Costat dret | 1 | 671 | 1.5 | 1006.50 |
| Subtotal |  |  |  | 2977.50 |
| Total |  |  |  | 2977.5 |

**E02211** u Tall d'arbre de diàmetre fins 50cm i extracció de la soca
76 u × 148.93 = 11318.68
Tall d'arbre de diàmetre fins a 50 cm.de diàmetre i extracció de la soca i retirada de branques, inclòs càrrega i transport de restes a planta de compostatge, i tapat del forat.

| Codi | Ut | Descripció | Rendiment | Preu | Import |
|---|---|---|---|---|---|
| O0101 | h | Cap de colla | 0.2 | 26.02 | 5.20 |
| O0102 | h | Oficial 1ª | 1 | 24.56 | 24.56 |
| O0110 | h | Peó | 1 | 20.41 | 20.41 |
| M0214 | h | Camió grua 12 tn (maquinària; 23/07/1998) | 1 | 42.07 | 42.07 |
| M0335 | h | Equip de tala i poda (maquinària; 17/05/2012) | 1 | 50 | 50.00 |
| P1613 | u | Cànon d'abocador | 1 | 0.8 | 0.80 |
| vg | % | Despeses indirectes | 0.981 | 6 | 5.89 |
|  |  | Total |  |  | 148.93 |

| Amidament | Uts. | Parcial |
|---|---|---|
| Talussos nova carretera | 67 | 67.00 |
| Zona rotonda | 9 | 9.00 |
| Subtotal |  | 76.00 |
| Total |  | 76 |

**E0221** u Tall d'arbre de grans dimensions i extracció de la soca
1 u × 534.91 = 534.91
Tall d'arbre de grans dimensions i extracció de la soca, retirada de branques i runes i tapat del forat, inclòs transport de restes a planta de compostatge, i neteja de l'obra

| Codi | Ut | Descripció | Rendiment | Preu | Import |
|---|---|---|---|---|---|
| O0101 | h | Cap de colla | 0.5 | 26.02 | 13.01 |
| O0102 | h | Oficial 1ª | 4 | 24.56 | 98.24 |
| O0110 | h | Peó | 8 | 20.41 | 163.28 |
| M0212B | h | Camió de trabuc 16 m³ | 4 | 45.4 | 181.60 |
| M0214 | h | Camió grua 12 tn | 1 | 42.07 | 42.07 |
| M0358 | h | Motoserra 80 cm³ (maquinària; 23/07/1998) | 4 | 2.55 | 10.20 |
| P1613 | u | Cànon d'abocador | 1 | 0.8 | 0.80 |
| vg | % | Despeses indirectes | 4.285 | 6 | 25.71 |
|  |  | Total |  |  | 534.91 |

## 02 MOVIMENT DE TERRES
Import: 111818.74

**E0313** m2 Esbrossada del terreny, inclòs càrrega i transport.
12446.7 m2 × 0.56 = 6970.15
Esbrossada del terreny de qualsevol tipus, excepte zones boscoses, càrrega i transport.a l'interior d'obra o abocador controlat inclòs canon d'abocador i condicionament del mateix

| Codi | Ut | Descripció | Rendiment | Preu | Import |
|---|---|---|---|---|---|
| O0101 | h | Cap de colla | 0.001 | 26.02 | 0.03 |
| O0110 | h | Peó | 0.004 | 20.41 | 0.08 |
| M0207 | h | Retroexcavadora 100 hp | 0.001 | 59.41 | 0.06 |
| M0205 | h | Pala carregadora sobre orugues (maquinària; 23/07/1998) | 0.002 | 73.35 | 0.15 |
| M0212B | h | Camió de trabuc 16 m³ | 0.001 | 45.4 | 0.05 |
| P1613 | u | Cànon d'abocador | 0.2 | 0.8 | 0.16 |
| vg | % | Despeses indirectes | 0.005 | 6 | 0.03 |
|  |  | Total |  |  | 0.56 |

| Amidament | Llarg | Parcial |
|---|---|---|
| Eix 1 | 11787.35 | 11787.35 |
| Eix 2 | 122.343 | 122.34 |
| Eix 3 | 6.14 | 6.14 |
| Eix 4 | 109.671 | 109.67 |
| Eix 6 | 96.1 | 96.10 |
| Eix 7 | 325.1 | 325.10 |
| Subtotal |  | 12446.70 |
| Total |  | 12446.7 |

**E0314** m3 Excavació de terra vegetal, càrrega i transport.
5875.76 m3 × 3.61 = 21211.49
Excavació de terra vegetal, inclosa càrrega, transport a l'abocador, aplec o lloc d'ús i manteniment fins la seva utilització, inclòs cànon d'abocament i manteniment de l'abocador

| Codi | Ut | Descripció | Rendiment | Preu | Import |
|---|---|---|---|---|---|
| O0101 | h | Cap de colla | 0.008 | 26.02 | 0.21 |
| O0110 | h | Peó | 0.02 | 20.41 | 0.41 |
| M0207 | h | Retroexcavadora 100 hp | 0.01 | 59.41 | 0.59 |
| M0212B | h | Camió de trabuc 16 m³ | 0.02 | 45.4 | 0.91 |
| P1613 | u | Cànon d'abocador | 1 | 0.8 | 0.80 |
| P1615 | u | Condicionament de l'abocador (05/07/2010) | 1 | 0.5 | 0.50 |
| vg | % | Despeses indirectes | 0.031 | 6 | 0.19 |
|  |  | Total |  |  | 3.61 |

| Amidament | Uts. | Llarg | Parcial |
|---|---|---|---|
| Eix 1 |  | 4475.1 | 4475.10 |
| Eix 2 |  | 49.9 | 49.90 |
| Eix 3 |  | 202.6 | 202.60 |
| Eix 4 |  | 269.2 | 269.20 |
| Eix 5 |  | 179.9 | 179.90 |
| Eix 6 |  | 37.2 | 37.20 |
| Eix 7 |  | 127.7 | 127.70 |
| 10%imprevistos | 0.1 | 5341.6 | 534.16 |
| Subtotal |  |  | 5875.76 |
| Total |  |  | 5875.76 |

**E0302** m3 Excavació en desmunt en qualsevol tipus de terreny, abocador i condicionament
1747.2 m3 × 5.43 = 9487.30
Excavació en desmunt en qualsevol tipus de terreny, amb càrrega i transport a l'interior d'obra o abocador controlat inclòs canon d'abocador i condicionament del mateix.

| Codi | Ut | Descripció | Rendiment | Preu | Import |
|---|---|---|---|---|---|
| O0101 | h | Cap de colla | 0.012 | 26.02 | 0.31 |
| O0110 | h | Peó | 0.025 | 20.41 | 0.51 |
| M0207B | h | Retroexcavadora amb martell trencador | 0.025 | 68.89 | 1.72 |
| M0212B | h | Camió de trabuc 16 m³ | 0.025 | 45.4 | 1.14 |
| P1613 | u | Cànon d'abocador | 1.2 | 0.8 | 0.96 |
| P1615 | u | Condicionament de l'abocador | 1 | 0.5 | 0.50 |
| vg | % | Despeses indirectes | 0.048 | 6 | 0.29 |
|  |  | Total |  |  | 5.43 |

| Amidament | Uts. | Llarg | Parcial |
|---|---|---|---|
|  | 1 | 521.4 | 521.40 |
| 10%imprevistos | 1 | 130 | 130.00 |
| Excavacions sanejament | 1 | 1095.8 | 1095.80 |
| Subtotal |  |  | 1747.20 |
| Total |  |  | 1747.2 |

**E0315** m3 Terraplè amb compactació, material pròpia obra, inclòs transport
521.4 m3 × 5.02 = 2617.43
Terraplenat i piconatge amb material apte de la pròpia obra, en tongades de més de 25 cm i fins a 50 cm amb un grau de compactació segons capa i amb base l'assaig de referència, inclòs cànon d'extracció i transport.

| Codi | Ut | Descripció | Rendiment | Preu | Import |
|---|---|---|---|---|---|
| O0101 | h | Cap de colla | 0.006 | 26.02 | 0.16 |
| O0102 | h | Oficial 1ª | 0.01 | 24.56 | 0.25 |
| O0110 | h | Peó | 0.025 | 20.41 | 0.51 |
| M0208 | h | Motoanivelladora (maquinària; 12/01/2009) | 0.011 | 73.35024 | 0.81 |
| M0213 | h | Camió cisterna de 8 m³ (maquinària; 23/07/1998) | 0.009 | 48 | 0.43 |
| M0209 | h | Corró vibratori autop. 8 a 10 t (maquinària; 12/01/2009) | 0.015 | 46.25598 | 0.69 |
| M0204 | h | Pala carregadora pneumàtics | 0.015 | 58.268112 | 0.87 |
| M0212B | h | Camió de trabuc 16 m³ | 0.023 | 45.4 | 1.04 |
| vg | % | Despeses indirectes | 0.044 | 6 | 0.26 |
|  |  | Total |  |  | 5.02 |

**E0328** m3 Terraplè amb compactació, material préstec, inclòs càrrega i transport
4899.84 m3 × 10.78 = 52820.28
Terraplenat i piconatge amb material apte procedent de préstec, en tongades de més de 25 cm i fins a 50 cm amb un grau de compactació segons capa i amb base l'assaig de referència, inclòs cànon d'extracció i transport.

| Codi | Ut | Descripció | Rendiment | Preu | Import |
|---|---|---|---|---|---|
| O0101 | h | Cap de colla | 0.006 | 26.02 | 0.16 |
| O0102 | h | Oficial 1ª | 0.01 | 24.56 | 0.25 |
| O0110 | h | Peó | 0.025 | 20.41 | 0.51 |
| P0307 | m3 | Terra de préstec (material; 23/07/1998) | 1 | 5 | 5.00 |
| M0208 | h | Motoanivelladora | 0.013 | 73.35024 | 0.95 |
| M0213 | h | Camió cisterna de 8 m³ | 0.013 | 48 | 0.62 |
| M0209 | h | Corró vibratori autop. 8 a 10 t | 0.015 | 46.25598 | 0.69 |
| M0204 | h | Pala carregadora pneumàtics | 0.015 | 58.268112 | 0.87 |
| M0212B | h | Camió de trabuc 16 m³ | 0.027 | 45.4 | 1.23 |
| vg | % | Despeses indirectes | 0.083 | 6 | 0.50 |
|  |  | Total |  |  | 10.78 |

| Amidament | Uts. | Llarg | Parcial |
|---|---|---|---|
| Eix 1 |  | 4029.3 | 4029.30 |
| Eix 2 |  | 77.88 | 77.88 |
| Eix 3 |  | 0.11 | 0.11 |
| Eix 4 |  | 385.99 | 385.99 |
| Eix 5 |  | 68.64 | 68.64 |
| Eix 6 |  | 4.95 | 4.95 |
| Eix 7 |  | 359.37 | 359.37 |
| 10%imprevistos | 1 | 495 | 495.00 |
| propia obra | -1 | 521.4 | -521.40 |
| Subtotal |  |  | 4899.84 |
| Total |  |  | 4899.84 |

**E0331** m3 Terraplè amb compactació, material seleccionat, inclòs càrrega i transport
1095.8 m3 × 14.17 = 15527.49
Terraplenat i piconatge amb material seleccionat procedent de préstec, en tongades de més de 25 cm i fins a 50 cm amb un grau de compactació segons capa i amb base l'assaig de referència, inclòs cànon d'extracció i transport.

| Codi | Ut | Descripció | Rendiment | Preu | Import |
|---|---|---|---|---|---|
| O0101 | h | Cap de colla | 0.006 | 26.02 | 0.16 |
| O0102 | h | Oficial 1ª | 0.012 | 24.56 | 0.29 |
| O0110 | h | Peó | 0.027 | 20.41 | 0.55 |
| P0311 | m3 | Sòl seleccionat tipus 2 (material; 23/07/1998) | 1 | 7.87 | 7.87 |
| M0208 | h | Motoanivelladora | 0.013 | 73.35024 | 0.95 |
| M0213 | h | Camió cisterna de 8 m³ | 0.013 | 48 | 0.62 |
| M0209 | h | Corró vibratori autop. 8 a 10 t | 0.018 | 46.25598 | 0.83 |
| M0204 | h | Pala carregadora pneumàtics | 0.018 | 58.268112 | 1.05 |
| M0212B | h | Camió de trabuc 16 m³ | 0.027 | 45.4 | 1.23 |
| vg | % | Despeses indirectes | 0.103 | 6 | 0.62 |
|  |  | Total |  |  | 14.17 |

| Amidament | Uts. | Llarg | Parcial |
|---|---|---|---|
| Excavacions sanejament | 1 | 1095.8 | 1095.80 |
| Total |  |  | 1095.8 |

**E0344** m2 Repàs i piconatge de la base del terraplè i del fons de la caixa i base terraple
4899.38 m2 × 0.65 = 3184.60
Repàs i piconatge de la base del terraplens i dels fons de caixa amb mitjans mecànics i compactació amb base l'assaig de referència.

| Codi | Ut | Descripció | Rendiment | Preu | Import |
|---|---|---|---|---|---|
| O0101 | h | Cap de colla | 0.001 | 26.02 | 0.03 |
| O0102 | h | Oficial 1ª | 0.001 | 24.56 | 0.02 |
| O0110 | h | Peó | 0.01 | 20.41 | 0.20 |
| M0209 | h | Corró vibratori autop. 8 a 10 t | 0.001 | 46.25598 | 0.05 |
| M0213 | h | Camió cisterna de 8 m³ | 0.001 | 48 | 0.05 |
| M0208 | h | Motoanivelladora | 0.002 | 73.35024 | 0.15 |
| M0204 | h | Pala carregadora pneumàtics | 0.001 | 58.268112 | 0.06 |
| M0212B | h | Camió de trabuc 16 m³ | 0.001 | 45.4 | 0.05 |
| vg | % | Despeses indirectes | 0.007 | 6 | 0.04 |
|  |  | Total |  |  | 0.65 |

| Amidament | Uts. | Llarg | Parcial |
|---|---|---|---|
|  | 1 | 4899.375 | 4899.38 |
| Total |  |  | 4899.38 |

## 03 ESTRUCTURES
Import: 319133.62

### 03.01 PONT SOBRE RIU SEC
Import: 294931.22

#### 03.01.01 ENDERROCS
Import: 4405.69

**E02085** m3 Enderroc estructures formigó armat, inclòs transport a abocador
46.24 m3 × 48.01 = 2219.98
Enderroc d'estructures de formigó armat, inclòs transport a l'abocador, cànon i condicionament del mateix.

| Codi | Ut | Descripció | Rendiment | Preu | Import |
|---|---|---|---|---|---|
| O0102 | h | Oficial 1ª | 0.14 | 24.56 | 3.44 |
| O0110 | h | Peó | 0.7 | 20.41 | 14.29 |
| M0207B | h | Retroexcavadora amb martell trencador | 0.25 | 68.89 | 17.22 |
| M0229 | h | Compressor d'aire de gasoil 3m³ | 0.4 | 7.05687 | 2.82 |
| M0212B | h | Camió de trabuc 16 m³ | 0.15 | 45.4 | 6.81 |
| P1613 | u | Cànon d'abocador | 1.2 | 0.8 | 0.96 |
| vg | % | Despeses indirectes | 0.412 | 6 | 2.47 |
|  |  | Total |  |  | 48.01 |

| Amidament | Uts. | Llarg | Ample | Alt | Parcial |
|---|---|---|---|---|---|
| Segons amidaments auxiliars |  |  |  |  |  |
| Enderroc de tauler | 0.5 | 46.8 | 5.2 | 0.38 | 46.24 |
| Subtotal |  |  |  |  | 46.24 |
| Total |  |  |  |  | 46.24 |

**E0206** m3 Enderroc estructures de pedra, inclòs transport a abocador
46.24 m3 × 31.44 = 1453.79
Enderroc d'estructures de pedra, inclòs transport a l'abocador, cànon i condicionament del mateix.

| Codi | Ut | Descripció | Rendiment | Preu | Import |
|---|---|---|---|---|---|
| O0102 | h | Oficial 1ª | 0.05 | 24.56 | 1.23 |
| O0110 | h | Peó | 0.4 | 20.41 | 8.16 |
| M0207B | h | Retroexcavadora amb martell trencador | 0.2 | 68.89 | 13.78 |
| M0212B | h | Camió de trabuc 16 m³ | 0.125 | 45.4 | 5.68 |
| P1613 | u | Cànon d'abocador | 1.2 | 0.8 | 0.96 |
| vg | % | Despeses indirectes | 0.271 | 6 | 1.63 |
|  |  | Total |  |  | 31.44 |

| Amidament | Uts. | Llarg | Ample | Alt | Parcial |
|---|---|---|---|---|---|
| Segons amidaments auxiliars |  |  |  |  |  |
| Enderroc de tauler | 0.5 | 46.8 | 5.2 | 0.38 | 46.24 |
| Subtotal |  |  |  |  | 46.24 |
| Total |  |  |  |  | 46.24 |

**E0214** m Desmuntatge barrera de seguretat flexible i demolició ancoratges
97.2 m × 7.53 = 731.92

| Amidament | Uts. | Llarg | Parcial |
|---|---|---|---|
| Segons amidaments auxiliars |  |  |  |
| Desmuntatge ampit | 2 | 48.6 | 97.20 |
| Subtotal |  |  | 97.20 |
| Total |  |  | 97.2 |

#### 03.01.02 TAULER
Import: 89090.45

**E0515** m2 Encofrat de fusta per a fonaments i/o formigó ocult
19.76 m2 × 25.46 = 503.09
Encofrat de fusta per a fonaments i formigó ocult, col·locat.

| Codi | Ut | Descripció | Rendiment | Preu | Import |
|---|---|---|---|---|---|
| O0101 | h | Cap de colla | 0.02 | 26.02 | 0.52 |
| O0102 | h | Oficial 1ª | 0.11 | 24.56 | 2.70 |
| O0110 | h | Peó | 0.11 | 20.41 | 2.25 |
| P0602 | kg | Filferro recuit (material; 12/01/2009) | 0.3 | 1.565904 | 0.47 |
| P0604 | kg | Claus d'acer zincats (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua 12 tn | 0.025 | 42.07 | 1.05 |
| vg | % | Despeses indirectes | 0.231 | 6 | 1.39 |
|  |  | Total |  |  | 25.46 |

| Amidament | Uts. | Llarg | Ample | Parcial |
|---|---|---|---|---|
| Recrescut recolz. extrems | 2 | 10.4 | 0.95 | 19.76 |
| Total |  |  |  | 19.76 |

**E0501** m3 Formigó HL-150 solera neteja
24.34 m3 × 70.79 = 1723.03
Formigó de neteja tipus HL-150 elaborat en planta,col·locat.

| Codi | Ut | Descripció | Rendiment | Preu | Import |
|---|---|---|---|---|---|
| O0101 | h | Cap de colla | 0.02 | 26.02 | 0.52 |
| O0102 | h | Oficial 1ª | 0.08 | 24.56 | 1.96 |
| O0110 | h | Peó | 0.15 | 20.41 | 3.06 |
| P0502 | m3 | Formigó HL-150 posat a l'obra (material; 23/07/1998) | 1.02 | 60.5 | 61.71 |
| M0225 | h | Vibrador (maquinària; 12/01/2009) | 0.08 | 2.091306 | 0.17 |
| vg | % | Despeses indirectes | 0.562 | 6 | 3.37 |
|  |  | Total |  |  | 70.79 |

| Amidament | Uts. | Llarg | Ample | Alt | Parcial |
|---|---|---|---|---|---|
| Tauler | 1 | 5.2 | 46.8 | 0.1 | 24.34 |
| Total |  |  |  |  | 24.34 |

**E0509** m3 Formigó HA-30 alçats
252.12 m3 × 93.5 = 23573.22
Formigó tipus HA-30 en alçats, elaborat en planta, col·locat.

| Codi | Ut | Descripció | Rendiment | Preu | Import |
|---|---|---|---|---|---|
| O0101 | h | Cap de colla | 0.03 | 26.02 | 0.78 |
| O0102 | h | Oficial 1ª | 0.08 | 24.56 | 1.96 |
| O0110 | h | Peó | 0.12 | 20.41 | 2.45 |
| P0507 | m3 | Formigó HA-30 posat a l'obra (material; 23/07/1998) | 1.02 | 75.04 | 76.54 |
| M0225 | h | Vibrador | 0.1 | 2.091306 | 0.21 |
| M0234 | h | Camió amb bomba de formigonar (maquinària; 12/01/2009) | 0.08 | 88.916562 | 7.11 |
| vg | % | Despeses indirectes | 0.741 | 6 | 4.45 |
|  |  | Total |  |  | 93.5 |

| Amidament | Uts. | Llarg | Ample | Alt | Parcial |
|---|---|---|---|---|---|
| tauler | 1 | 5.25 | 46.8 |  | 245.70 |
| Recrescut recolz. extrems | 2 | 0.65 | 5.2 | 0.95 | 6.42 |
| Subtotal |  |  |  |  | 252.12 |
| Total |  |  |  |  | 252.12 |

**E0517** kg Acer especial B-500S de límit elàstic 500 N/mm2 en barres corrugades
48345.32 kg × 1.23 = 59464.74
Subministrament d'acer B 500 S de límit elàstic 500 n/mm2 en barres corrugades, inclòs muntatge, distanciadors i col·locació.

| Codi | Ut | Descripció | Rendiment | Preu | Import |
|---|---|---|---|---|---|
| O0101 | h | Cap de colla | 0.002 | 26.02 | 0.05 |
| O0102 | h | Oficial 1ª | 0.004 | 24.56 | 0.10 |
| O0110 | h | Peó | 0.004 | 20.41 | 0.08 |
| P0602 | kg | Filferro recuit | 0.008 | 1.565904 | 0.01 |
| P0607 | kg | Acer corrugat B500S en barres (material; 23/07/1998) | 1 | 0.92 | 0.92 |
| M0245 | h | Cisalla elèctrica (maquinària; 12/01/2009) | 0.003 | 3.729324 | 0.01 |
| M0246 | h | Màquina de doblegar rodó d'acer (maquinària; 12/01/2009) | 0.003 | 2.997882 | 0.01 |
| vg | % | Despeses indirectes | 0.009 | 6 | 0.05 |
|  |  | Total |  |  | 1.23 |

| Amidament | Uts. | Llarg | Ample | Alt | Parcial |
|---|---|---|---|---|---|
| Tauler | 1 | 45658.28 |  |  | 45658.28 |
| Congreny | 2 |  | 21.96 | 46.8 | 2055.46 |
| Recrescut recolz. extrems | 2 | 315.79 |  |  | 631.58 |
| Subtotal |  |  |  |  | 48345.32 |
| Total |  |  |  |  | 48345.32 |

**E0525X** m2 Reblert junt amb placa poliestirè exp. g=30 mm
327.6 m2 × 11.68 = 3826.37
Reblert de junt amb placa de poliestirè expandit de 30 mm de gruix i densitat nominal 20 kg/m3, col·locada amb adhesiu de cautxú sintètic en dissolució

| Codi | Ut | Descripció | Rendiment | Preu | Import |
|---|---|---|---|---|---|
| O0101 | h | Cap de colla | 0.014 | 26.02 | 0.36 |
| O0102 | h | Oficial 1ª | 0.14 | 24.56 | 3.44 |
| O0110 | h | Peó | 0.07 | 20.41 | 1.43 |
| P0912X | m2 | Placa de poliestirè expandit de densitat nominal 20 kg/m3 de 30 mm de gruix (material; 07/04/2022) | 1.1 | 3.85 | 4.24 |
| P0913X | kg | Adhesiu d'aplicació a dues cares de cautxú sintètic compatible amb el poliestirè (material; 07/04/2022) | 0.5 | 4.32 | 2.16 |
| vg | % | Despeses indirectes | 0.009 | 6 | 0.05 |
|  |  | Total |  |  | 11.68 |

| Amidament | Uts. | Llarg | Ample | Parcial |
|---|---|---|---|---|
|  | 1 | 7 | 46.8 | 327.60 |
| Total |  |  |  | 327.6 |

#### 03.01.03 MICROPILONS
Import: 99076.4

**E0515** m2 Encofrat de fusta per a fonaments i/o formigó ocult
16.64 m2 × 25.46 = 423.65

| Amidament | Uts. | Llarg | Ample | Alt | Parcial |
|---|---|---|---|---|---|
| base recolzament central | 5 | 2.6 | 0.32 | 4 | 16.64 |
| Total |  |  |  |  | 16.64 |

**E0506** m3 Formigó HA-30 fonaments i soleres
2.69 m3 × 84.88 = 228.33
Formigó tipus HA-30 en fonaments, elaborat en planta,col·locat.

| Codi | Ut | Descripció | Rendiment | Preu | Import |
|---|---|---|---|---|---|
| O0101 | h | Cap de colla | 0.025 | 26.02 | 0.65 |
| O0102 | h | Oficial 1ª | 0.06 | 24.56 | 1.47 |
| O0110 | h | Peó | 0.1 | 20.41 | 2.04 |
| P0507 | m3 | Formigó HA-30 posat a l'obra | 1.02 | 75.04 | 76.54 |
| M0225 | h | Vibrador | 0.1 | 2.091306 | 0.21 |
| vg | % | Despeses indirectes | 0.662 | 6 | 3.97 |
|  |  | Total |  |  | 84.88 |

| Amidament | Uts. | Llarg | Ample | Alt | Parcial |
|---|---|---|---|---|---|
| base recolzament central | 5 | 0.4225 | 0.32 | 4 | 2.70 |
| Total |  |  |  |  | 2.69 |

**E0020** m Suplement per entubació en micropilons de qualsevol diàmetre
130.5 m × 35.3 = 4606.65

| Codi | Ut | Descripció | Rendiment | Preu | Import |
|---|---|---|---|---|---|
| O0101 | h | Cap de colla | 0.125 | 26.02 | 3.25 |
| O0102 | h | Oficial 1ª | 0.125 | 24.56 | 3.07 |
| O0110 | h | Peó | 0.063 | 20.41 | 1.29 |
| A0801 | m2 | Amortització de tub metàl·lic recuperable d'entubació de micropilons (23/07/1998) | 0.8 | 5.48 | 4.38 |
| A0803 | h | Equip complet de perforació de micropilons i ancoratges (23/07/1998) | 0.125 | 170.51 | 21.31 |
| %16130 | % | Despeses indirectes | 6 % | 33.30 | 2.00 |
|  |  | Total |  |  | 35.3 |

| Amidament | Llarg | Ample | Alt | Parcial |
|---|---|---|---|---|
| Recolzament central | 4.5 | 5 | 4 | 90.00 |
| Recolzament extrem | 4.05 | 5 | 2 | 40.50 |
| Subtotal |  |  |  | 130.50 |
| Total |  |  |  | 130.5 |

**E05181** kg Acer S355JR en xapes per a reforços
1413 kg × 2.47 = 3490.11
Acer S355JR en xapes per a reforços, amb una capa d'imprimació antioxidant, col·locat a l'obra com a connexions de micropilons a bigues i lloses de fomrigó, inclòs elements de fixació i soldadures segons plànols.

| Codi | Ut | Descripció | Rendiment | Preu | Import |
|---|---|---|---|---|---|
| O0101 | h | Cap de colla | 0.004 | 26.02 | 0.10 |
| O0102 | h | Oficial 1ª | 0.015 | 24.56 | 0.37 |
| O0110 | h | Peó | 0.015 | 20.41 | 0.31 |
| M0215 | h | Grua autopropulsada de 25 tn (maquinària; 12/01/2009) | 0.001 | 50.181042 | 0.05 |
| M0216 | h | Grua autopropulsada de 40 tn (maquinària; 12/01/2009) | 0.003 | 77.429832 | 0.23 |
| M0227 | h | Grup electrògen de 45/60 kVA (maquinària; 23/09/2020) | 0.008 | 5.26 | 0.04 |
| M0235 | h | Equip de soldadura elèctrica (maquinària; 12/01/2009) | 0.008 | 14.546424 | 0.12 |
| P0902 | u | Elements de fixació, cargols i femelles per a perfils laminats (material; 23/07/1998) | 0.25 | 0.28 | 0.07 |
| P0901 | kg | Acer S355JR pefils laminats o planxa+capa inox (material; 23/07/1998) | 1.05 | 0.96 | 1.01 |
| P10206 | pp | Materials i elements auxiliars (material; 12/01/2009) | 0.008 | 3.19362 | 0.03 |
| %16130 | % | Despeses indirectes | 6 % | 2.33 | 0.14 |
|  |  | Total |  |  | 2.47 |

| Amidament | Uts. | Parcial |
|---|---|---|
| Placa | 989.1 | 989.10 |
| Recolzament extrem | 423.9 | 423.90 |
| Subtotal |  | 1413.00 |
| Total |  | 1413 |

**E0531X** m Execució de micropiló de diàmetre 250 mm, injecció IR o IRS
500 m × 144.12 = 72060.00
Execució de micropiló de diàmetre 250 mm en qualsevol tipus de terreny amb tub de diàmetre 177.8 mm i 10.5 mm de gruix, qualitat N-80 (límit elàstic 5600 kg/cm²), incloent excavació a rotopercusió, llots tixotròpics, armadures, injecció de morter de ciment repetitiva o repetitiva selectiva, totalment acabat. Inclòs el desplaçament, muntatge i desmuntatge a obra i retirada de l'equip de perforació per a micropilons injectats en continu amb totes les despeses de maquinària, trasllats parcials dels equips d'acord amb l'avanç de l'obra i tots els elements auxiliars que requereixi, mà d'obra, maquinària i materials.

| Codi | Ut | Descripció | Rendiment | Preu | Import |
|---|---|---|---|---|---|
| O0101 | h | Cap de colla | 0.25 | 26.02 | 6.51 |
| O0102 | h | Oficial 1ª | 0.25 | 24.56 | 6.14 |
| O0110 | h | Peó | 0.25 | 20.41 | 5.10 |
| P1614 | kg | Llot tixotròpic (material; 12/01/2009) | 0.06 | 0.082416 | 0.00 |
| P0301 | m3 | Sorra per a formigons i morters (material; 23/07/1998) | 0.12 | 22.15 | 2.66 |
| P1601 | m3 | Aigua (material; 23/07/1998) | 0.06 | 0.65 | 0.04 |
| P0404 | tn | Ciment portland CEM 42,5N (material; 23/07/1998) | 0.112 | 101.6 | 11.38 |
| P0606 | kg | Acer ST-52 (TM-80) en tubs per a micropilons (material; 23/07/1998) | 51.25 | 1.2 | 61.50 |
| A0803 | h | Equip complet de perforació de micropilons i ancoratges | 0.25 | 170.51 | 42.63 |
| %16130 | % | Despeses indirectes | 6 % | 135.96 | 8.16 |
|  |  | Total |  |  | 144.12 |

| Amidament | Llarg | Ample | Alt | Parcial |
|---|---|---|---|---|
| Recolzament central | 17 | 5 | 4 | 340.00 |
| Recolzament extrem | 16 | 5 | 2 | 160.00 |
| Subtotal |  |  |  | 500.00 |
| Total |  |  |  | 500 |

**E0907** m Suplement per perforació de fonaments de formigó en micropilons
130.5 m × 121.12 = 15806.16
Suplement per perforació de fonaments de formigó en micropilons de qualsevol diàmetre.

| Codi | Ut | Descripció | Rendiment | Preu | Import |
|---|---|---|---|---|---|
| O0101 | h | Cap de colla | 0.25 | 26.02 | 6.51 |
| O0102 | h | Oficial 1ª | 0.5 | 24.56 | 12.28 |
| O0110 | h | Peó | 0.5 | 20.41 | 10.21 |
| A0803 | h | Equip complet de perforació de micropilons i ancoratges | 0.5 | 170.51 | 85.26 |
| %16130 | % | Despeses indirectes | 6 % | 114.26 | 6.86 |
|  |  | Total |  |  | 121.12 |

| Amidament | Llarg | Ample | Alt | Parcial |
|---|---|---|---|---|
| Recolzament central | 4.5 | 5 | 4 | 90.00 |
| Recolzament extrem | 4.05 | 5 | 2 | 40.50 |
| Subtotal |  |  |  | 130.50 |
| Total |  |  |  | 130.5 |

**E0018** u Saneig de cap de micropiló o tram intermig de diàmetre 250 mm
30 u × 82.05 = 2461.50
Saneig de cap de micropiló o tram intermig per a connexió a biga de lligat o llosa de fonamentació, amb mitjans mecànics o manuals, inclòs càrrega, transport a l'abocador, cànon d'abocament i manteniment de l'abocador. Inclou el saneig de la beurada de morter en una alçària mínima d'1,00 m fins a deixar vista la camisa metàl.lica exterior.

| Codi | Ut | Descripció | Rendiment | Preu | Import |
|---|---|---|---|---|---|
| O0101 | h | Cap de colla | 0.17 | 26.02 | 4.42 |
| O0102 | h | Oficial 1ª | 1.67 | 24.56 | 41.02 |
| O0110 | h | Peó | 0.42 | 20.41 | 8.57 |
| M0212B | h | Camió de trabuc 16 m³ | 0.13 | 45.4 | 5.90 |
| M0201 | h | Compressor aire gasoil 13,3 m³/h | 0.83 | 21.088194 | 17.50 |
| %16130 | % | Despeses indirectes | 6 % | 77.41 | 4.64 |
|  |  | Total |  |  | 82.05 |

| Amidament | Uts. | Llarg | Parcial |
|---|---|---|---|
| Recolzament central | 4 | 5 | 20.00 |
| Recolzament extrem | 2 | 5 | 10.00 |
| Subtotal |  |  | 30.00 |
| Total |  |  | 30 |

#### 03.02.04 PRELLOSA
Import: 60555.88

**E0001** m2 Subministrament i col.locació de pre-llosa prefabricada autoportant
425.88 m2 × 142.19 = 60555.88
Encofrat perdut pla amb prelloses prefabricades de fins 10 cm de gruix i de fins 10m de llargada, d'amplària variable amb armats de gelosia i especejaments, voladius de fins a 2,5 m. Inclou el transport a obra, mitjans auxiliars per a la col·locació i subjecció, morter d'anivellament i regularització sobre superfície de recolzament, rejuntat en tot el perímetre, apuntalaments i elements auxiliars i totalment col.locades.

| Codi | Ut | Descripció | Rendiment | Preu | Import |
|---|---|---|---|---|---|
| O0101 | h | Cap de colla | 0.4 | 26.02 | 10.41 |
| O0102 | h | Oficial 1ª | 0.4 | 24.56 | 9.82 |
| O0110 | h | Peó | 0.4 | 20.41 | 8.16 |
| M0363 | h | Grua autopropulsada de 60/70 tn (maquinària; 08/10/2013) | 0.4 | 101.87 | 40.75 |
| P09812 | m2 | Prellosa 10 cm (P0981Ç) (material; 07/04/2022) | 1 | 65 | 65.00 |
| %16130 | % | Despeses indirectes | 6 % | 134.14 | 8.05 |
|  |  | Total |  |  | 142.19 |

| Amidament | Uts. | Llarg | Ample | Parcial |
|---|---|---|---|---|
|  | 1 | 46.8 | 9.1 | 425.88 |
| Total |  |  |  | 425.88 |

#### 03.01.05 MURS
Import: 32401.29

**E0516** m2 Encofrat de fusta per a formigó vist
14.1 m2 × 32.18 = 453.74
Encofrat de fusta per a formigó vist, col·locat.

| Codi | Ut | Descripció | Rendiment | Preu | Import |
|---|---|---|---|---|---|
| O0101 | h | Cap de colla | 0.02 | 26.02 | 0.52 |
| O0102 | h | Oficial 1ª | 0.2 | 24.56 | 4.91 |
| O0110 | h | Peó | 0.2 | 20.41 | 4.08 |
| P0602 | kg | Filferro recuit | 0.3 | 1.565904 | 0.47 |
| P0604 | kg | Claus d'acer zincats | 0.15 | 1.710132 | 0.26 |
| P0701 | m | Tauló de fusta de pi | 2 | 0.422382 | 0.84 |
| P0702 | m3 | Llata de fusta de pi | 0.001 | 288.456 | 0.29 |
| P0704 | m2 | Tauler de fusta de pi 22 mm. | 1 | 15.049 | 15.05 |
| P0706 | u | Puntal telescòpic. | 0.05 | 11.290992 | 0.56 |
| P0707 | l | Desencofrant | 0.06 | 1.59681 | 0.10 |
| M0214 | h | Camió grua 12 tn | 0.08 | 42.07 | 3.37 |
| vg | % | Despeses indirectes | 0.288 | 6 | 1.73 |
|  |  | Total |  |  | 32.18 |

| Amidament | Uts. | Llarg | Ample | Parcial |
|---|---|---|---|---|
| Mur 1 - 3m | 1 | 4.7 | 3 | 14.10 |
| Total |  |  |  | 14.1 |

**E0515** m2 Encofrat de fusta per a fonaments i/o formigó ocult
18.8 m2 × 25.46 = 478.65

| Amidament | Uts. | Llarg | Ample | Parcial |
|---|---|---|---|---|
| Mur 1 - 3m | 1 | 4.7 | 3 | 14.10 |
| Sabata mur 1 - 3m | 1 | 9.4 | 0.5 | 4.70 |
| Subtotal |  |  |  | 18.80 |
| Total |  |  |  | 18.8 |

**E0501** m3 Formigó HL-150 solera neteja
0.94 m3 × 70.79 = 66.54

| Amidament | Uts. | Llarg | Ample | Alt | Parcial |
|---|---|---|---|---|---|
| Mur 1 - 3m | 1 | 4.7 | 2 | 0.1 | 0.94 |
| Total |  |  |  |  | 0.94 |

**E0506** m3 Formigó HA-30 fonaments i soleres
76.11 m3 × 84.88 = 6460.22

| Amidament | Uts. | Llarg | Ample | Alt | Parcial |
|---|---|---|---|---|---|
| Sabata mur 1 - 3m | 1 | 4.7 | 1.8 | 0.5 | 4.23 |
| Sabata 2 Escullera | 1 | 11.35 | 6.35 | 0.4 | 28.83 |
| Sabata 3 Escullera | 1 | 9 | 6.35 | 0.4 | 22.86 |
| Sabata 4 Escullera | 1 | 7.95 | 6.35 | 0.4 | 20.19 |
| Subtotal |  |  |  |  | 76.11 |
| Total |  |  |  |  | 76.11 |

**E0509** m3 Formigó HA-30 alçats
5.64 m3 × 93.5 = 527.34

| Amidament | Uts. | Llarg | Ample | Alt | Parcial |
|---|---|---|---|---|---|
| Mur 1 - 3m | 1 | 4.7 | 3 | 0.4 | 5.64 |
| Total |  |  |  |  | 5.64 |

**E0517** kg Acer especial B-500S de límit elàstic 500 N/mm2 en barres corrugades
937.08 kg × 1.23 = 1152.61

| Amidament | Uts. | Llarg | Ample | Parcial |
|---|---|---|---|---|
| Mur 1 - 3m | 1 | 127.76 | 4.7 | 600.47 |
| Sabata mur - 3m | 1 | 71.62 | 4.7 | 336.61 |
| Subtotal |  |  |  | 937.08 |
| Total |  |  |  | 937.08 |

**E04102** t Escullera amb blocs pedra calcària <400 kg
795.55 t × 22.65 = 18019.21
Escullera amb blocs de pedra calcària de 400 kg com a màxim, col·locats amb pala carregadora, inclòs càrrega i transport.

| Codi | Ut | Descripció | Rendiment | Preu | Import |
|---|---|---|---|---|---|
| O0101 | h | Cap de colla | 0.01 | 26.02 | 0.26 |
| O0102 | h | Oficial 1ª | 0.04 | 24.56 | 0.98 |
| O0110 | h | Peó | 0.1 | 20.41 | 2.04 |
| P03122 | t | Bloc pedra calcària esc. 400 kg (material; 23/07/1998) | 1 | 16.35 | 16.35 |
| M0205 | h | Pala carregadora sobre orugues | 0.015 | 73.35 | 1.10 |
| M0212B | h | Camió de trabuc 16 m³ | 0.015 | 45.4 | 0.68 |
| vg | % | Despeses indirectes | 0.207 | 6 | 1.24 |
|  |  | Total |  |  | 22.65 |

| Amidament | Uts. | Parcial |
|---|---|---|
| Mur 2 Escullera | 276.88325 | 276.88 |
| Mur 3 Escullera | 275.4 | 275.40 |
| Mur 4 Escullera | 243.27 | 243.27 |
| Subtotal |  | 795.55 |
| Total |  | 795.55 |

**E0650** m2 Feltre geotextil de polipropilè 350 g/m2
155.6 m2 × 5.06 = 787.34
Feltre geotextil de polipropilè amb un pes mínim de 350 g/m2 no teixit, 100% foradat per ambdues cares, amb resistència a la perforació igual o superior a 4250 N, inclòs pèrdues per retalls i encavalcaments, regularització i anivellament de superfície d'assentament, totalment col·locat.

| Codi | Ut | Descripció | Rendiment | Preu | Import |
|---|---|---|---|---|---|
| O0101 | h | Cap de colla | 0.003 | 26.02 | 0.08 |
| O0102 | h | Oficial 1ª | 0.03 | 24.56 | 0.74 |
| O0110 | h | Peó | 0.03 | 20.41 | 0.61 |
| P06426 | m2 | Geotèxtil 350 g/m2 resist>= 4250 N (material; 12/01/2009) | 1.1 | 3.049392 | 3.35 |
| vg | % | Despeses indirectes | 0.045 | 6 | 0.27 |
|  |  | Total |  |  | 5.06 |

| Amidament | Uts. | Llarg | Ample | Parcial |
|---|---|---|---|---|
| Mur 1 - 3m | 1 | 4.7 | 3 | 14.10 |
| Mur 2 Escullera | 1 | 11.35 | 5 | 56.75 |
| Mur 3 Escullera | 1 | 9 | 5 | 45.00 |
| Mur 4 Escullera | 1 | 7.95 | 5 | 39.75 |
| Subtotal |  |  |  | 155.60 |
| Total |  |  |  | 155.6 |

**E0535** m2 Membrana drenant HDPE nòduls de 8 mm > 300 kN/m2 (23/07/1998)
14.1 m2 × 16.57 = 233.64
Membrana drenant de polietilè d'alta densitat HDPE amb nòduls de 8 mm de gruix amb làmina drenant de polipropilè, unida per termofusió a un geotèxtil no teixit de polipropilè, amb resistència a la compressió > 300 kN/m2, resistent als agents químics, arrels, a la contaminació de fongs i bacteris, no degradable, fixada mecànicament en paraments verticals, inclòs pèrdues per retalls i encavalcaments, totalment col·locada.

| Codi | Ut | Descripció | Rendiment | Preu | Import |
|---|---|---|---|---|---|
| O0110 | h | Peó | 0.08 | 20.41 | 1.63 |
| O0101 | h | Cap de colla | 0.02 | 26.02 | 0.52 |
| O0102 | h | Oficial 1ª | 0.08 | 24.56 | 1.96 |
| P2009 | m2 | Làmina PEAD nòduls 8 mm, feltre PP, làmina PE i resist. 400 kN/m2 (material; 23/09/2020) | 1.1 | 7.36 | 8.10 |
| P0604 | kg | Claus d'acer zincats | 2 | 1.710132 | 3.42 |
| %16134 | % | Despeses indirectes (23/09/2020) | 6 % | 15.63 | 0.94 |
|  |  | Total |  |  | 16.57 |

| Amidament | Uts. | Llarg | Ample | Parcial |
|---|---|---|---|---|
| Mur 1 - 3m | 1 | 4.7 | 3 | 14.10 |
| Total |  |  |  | 14.1 |

**E08671** m Tub dren DN 160 mm PE corrugat i doble paret TP
33 m × 10.94 = 361.02
Tub dren de 160 mm de diàmetre nominal de PE corrugat i doble paret, totalment ranurat, col·locat en rasa de trasdós de mur per al drenatge.

| Codi | Ut | Descripció | Rendiment | Preu | Import |
|---|---|---|---|---|---|
| O0102 | h | Oficial 1ª | 0.05 | 24.56 | 1.23 |
| O0110 | h | Peó | 0.05 | 20.41 | 1.02 |
| P11511 | m | Tub PE DN160 mm doble paret TP (material; 22/06/2022) | 1 | 6.31 | 6.31 |
| P1171 | pp | Accessoris i connexions PVC (material; 12/01/2009) | 1 | 1.761642 | 1.76 |
| %16130 | % | Despeses indirectes | 6 % | 10.32 | 0.62 |
|  |  | Total |  |  | 10.94 |

| Amidament | Uts. | Llarg | Parcial |
|---|---|---|---|
| Mur 1 - 3m | 1 | 4.7 | 4.70 |
| Mur 2 Escullera | 1 | 11.35 | 11.35 |
| Mur 3 Escullera | 1 | 9 | 9.00 |
| Mur 4 Escullera | 1 | 7.95 | 7.95 |
| Subtotal |  |  | 33.00 |
| Total |  |  | 33 |

**E0533** m2 Pintura bituminosa en extradós de murs (tres capes) (23/07/1998)
14.1 m2 × 2.46 = 34.69

| Codi | Ut | Descripció | Rendiment | Preu | Import |
|---|---|---|---|---|---|
| O0102 | h | Oficial 1ª | 0.02 | 24.56 | 0.49 |
| O0110 | h | Peó | 0.08 | 20.41 | 1.63 |
| P0412 | kg | Emulsió bituminosa tipus C50BF4 IMP (material; 23/07/1998) | 1.8 | 0.19 | 0.34 |
|  |  | Total |  |  | 2.46 |

| Amidament | Uts. | Llarg | Ample | Parcial |
|---|---|---|---|---|
| Mur 1 - 3m | 1 | 4.7 | 3 | 14.10 |
| Total |  |  |  | 14.1 |

**E0320** m3 Rebliment i piconatge de material granular o seleccionat en extradós
165.14 m3 × 23.17 = 3826.29
Rebliment i piconatge de sòl seleccionat o granular, procedent de préstec en l'extradós de murs i estreps, estès amb tongades de 25 cms de gruix com a màxim, humectat i compactat > 100 MPa.

| Codi | Ut | Descripció | Rendiment | Preu | Import |
|---|---|---|---|---|---|
| O0101 | h | Cap de colla | 0.05 | 26.02 | 1.30 |
| O0110 | h | Peó | 0.1 | 20.41 | 2.04 |
| P0309 | m3 | Material granular seleccionat (material; 12/01/2009) | 1 | 16.9983 | 17.00 |
| M0213 | h | Camió cisterna de 8 m³ | 0.01 | 48 | 0.48 |
| M0207 | h | Retroexcavadora 100 hp | 0.01 | 59.41 | 0.59 |
| M0211 | h | Corró de llança 650 kg (maquinària; 12/01/2009) | 0.05 | 9.611766 | 0.48 |
| vg | % | Despeses indirectes | 0.213 | 6 | 1.28 |
|  |  | Total |  |  | 23.17 |

| Amidament | Uts. | Llarg | Ample | Parcial |
|---|---|---|---|---|
| Mur 1 - 3m | 1 | 4.7 | 2.33 | 10.95 |
| Mur 2 Escullera | 1 | 11.35 | 4.55 | 51.64 |
| Mur 3 Escullera | 1 | 9 | 6.05 | 54.45 |
| Mur 4 Escullera | 1 | 7.95 | 6.05 | 48.10 |
| Subtotal |  |  |  | 165.14 |
| Total |  |  |  | 165.14 |

#### 03.01.06 ACABATS
Import: 9401.51

**E08204X** u Bonera per estructures amb reixa de fosa 360x360x40 mm D-400
12 u × 151.07 = 1812.84
Bunera per a estructures amb bústia i reixa de fosa de 360x360x40 mm amb bastiment, classe D-400, abatible, acabat amb pintura negra asfàltica, tub de PVC 110 mm de diàmetre, totalment col·locada i acabada.

| Codi | Ut | Descripció | Rendiment | Preu | Import |
|---|---|---|---|---|---|
| O0101 | h | Cap de colla | 0.1 | 26.02 | 2.60 |
| O0102 | h | Oficial 1ª | 1 | 24.56 | 24.56 |
| O0110 | h | Peó | 1 | 20.41 | 20.41 |
| P1149 | m | Tub PVC DN 110 mm PN10 (material; 23/07/1998) | 0.5 | 1.6 | 0.80 |
| P06205X | u | Reixa i bastiment 360x360x46 mm. D-400 negre asfàltic (material; 07/04/2022) | 1 | 93.4 | 93.40 |
| P10209 | pp | Petit material (material; 12/01/2009) | 0.025 | 29.834592 | 0.75 |
| %16130 | % | Despeses indirectes | 6 % | 142.52 | 8.55 |
|  |  | Total |  |  | 151.07 |

**E0105** m2 Impermeabilització de tauler de pont amb membrana de betum asfàltic (23/07/1998)
425.97 m2 × 5.02 = 2138.37
Impermeabilització de tauler de pont amb làmina de betum asfàltic, inclòs pèrdues per retalls i encavalcaments, totalment acabat.

| Codi | Ut | Descripció | Rendiment | Preu | Import |
|---|---|---|---|---|---|
| A0802 | h | Equip de maquinària especial de fixació de làmina de betum asfàltic (29/06/2020) | 0.12 | 1.79 | 0.21 |
| O0102 | h | Oficial 1ª | 0.08 | 24.56 | 1.96 |
| P2005 | kg | Oxiasfalt sacs, OA 80725, en cal (material; 29/06/2020) | 2 | 0.15 | 0.30 |
| P2006 | m2 | Làmina bet.modif.n/proteg.LBM(SBS)40_FV+FP 50g/m2, 130 g/m2 (material; 29/06/2020) | 1.05 | 2.1 | 2.21 |
| P2004 | kg | Emulsió bituminosa tipus ED negre (material; 29/06/2020) | 0.3 | 0.21 | 0.06 |
| %16132 | % | Despeses indirectes (29/06/2020) | 6 % | 4.74 | 0.28 |
|  |  | Total |  |  | 5.02 |

| Amidament | Llarg | Ample | Parcial |
|---|---|---|---|
|  | 46.81 | 9.1 | 425.97 |
| Total |  |  | 425.97 |

**E0527X** m Junt amb màstic asfàltic
19 m × 23.7 = 450.30
Junt en paviment, tall amd disc fins a 2cm d'ample i 10 de profunditat i segellat amb màstic asfàltic, inclòs parte proporcional de petit material.

| Codi | Ut | Descripció | Rendiment | Preu | Import |
|---|---|---|---|---|---|
| O0102 | h | Oficial 1ª | 0.4 | 24.56 | 9.82 |
| O0110 | h | Peó | 0.4 | 20.41 | 8.16 |
| P1900 | l | Màstic asfàltic. (material; 07/04/2022) | 0.5 | 5 | 2.50 |
| M0252 | h | Equip de màquina de disc per a tall de junts (maquinària; 12/01/2009) | 0.3 | 9.498444 | 2.85 |
| vg | % | Despeses indirectes | 0.061 | 6 | 0.37 |
|  |  | Total |  |  | 23.7 |

| Amidament | Uts. | Llarg | Parcial |
|---|---|---|---|
|  | 2 | 9.5 | 19.00 |
| Total |  |  | 19 |

**E052X** u Partida alçada a justificar per reparació de l'obra de fabrica i el rejuntat existent, i la retirada de vegetació en estructura (07/04/2022)
1 u × 5000 = 5000.00
Partida alçada a justificar per reparació de l'obra de fabrica i el rejuntat existent, i la retirada de vegetació en estructura existent.

### 03.02 PAS INFERIOR
Import: 24202.4

#### 12 CALAIX
Import: 20532.63

**E0515** m2 Encofrat de fusta per a fonaments i/o formigó ocult
30.53 m2 × 25.46 = 777.29

| Amidament | Uts. | Llarg | Ample | Alt | Parcial |
|---|---|---|---|---|---|
| Murs | 1 | 8.75 | 3.05 |  | 26.69 |
| Llinda | 2 |  | 0.4 | 4.8 | 3.84 |
| Subtotal |  |  |  |  | 30.53 |
| Total |  |  |  |  | 30.53 |

**E0516** m2 Encofrat de fusta per a formigó vist
89.26 m2 × 32.18 = 2872.39

| Amidament | Uts. | Llarg | Ample | Alt | Parcial |
|---|---|---|---|---|---|
| Murs | 2 | 8.75 | 3.05 |  | 53.38 |
| Llosa Sup | 1 | 8.75 |  | 4.1 | 35.88 |
| Subtotal |  |  |  |  | 89.26 |
| Total |  |  |  |  | 89.26 |

**E0519** m3 Muntatge i desmuntatge de cindri amb apuntalament metàl·lic
82.51 m3 × 12.66 = 1044.58
Muntatge i desmuntatge de cindri amb apuntalament metàl·lic, totalment instal·lat, inclosa preparació de la base.

| Codi | Ut | Descripció | Rendiment | Preu | Import |
|---|---|---|---|---|---|
| O0101 | h | Cap de colla | 0.04 | 26.02 | 1.04 |
| O0102 | h | Oficial 1ª | 0.1 | 24.56 | 2.46 |
| O0110 | h | Peó | 0.15 | 20.41 | 3.06 |
| P0708 | m3 | Bastida metàl·lica. (material; 01/04/2009) | 1 | 4.949 | 4.95 |
| M0215 | h | Grua autopropulsada de 25 tn | 0.01 | 50.181042 | 0.50 |
| vg | % | Despeses indirectes | 0.108 | 6 | 0.65 |
|  |  | Total |  |  | 12.66 |

| Amidament | Uts. | Llarg | Ample | Alt | Parcial |
|---|---|---|---|---|---|
| Llosa Sup | 1 | 8.75 | 2.3 | 4.1 | 82.51 |
| Total |  |  |  |  | 82.51 |

**E0501** m3 Formigó HL-150 solera neteja
4.43 m3 × 70.79 = 313.60

| Amidament | Uts. | Llarg | Ample | Alt | Parcial |
|---|---|---|---|---|---|
| Llosa Inferior | 1 | 5 | 8.85 | 0.1 | 4.43 |
| Total |  |  |  |  | 4.43 |

**E0509** m3 Formigó HA-30 alçats
46.26 m3 × 93.5 = 4325.31

| Amidament | Uts. | Llarg | Ample | Alt | Parcial |
|---|---|---|---|---|---|
| Llosa Inferior | 1 | 4.8 | 8.75 | 0.4 | 16.80 |
| Murs | 2 | 0.35 | 8.75 | 2.3 | 14.09 |
| Llosa Superior | 1 | 4.8 | 8.75 | 0.35 | 14.70 |
| Llinda | 1 | 0.35 | 4.8 | 0.4 | 0.67 |
| Subtotal |  |  |  |  | 46.26 |
| Total |  |  |  |  | 46.26 |

**E0517** kg Acer especial B-500S de límit elàstic 500 N/mm2 en barres corrugades
6083.46 kg × 1.23 = 7482.66

| Amidament | Llarg | Parcial |
|---|---|---|
| Calaix | 6002.79 | 6002.79 |
| Llinda | 80.67 | 80.67 |
| Subtotal |  | 6083.46 |
| Total |  | 6083.46 |

**E0533** m2 Pintura bituminosa en extradós de murs (tres capes)
20.13 m2 × 2.46 = 49.52

| Amidament | Uts. | Llarg | Ample | Parcial |
|---|---|---|---|---|
| Trasdós murs | 2 | 8.75 | 1.15 | 20.13 |
| Total |  |  |  | 20.13 |

**E0535** m2 Membrana drenant HDPE nòduls de 8 mm > 300 kN/m2
20.13 m2 × 16.57 = 333.55

| Amidament | Uts. | Llarg | Ample | Parcial |
|---|---|---|---|---|
| Trasdós murs | 2 | 8.75 | 1.15 | 20.13 |
| Total |  |  |  | 20.13 |

**E0867** m Tub dren DN 200 mm PE corrugat i doble paret TP
17.5 m × 12 = 210.00
Tub dren de 200 mm de diàmetre nominal de PE corrugat i doble paret, totalment ranurat, col·locat en rasa de trasdós de mur per al drenatge.

| Codi | Ut | Descripció | Rendiment | Preu | Import |
|---|---|---|---|---|---|
| O0102 | h | Oficial 1ª | 0.05 | 24.56 | 1.23 |
| O0110 | h | Peó | 0.05 | 20.41 | 1.02 |
| P1151 | m | Tub PE DN200 mm doble paret TP (material; 23/07/1998) | 1 | 7.31 | 7.31 |
| P1171 | pp | Accessoris i connexions PVC | 1 | 1.761642 | 1.76 |
| %16130 | % | Despeses indirectes | 6 % | 11.32 | 0.68 |
|  |  | Total |  |  | 12 |

| Amidament | Uts. | Llarg | Parcial |
|---|---|---|---|
| Trasdós murs | 2 | 8.75 | 17.50 |
| Total |  |  | 17.5 |

**E0320** m3 Rebliment i piconatge de material granular o seleccionat en extradós
49 m3 × 23.17 = 1135.33

| Amidament | Uts. | Llarg | Ample | Parcial |
|---|---|---|---|---|
| Material granular | 2 | 8.75 | 0.4025 | 7.04 |
| Material seleccionat | 2 | 8.75 | 2.4 | 42.00 |
| Subtotal |  |  |  | 49.04 |
| Total |  |  |  | 49 |

**E03231** m3 Rebliment i piconatge de grava-ciment de granulometria GC25 O.F.
30.63 m3 × 62.93 = 1927.55
Base de grava-ciment GC-25 amb un contingut mínim de ciment del 4%, elaborada en planta, estesa i compactada a >50 MPa en extradós de murs i obres de fàbrica.

| Codi | Ut | Descripció | Rendiment | Preu | Import |
|---|---|---|---|---|---|
| O0101 | h | Cap de colla | 0.05 | 26.02 | 1.30 |
| O0102 | h | Oficial 1ª | 0.1 | 24.56 | 2.46 |
| O0110 | h | Peó | 0.2 | 20.41 | 4.08 |
| M0207 | h | Retroexcavadora 100 hp | 0.1 | 59.41 | 5.94 |
| M0211 | h | Corró de llança 650 kg | 0.1 | 9.611766 | 0.96 |
| M0213 | h | Camió cisterna de 8 m³ | 0.08 | 48 | 3.84 |
| P1601 | m3 | Aigua | 0.5 | 0.65 | 0.33 |
| PE0006 | m3 | Grava-ciment GC25 amb 4% ciment P-350 (material; 08/10/2013) | 1.15 | 35.18 | 40.46 |
| %16130 | % | Despeses indirectes | 6 % | 59.37 | 3.56 |
|  |  | Total |  |  | 62.93 |

| Amidament | Uts. | Llarg | Ample | Parcial |
|---|---|---|---|---|
| Trasdós murs | 2 | 8.75 | 1.75 | 30.63 |
| Total |  |  |  | 30.63 |

**E0525X** m2 Reblert junt amb placa poliestirè exp. g=30 mm
5.21 m2 × 11.68 = 60.85

| Amidament | Uts. | Llarg | Ample | Parcial |
|---|---|---|---|---|
| llosa inf | 1 | 0.4 | 4.8 | 1.92 |
| llosa sup | 1 | 0.35 | 4.8 | 1.68 |
| murs | 2 | 0.35 | 2.3 | 1.61 |
| Subtotal |  |  |  | 5.21 |
| Total |  |  |  | 5.21 |

#### 13 ALETES
Import: 3669.77

**E0516** m2 Encofrat de fusta per a formigó vist
15.2 m2 × 32.18 = 489.14

| Amidament | Uts. | Llarg | Ample | Parcial |
|---|---|---|---|---|
| Aleta 1 | 1 | 4 | 2.3 | 9.20 |
| Aleta 2 | 1 | 2.61 | 2.3 | 6.00 |
| Subtotal |  |  |  | 15.20 |
| Total |  |  |  | 15.2 |

**E0515** m2 Encofrat de fusta per a fonaments i/o formigó ocult
15.2 m2 × 25.46 = 386.99

| Amidament | Uts. | Llarg | Ample | Parcial |
|---|---|---|---|---|
| Aleta 1 | 1 | 4 | 2.3 | 9.20 |
| Aleta 2 | 6 |  |  | 6.00 |
| Subtotal |  |  |  | 15.20 |
| Total |  |  |  | 15.2 |

**E0501** m3 Formigó HL-150 solera neteja
1.16 m3 × 70.79 = 82.12

| Amidament | Uts. | Llarg | Ample | Alt | Parcial |
|---|---|---|---|---|---|
| Aleta 1 | 1 | 3.95 | 1.8 | 0.1 | 0.71 |
| Aleta 2 | 1 | 2.5 | 1.8 | 0.1 | 0.45 |
| Subtotal |  |  |  |  | 1.16 |
| Total |  |  |  |  | 1.16 |

**E0509** m3 Formigó HA-30 alçats
4.42 m3 × 93.5 = 413.27

| Amidament | Uts. | Llarg | Alt | Parcial |
|---|---|---|---|---|
| Aleta 1 | 1 | 8.99 | 0.3 | 2.70 |
| Aleta 2 | 1 | 5.73 | 0.3 | 1.72 |
| Subtotal |  |  |  | 4.42 |
| Total |  |  |  | 4.42 |

**E0517** kg Acer especial B-500S de límit elàstic 500 N/mm2 en barres corrugades
1132.27 kg × 1.23 = 1392.69

| Amidament | Uts. | Llarg | Parcial |
|---|---|---|---|
| Aleta 1 | 1 | 686.21 | 686.21 |
| Aleta 2 | 1 | 446.06 | 446.06 |
| Subtotal |  |  | 1132.27 |
| Total |  |  | 1132.27 |

**E0535** m2 Membrana drenant HDPE nòduls de 8 mm > 300 kN/m2
15.2 m2 × 16.57 = 251.86

| Amidament | Uts. | Llarg | Ample | Parcial |
|---|---|---|---|---|
| Aleta 1 | 1 | 4 | 2.3 | 9.20 |
| Aleta 2 | 1 | 2.61 | 2.3 | 6.00 |
| Subtotal |  |  |  | 15.20 |
| Total |  |  |  | 15.2 |

**E0867** m Tub dren DN 200 mm PE corrugat i doble paret TP
6.61 m × 12 = 79.32

| Amidament | Uts. | Llarg | Parcial |
|---|---|---|---|
| aleta 1 | 1 | 4 | 4.00 |
| Aleta 2 | 1 | 2.61 | 2.61 |
| Subtotal |  |  | 6.61 |
| Total |  |  | 6.61 |

**E0320** m3 Rebliment i piconatge de material granular o seleccionat en extradós
24.79 m3 × 23.17 = 574.38

| Amidament | Uts. | Llarg | Ample | Parcial |
|---|---|---|---|---|
| Aleta 1 | 1 | 4 | 3.75 | 15.00 |
| Aleta 2 | 1 | 2.61 | 3.75 | 9.79 |
| Subtotal |  |  |  | 24.79 |
| Total |  |  |  | 24.79 |

## 04 AFERMATS
Import: 507971.3

**E0601** m3 Base granular de tot-u artificial, amb motoanivelladora
6233.82 m3 × 23.9 = 148988.30
Base granular de tot-u artificial ZA 0/32 o ZA 0/20, SE>35, LA<35, no plàstica, estesa i col·locada amb motoanivelladora, humectada i compactada en 2 tongades amb base l'assaig de referència.

| Codi | Ut | Descripció | Rendiment | Preu | Import |
|---|---|---|---|---|---|
| O0101 | h | Cap de colla | 0.003 | 26.02 | 0.08 |
| O0102 | h | Oficial 1ª | 0.008 | 24.56 | 0.20 |
| O0110 | h | Peó | 0.016 | 20.41 | 0.33 |
| P1601 | m3 | Aigua | 0.13 | 0.65 | 0.08 |
| P03061 | m3 | Tot-u artificial SE>35 NP ZA20 ZA32 (material; 23/07/1998) | 1.15 | 17 | 19.55 |
| M0208 | h | Motoanivelladora | 0.016 | 73.35024 | 1.17 |
| M0213 | h | Camió cisterna de 8 m³ | 0.016 | 48 | 0.77 |
| M0210 | h | Corró vibratori autop. 10 a 12 t (maquinària; 12/01/2009) | 0.012 | 51.540906 | 0.62 |
| vg | % | Despeses indirectes | 0.184 | 6 | 1.10 |
|  |  | Total |  |  | 23.9 |

| Amidament | Uts. | Llarg | Parcial |
|---|---|---|---|
| Segons llistats |  |  |  |
| Eix 1 - Tronc principal T-324 Tram 1 | 1 | 4117.2 | 4117.20 |
|  | 1 | 512.62 | 512.62 |
| Eix 2 - ENL La Verdeguera. Rotonda | 1 | 336 | 336.00 |
| Eix 3 - Tronc principal T-324 Tram 2 | 1 | 210.4 | 210.40 |
| Eix 4 - ENL Deixalleria. Accés | 1 | 328.7 | 328.70 |
| Eix 5 - ENL La Verdeguera. Carrer Verdeguera-Riu Sec | 1 | 132.5 | 132.50 |
| Eix 6 - Camí 20+000 T-324 | 1 | 32.5 | 32.50 |
| Eix 7 - Camí 20+100 T-324 | 1 | 43.9 | 43.90 |
| 10%imprevistos | 1 | 520 | 520.00 |
| Subtotal |  |  | 6233.82 |
| Total |  |  | 6233.82 |

**E0604** t Paviment de MBC tipus AC16 surf S 50/70 GR
2631.7 t × 57.86 = 152270.16
Paviment de mescla bituminosa en calent tipus formigó bituminós AC16 surf 50/70 S amb granulat granític per a capa de trànsit, estesa i compactada.

| Codi | Ut | Descripció | Rendiment | Preu | Import |
|---|---|---|---|---|---|
| O0101 | h | Cap de colla | 0.014 | 26.02 | 0.36 |
| O0110 | h | Peó | 0.063 | 20.41 | 1.29 |
| P04140 | t | M.B.C. tipus AC16 surf S en obra (material; 23/07/1998) | 1 | 51 | 51.00 |
| M0236 | h | Estenedora per a mescles (maquinària; 23/07/1998) | 0.009 | 70.66 | 0.64 |
| M0239 | h | Corró de llanda metàl·lica (maquinària; 23/07/1998) | 0.009 | 41.57 | 0.37 |
| M0237 | h | Piconadora de pneumàtics 15 tn (maquinària; 23/07/1998) | 0.009 | 62.36 | 0.56 |
| M0220 | h | Escombradora autopropulsada | 0.009 | 42.15 | 0.38 |
| M0213 | h | Camió cisterna de 8 m³ | 0.009 | 48 | 0.43 |
| vg | % | Despeses indirectes | 0.472 | 6 | 2.83 |
|  |  | Total |  |  | 57.86 |

| Amidament | Uts. | Llarg | Ample | Parcial |
|---|---|---|---|---|
| Segons llistats |  |  |  |  |
| Eix 1 - Tronc principal T-324 Tram 1 | 1 | 843.6 | 2.45 | 2066.82 |
| Eix 2 - ENL La Verdeguera. Rotonda | 1 | 41.9 | 2.45 | 102.66 |
| Eix 3 - Tronc principal T-324 Tram 2 | 1 | 32.5 | 2.45 | 79.63 |
| Eix 4 - ENL Deixalleria. Accés | 1 | 37.8 | 2.45 | 92.61 |
| Eix 5 - ENL La Verdeguera. Carrer Verdeguera-Riu Sec | 1 | 16.2 | 2.45 | 39.69 |
| Eix 6 - Camí 20+000 T-324 | 1 | 4.2 | 2.45 | 10.29 |
| 10%imprevistos | 1 | 240 |  | 240.00 |
| Subtotal |  |  |  | 2631.70 |
| Total |  |  |  | 2631.7 |

**E0606** t Paviment de MBC. tipus AC22 base G 50/70 CA
3696.4 t × 52.35 = 193506.54
Paviment de mescla bituminosa en calent tipus formigó bituminós AC22 base 50/70 G amb granulat calcari, estesa en capa base, intermitja, saneigs, apedaçats i/o regularitzacions, compactada.

| Codi | Ut | Descripció | Rendiment | Preu | Import |
|---|---|---|---|---|---|
| O0101 | h | Cap de colla | 0.012 | 26.02 | 0.31 |
| O0110 | h | Peó | 0.055 | 20.41 | 1.12 |
| P0417 | t | M.B.C. tipus AC22 base G en obra (material; 23/07/1998) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Uts. | Llarg | Ample | Parcial |
|---|---|---|---|---|
| Segons llistats |  |  |  |  |
| Eix 1 - Tronc principal T-324 Tram 1 |  |  |  |  |
| AC22 base G | 1 | 590.6 | 2.45 | 1446.97 |
| Regularització | 1 | 599.1 | 2.45 | 1467.80 |
| Eix 2 - ENL La Verdeguera. Rotonda |  |  |  |  |
| AC22 base G | 1 | 58.8 | 2.45 | 144.06 |
| Eix 3 - Tronc principal T-324 Tram 2 |  |  |  |  |
| AC22 base G | 1 | 32.3 | 2.45 | 79.14 |
| Regularització | 1 | 15.2 | 2.45 | 37.24 |
| Eix 4 - ENL Deixalleria. Accés |  |  |  |  |
| AC22 base G | 1 | 53.7 | 2.45 | 131.57 |
| Eix 5 - ENL La Verdeguera. Carrer Verdeguera-Riu Sec |  |  |  |  |
| AC22 base G | 1 | 22.7 | 2.45 | 55.62 |
| 10%imprevistos | 1 | 334 |  | 334.00 |
| Subtotal |  |  |  | 3696.40 |
| Total |  |  |  | 3696.4 |

**E0611** m2 Reg emprimació tipus C50BF4 IMP (dotació 1,5 kg/m2)
10951.83 m2 × 0.38 = 4161.70
Reg d'emprimació amb emulsió bituminosa catiònica tipus C50BF4 IMP (dotació 1,50 kg/m2) i protecció del reg, si s'escau i segons indicacions de la Direcció d'Obra amb àrid de cobertura rentat triturat de 2-4 mm o sorra matxucada, inclòs preparació de la superfície existent.

| Codi | Ut | Descripció | Rendiment | Preu | Import |
|---|---|---|---|---|---|
| O0102 | h | Oficial 1ª | 0.001 | 24.56 | 0.02 |
| O0110 | h | Peó | 0.001 | 20.41 | 0.02 |
| P0412 | kg | Emulsió bituminosa tipus C50BF4 IMP | 1.4 | 0.19 | 0.27 |
| M0217 | h | Camió cisterna reg asfàltic (maquinària; 12/01/2009) | 0.001 | 50.68584 | 0.05 |
| vg | % | Despeses indirectes | 0.003 | 6 | 0.02 |
|  |  | Total |  |  | 0.38 |

| Amidament | Uts. | Llarg | Parcial |
|---|---|---|---|
| Segons llistats |  |  |  |
| Eix 1 - Tronc principal T-324 Tram 1 |  |  |  |
| AC22 base G | 1 | 8565.39 | 8565.39 |
| Eix 2 - ENL La Verdeguera. Rotonda |  |  |  |
| AC22 base G | 1 | 839.975 | 839.98 |
| Eix 3 - Tronc principal T-324 Tram 2 |  |  |  |
| AC22 base G | 1 | 456.298 | 456.30 |
| Eix 4 - ENL Deixalleria. Accés |  |  |  |
| AC22 base G | 1 | 765.408 | 765.41 |
| Eix 5 - ENL La Verdeguera. Carrer Verdeguera-Riu Sec |  |  |  |
| AC22 base G | 1 | 324.753 | 324.75 |
| Subtotal |  |  | 10951.83 |
| Total |  |  | 10951.83 |

**E0612** m2 Reg d'adherència termoadherent C60B3 TER (dotació 0,5 kg/m2)
28264.36 m2 × 0.32 = 9044.60
Reg d'adherència amb emulsió bituminosa catiònica termoadherent tipus C60B3 TER (dotació 0,50 kg/m2), aplicada de forma uniforme, inclòs preparació de la superfície existent.

| Codi | Ut | Descripció | Rendiment | Preu | Import |
|---|---|---|---|---|---|
| O0102 | h | Oficial 1ª | 0.001 | 24.56 | 0.02 |
| O0110 | h | Peó | 0.001 | 20.41 | 0.02 |
| P0406 | kg | Emulsió bituminosa termoadherent C60B3 TER (material; 23/07/1998) | 0.4 | 0.43 | 0.17 |
| M0217 | h | Camió cisterna reg asfàltic | 0.001 | 50.68584 | 0.05 |
| M0220 | h | Escombradora autopropulsada | 0.001 | 42.15 | 0.04 |
| vg | % | Despeses indirectes | 0.003 | 6 | 0.02 |
|  |  | Total |  |  | 0.32 |

| Amidament | Uts. | Llarg | Parcial |
|---|---|---|---|
| Segons llistats |  |  |  |
| Eix 1 - Tronc principal T-324 Tram 1 |  |  |  |
| AC16 surf S | 1 | 16955.597 | 16955.60 |
| Regularització | 1 | 8420.702 | 8420.70 |
| Eix 2 - ENL La Verdeguera. Rotonda |  |  |  |
| AC16 surf S | 1 | 838.975 | 838.98 |
| Eix 3 - Tronc principal T-324 Tram 2 |  |  |  |
| AC16 surf S | 1 | 646.959 | 646.96 |
| Regularització | 1 | 85.56 | 85.56 |
| Eix 4 - ENL Deixalleria. Accés |  |  |  |
| AC16 surf S | 1 | 756.275 | 756.28 |
| Eix 5 - ENL La Verdeguera. Carrer Verdeguera-Riu Sec |  |  |  |
| AC16 surf S | 1 | 323.699 | 323.70 |
| Eix 6 - Camí 20+000 T-324 |  |  |  |
| AC16 surf S | 1 | 75.378 | 75.38 |
| Eix 7 - Camí 20+100 T-324 |  |  |  |
| AC16 surf S | 1 | 161.199 | 161.20 |
| Subtotal |  |  | 28264.36 |
| Total |  |  | 28264.36 |

## 05 DRENATGE
Import: 61622.65

### 05.01 DRENATGE LONGITUDINAL
Import: 61622.65

**E0305** m3 Excavació rases i pous, mitjans mecànics, cànon abocador
351.2 m3 × 12.39 = 4351.37
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.801438 | 0.08 |
| M0212B | h | Camió de trabuc 16 m³ | 0.06 | 45.4 | 2.72 |
| P1613 | u | Cànon d'abocador | 1.2 | 0.8 | 0.96 |
| vg | % | Despeses indirectes | 0.105 | 6 | 0.63 |
|  |  | Total |  |  | 12.39 |

| Amidament | Uts. | Llarg | Ample | Alt | Parcial |
|---|---|---|---|---|---|
| Cunetes de peu de terraplè | 1 | 114 | 1.6 | 0.5 | 91.20 |
| Guals | 13 | 10 | 5 | 0.4 | 260.00 |
| Subtotal |  |  |  |  | 351.20 |
| Total |  |  |  |  | 351.2 |

**E0884** m Formació i reperfilat de cunetes en qualsevol tipus de terreny
1837.36 m × 2.47 = 4538.28

| Codi | Ut | Descripció | Rendiment | Preu | Import |
|---|---|---|---|---|---|
| O0101 | h | Cap de colla | 0.01 | 26.02 | 0.26 |
| O0110 | h | Peó | 0.02 | 20.41 | 0.41 |
| M0204 | h | Pala carregadora pneumàtics | 0.004 | 58.268112 | 0.23 |
| M0208 | h | Motoanivelladora | 0.017 | 73.35024 | 1.25 |
| M0212B | h | Camió de trabuc 16 m³ | 0.004 | 45.4 | 0.18 |
| %16130 | % | Despeses indirectes | 6 % | 2.33 | 0.14 |
|  |  | Total |  |  | 2.47 |

| Amidament | Uts. | Llarg | Parcial |
|---|---|---|---|
| Cuneta transitable | 1 | 607.56 | 607.56 |
|  | 1 | 985.8 | 985.80 |
| Cuneta de peu de terraplè | 1 | 114 | 114.00 |
| Guals | 13 | 10 | 130.00 |
| Subtotal |  |  | 1837.36 |
| Total |  |  | 1837.36 |

**E0880** m3 Formigó en revestiment de cunetes
272.54 m3 × 118.89 = 32402.28
Formigó en revestiment de cunetes amb formigó tipus HM-20-P-12-I-AI, àrid 12 mm i additiu airejant, executada amb mitjans mecànics o de forma manual, inclòs vibrat, motlles, regles i guies, entroncaments, remolinat, reg de curat del formigó, totalment acabada.

| Codi | Ut | Descripció | Rendiment | Preu | Import |
|---|---|---|---|---|---|
| O0101 | h | Cap de colla | 0.025 | 26.02 | 0.65 |
| O0102 | h | Oficial 1ª | 0.06 | 24.56 | 1.47 |
| O0110 | h | Peó | 0.1 | 20.41 | 2.04 |
| P0508 | m3 | Formigó HM-20-P-12-I-AI, posat a l'obra en revest. cunetes (material; 18/10/2021) | 1.02 | 85.71 | 87.42 |
| M0225 | h | Vibrador | 0.1 | 2.091306 | 0.21 |
| E0515 | m2 | Encofrat de fusta per a fonaments i/o formigó ocult | 0.8 | 25.46 | 20.37 |
| %16130 | % | Despeses indirectes | 6 % | 112.16 | 6.73 |
|  |  | Total |  |  | 118.89 |

| Amidament | Uts. | Llarg | Ample | Alt | Parcial |
|---|---|---|---|---|---|
| Cuneta transitable | 1 | 607.56 | 1.33 | 0.12 | 96.97 |
|  | 1 | 985.8 | 1.33 | 0.12 | 157.33 |
| Cuneta de peu de terraplè | 1 | 114 | 1.6 | 0.1 | 18.24 |
| Subtotal |  |  |  |  | 272.54 |
| Total |  |  |  |  | 272.54 |

**E05173** m2 Malla electrosoldada en acer corrugat B500T 15x15 cm Ø 6 mm
650 m2 × 2.96 = 1924.00
Subministrament i col·locació de malla electrosoldada en acer corrugat B 500 T de 15x15 cm i 6 mm de diàmetre.

| Codi | Ut | Descripció | Rendiment | Preu | Import |
|---|---|---|---|---|---|
| O0101 | h | Cap de colla | 0.001 | 26.02 | 0.03 |
| O0102 | h | Oficial 1ª | 0.003 | 24.56 | 0.07 |
| O0110 | h | Peó | 0.003 | 20.41 | 0.06 |
| P0602 | kg | Filferro recuit | 0.008 | 1.565904 | 0.01 |
| P06100 | m2 | Malla electrosoldada en acer corrugat B500T, de 15x15 cm i 6 mm de diàmetre (material; 23/07/1998) | 1 | 2.6 | 2.60 |
| M0245 | h | Cisalla elèctrica | 0.002 | 3.729324 | 0.01 |
| M0246 | h | Màquina de doblegar rodó d'acer | 0.002 | 2.997882 | 0.01 |
| vg | % | Despeses indirectes | 0.028 | 6 | 0.17 |
|  |  | Total |  |  | 2.96 |

| Amidament | Uts. | Llarg | Ample | Parcial |
|---|---|---|---|---|
| Guals | 13 | 10 | 5 | 650.00 |
| Total |  |  |  | 650 |

**E0505** m3 Formigó HA-25 fonaments i soleres
130 m3 × 82.53 = 10728.90
Formigó tipus HA-25 en fonaments i soleres, elaborat en planta,col·locat.

| Codi | Ut | Descripció | Rendiment | Preu | Import |
|---|---|---|---|---|---|
| O0101 | h | Cap de colla | 0.025 | 26.02 | 0.65 |
| O0102 | h | Oficial 1ª | 0.1 | 24.56 | 2.46 |
| O0110 | h | Peó | 0.2 | 20.41 | 4.08 |
| P0505 | m3 | Formigó HA-25 posat a l'obra (material; 23/07/1998) | 1.02 | 70 | 71.40 |
| M0225 | h | Vibrador | 0.1 | 2.091306 | 0.21 |
| vg | % | Despeses indirectes | 0.622 | 6 | 3.73 |
|  |  | Total |  |  | 82.53 |

| Amidament | Uts. | Llarg | Ample | Alt | Parcial |
|---|---|---|---|---|---|
| Guals | 13 | 10 | 5 | 0.2 | 130.00 |
| Total |  |  |  |  | 130 |

**E08703** u Arqueta drenatge per recollida de cunetes, Hmax=2,00 m, 2 reixes D-400
1 u × 1152.04 = 1152.04
Arqueta de drenatge per a recollida de les aigües pluvials provinents de les cunetes de fins a 2,00 m d'alçària amb bonera i reixa abatible classe C-250 de 790x355x29 mm amb bastiment i 2 reixes de fosa talla-aigües 973x490x70 mm classe D-400 segons plànols, de formigó armat, inclòs excavació, base de formigó de neteja i encofrat, totalment acabada.

| Codi | Ut | Descripció | Rendiment | Preu | Import |
|---|---|---|---|---|---|
| O0101 | h | Cap de colla | 0.18 | 26.02 | 4.68 |
| O0102 | h | Oficial 1ª | 1.8 | 24.56 | 44.21 |
| O0110 | h | Peó | 3.6 | 20.41 | 73.48 |
| P1609 | m3 | Excavació de terres (23/07/1998) | 5.5 | 11.12 | 61.16 |
| P0502 | m3 | Formigó HL-150 posat a l'obra | 0.16 | 60.5 | 9.68 |
| P0503 | m3 | Formigó HM-20 posat a l'obra (material; 23/07/1998) | 2.5 | 67 | 167.50 |
| E0515 | m2 | Encofrat de fusta per a fonaments i/o formigó ocult | 11 | 25.46 | 280.06 |
| E0516 | m2 | Encofrat de fusta per a formigó vist | 3.55 | 32.18 | 114.24 |
| P06202 | u | Reixa i marc C-250 (material; 23/09/2020) | 1 | 65.16 | 65.16 |
| P0617 | u | Reixa i bastiment 985x495x70 mm D-400 (material; 23/07/1998) | 2 | 132 | 264.00 |
| P1242 | m | Tub de pp DN400 mm., SN 8 kN/m2 (material; 23/07/1998) | 0.21 | 12.65 | 2.66 |
| %16130 | % | Despeses indirectes | 6 % | 1086.83 | 65.21 |
|  |  | Total |  |  | 1152.04 |

| Amidament | Uts. | Parcial |
|---|---|---|
| Zona polígon | 1 | 1.00 |
| Total |  | 1 |

**E0823** m Baixant aigües pluvials talús peça U 41x15 cm interiors
36 m × 38.93 = 1401.48
Baixant de desguàs de peces de formigó prefabricat bicapa amb secció en forma d'U, de dimensions interiors mínimes de 41x15 cm i 70 cm de longitud, resistència a compressió 275 kg/cm², col·locada en talussos, inclòs l'excavació en qualsevol tipus de terreny, recalçada amb formigó tipus HM-20, inclòs rastrells, totalment acabada.

| Codi | Ut | Descripció | Rendiment | Preu | Import |
|---|---|---|---|---|---|
| O0101 | h | Cap de colla | 0.05 | 26.02 | 1.30 |
| O0102 | h | Oficial 1ª | 0.12 | 24.56 | 2.95 |
| O0110 | h | Peó | 0.15 | 20.41 | 3.06 |
| P0503 | m3 | Formigó HM-20 posat a l'obra | 0.1 | 67 | 6.70 |
| P10191 | m | Baixant prefabricat en forma d'U 41x15 cm (material; 23/07/1998) | 1.05 | 21.78 | 22.87 |
| vg | % | Despeses indirectes | 0.341 | 6 | 2.05 |
|  |  | Total |  |  | 38.93 |

| Amidament | Uts. | Llarg | Parcial |
|---|---|---|---|
|  | 6 | 6 | 36.00 |
| Total |  |  | 36 |

**E1108** m Vorada de peces de formigó de 8x20 cm tipus jardí
290 m × 17.67 = 5124.30
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material; 23/07/1998) | 1 | 3.14 | 3.14 |
| P0503 | m3 | Formigó HM-20 posat a l'obra | 0.04 | 67 | 2.68 |
| E0108 | m3 | Morter de ciment elaborat a l'obra (23/07/1998) | 0.08 | 54.62 | 4.37 |
| vg | % | Despeses indirectes | 0.148 | 6 | 0.89 |
|  |  | Total |  |  | 17.67 |

| Amidament | Uts. | Llarg | Parcial |
|---|---|---|---|
| terraplè | 2 | 90 | 180.00 |
|  | 1 | 110 | 110.00 |
| Subtotal |  |  | 290.00 |
| Total |  |  | 290 |

## 06 SERVEIS AFECTATS (obra civil)
Import: 70711.94

### 06.01 ENDESA
Import: 4100.53

#### 06.01.01 SERVEI NÚM. 104
Import: 4100.53

**E0341** u Cales per a localització serveis
2 u × 59.64 = 119.28
Cales pera a la localització dels serveis existents.

| Codi | Ut | Descripció | Rendiment | Preu | Import |
|---|---|---|---|---|---|
| O0101 | h | Cap de colla | 0.1 | 26.02 | 2.60 |
| O0102 | h | Oficial 1ª | 0.4 | 24.56 | 9.82 |
| O0110 | h | Peó | 1 | 20.41 | 20.41 |
| M0207 | h | Retroexcavadora 100 hp | 0.4 | 59.41 | 23.76 |
| vg | % | Despeses indirectes | 0.508 | 6 | 3.05 |
|  |  | Total |  |  | 59.64 |

**E0305** m3 Excavació rases i pous, mitjans mecànics, cànon abocador
75 m3 × 12.39 = 929.25

| Amidament | Uts. | Llarg | Ample | Alt | Parcial |
|---|---|---|---|---|---|
| Servei 104 | 1 | 50 | 1 | 1.5 | 75.00 |
| Total |  |  |  |  | 75 |

**E101311** m Subministrament i col·locació de cinta senyalitzadora elèctric
50 m × 1.27 = 63.50
Subministrament i col·locació de cinta de senyalització d'avís de perill elèctric de PVC de color groc i 150 mm d'amplada, disposada a una profunditat mínima a 0,10 m del paviment acabat i a 0,25 m sobre la generatriu superior del tub.

| Codi | Ut | Descripció | Rendiment | Preu | Import |
|---|---|---|---|---|---|
| O0101 | h | Cap de colla | 0.015 | 26.02 | 0.39 |
| O0110 | h | Peó | 0.02 | 20.41 | 0.41 |
| P0101 | m | Cinta senyalitzadora PVC 150 mm color groc (material; 17/06/2019) | 1.05 | 0.38 | 0.40 |
| %16130 | % | Despeses indirectes | 6 % | 1.20 | 0.07 |
|  |  | Total |  |  | 1.27 |

| Amidament | Uts. | Llarg | Parcial |
|---|---|---|---|
| Servei 104 | 1 | 50 | 50.00 |
| Total |  |  | 50 |

**E101005** m Tub de PEAD corrugat de Ø160 mm doble paret (23/07/1998)
50 m × 6.55 = 327.50
Tub corbable de PEAD de doble paret vermell de 160 mm. de diàmetre nominal, interior llis i exterior corrugat, per a canalització soterrada amb fil guia incorporat, resistència a la compressió 450 N, grau de protecció segons normativa vigent, inclòs part proporcional de maneguets d'unió, col·locat.

| Codi | Ut | Descripció | Rendiment | Preu | Import |
|---|---|---|---|---|---|
| O0102 | h | Oficial 1ª | 0.015 | 24.56 | 0.37 |
| O0110 | h | Peó | 0.015 | 20.41 | 0.31 |
| P091292 | m | Tub PEAD corrugat DN160 mm. (material; 23/09/2020) | 1.05 | 5.24 | 5.50 |
| %1615 | % | Despeses generals (23/09/2020) | 6 % | 6.18 | 0.37 |
|  |  | Total |  |  | 6.55 |

| Amidament | Uts. | Llarg | Parcial |
|---|---|---|---|
| Servei 104 | 1 | 50 | 50.00 |
| Total |  |  | 50 |

**E0317** m3 Rebliment i piconatge rasa, material pròpia obra, inclòs càrrega i transport
60 m3 × 4.64 = 278.40
Rebliment i piconatge de rasa amb compactació amb base a l'assaig de referència amb material apte procedent de la pròpia obra, inclòs càrrega i transport.

| Codi | Ut | Descripció | Rendiment | Preu | Import |
|---|---|---|---|---|---|
| O0101 | h | Cap de colla | 0.01 | 26.02 | 0.26 |
| O0102 | h | Oficial 1ª | 0.03 | 24.56 | 0.74 |
| O0110 | h | Peó | 0.07 | 20.41 | 1.43 |
| M0207 | h | Retroexcavadora 100 hp | 0.025 | 59.41 | 1.49 |
| M0211 | h | Corró de llança 650 kg | 0.05 | 9.611766 | 0.48 |
| vg | % | Despeses indirectes | 0.04 | 6 | 0.24 |
|  |  | Total |  |  | 4.64 |

| Amidament | Uts. | Llarg | Ample | Alt | Parcial |
|---|---|---|---|---|---|
| Servei 104 | 1 | 50 | 1 | 1.2 | 60.00 |
| Total |  |  |  |  | 60 |

**E0502** m3 Formigó HM-20 fonaments
30 m3 × 79.42 = 2382.60
Formigó en massa tipus HM-20 en fonaments i soleres, elaborat en planta, col·locat.

| Codi | Ut | Descripció | Rendiment | Preu | Import |
|---|---|---|---|---|---|
| O0101 | h | Cap de colla | 0.025 | 26.02 | 0.65 |
| O0102 | h | Oficial 1ª | 0.1 | 24.56 | 2.46 |
| O0110 | h | Peó | 0.2 | 20.41 | 4.08 |
| P0503 | m3 | Formigó HM-20 posat a l'obra | 1.02 | 67 | 68.34 |
| M0225 | h | Vibrador | 0.16 | 2.091306 | 0.33 |
| vg | % | Despeses indirectes | 0.593 | 6 | 3.56 |
|  |  | Total |  |  | 79.42 |

| Amidament | Uts. | Llarg | Ample | Alt | Parcial |
|---|---|---|---|---|---|
| Servei 104 | 1 | 50 | 1 | 0.6 | 30.00 |
| Total |  |  |  |  | 30 |

### 06.02 TELEFÒNICA
Import: 9113.09

#### 06.02.01 SERVEIS NÚM. 204 I 205
Import: 9113.09

**E0341** u Cales per a localització serveis
5 u × 59.64 = 298.20

**E0305** m3 Excavació rases i pous, mitjans mecànics, cànon abocador
57.51 m3 × 12.39 = 712.55

| Amidament | Uts. | Llarg | Ample | Alt | Parcial |
|---|---|---|---|---|---|
| Rasa servei 204 | 1 | 52 | 0.5 | 1.1 | 28.60 |
| Rasa servei 205 | 1 | 40 | 0.5 | 1.1 | 22.00 |
| Arqueta tipus D | 4 | 1.2 | 1.2 | 1.2 | 6.91 |
| Subtotal |  |  |  |  | 57.51 |
| Total |  |  |  |  | 57.51 |

**E0316** m3 Rebliment i piconatge rasa, material préstec, inclòs càrrega i transport
33.35 m3 × 10.15 = 338.50
Rebliment i piconatge de rasa amb compactació amb base a l'assaig de referència amb material apte de préstec, inclòs càrrega i transport.

| Codi | Ut | Descripció | Rendiment | Preu | Import |
|---|---|---|---|---|---|
| O0101 | h | Cap de colla | 0.01 | 26.02 | 0.26 |
| O0102 | h | Oficial 1ª | 0.03 | 24.56 | 0.74 |
| O0110 | h | Peó | 0.07 | 20.41 | 1.43 |
| P0307 | m3 | Terra de préstec | 1 | 5 | 5.00 |
| M0207 | h | Retroexcavadora 100 hp | 0.03 | 59.41 | 1.78 |
| M0211 | h | Corró de llança 650 kg | 0.05 | 9.611766 | 0.48 |
| vg | % | Despeses indirectes | 0.077 | 6 | 0.46 |
|  |  | Total |  |  | 10.15 |

| Amidament | Uts. | Llarg | Ample | Alt | Parcial |
|---|---|---|---|---|---|
| Rasa servei 204 | 1 | 52 | 0.5 | 0.7 | 18.20 |
| Rasa servei 205 | 1 | 40 | 0.5 | 0.7 | 14.00 |
| Arqueta tipus D | 4 | 1.2 | 1.2 | 0.2 | 1.15 |
| Subtotal |  |  |  |  | 33.35 |
| Total |  |  |  |  | 33.35 |

**E0502** m3 Formigó HM-20 fonaments
23.58 m3 × 79.42 = 1872.72

| Amidament | Uts. | Llarg | Ample | Alt | Parcial |
|---|---|---|---|---|---|
| Rasa servei 204 | 1 | 52 | 0.5 | 0.5 | 13.00 |
| Rasa servei 205 | 1 | 40 | 0.5 | 0.5 | 10.00 |
| Arqueta tipus D | 4 | 1.2 | 1.2 | 0.1 | 0.58 |
| Subtotal |  |  |  |  | 23.58 |
| Total |  |  |  |  | 23.58 |

**E0004X** m Canalització de telefonia amb 2 tubs de PVC rígid de DN 110x1,8 mm i 2 tritubs de 40 mm
92 m × 18.1 = 1665.20
Canalització de telefonia amb 2 tubs de PVC rígid de DN 110x1,8 mm i 2 tritubs de PE de Ø 40x2,4 mm de gruix, inclòs corda de niló de 5 mm, col·locada a fons de rasa.

| Codi | Ut | Descripció | Rendiment | Preu | Import |
|---|---|---|---|---|---|
| O0101 | h | Cap de colla | 0.03 | 26.02 | 0.78 |
| O0102 | h | Oficial 1ª | 0.05 | 24.56 | 1.23 |
| O0110 | h | Peó | 0.05 | 20.41 | 1.02 |
| PE0002 | m | Cinta senyalitzadora PVC (material; 23/09/2020) | 2 | 0.38 | 0.76 |
| P091213 | m | Tub PVC rígid DN 110 mm amb corda niló 5 mm (material; 23/09/2020) | 2 | 2.49 | 4.98 |
| P091214 | m | Tritub de PE de Ø 40x2,4 mm de gruix (material; 23/07/1998) | 2 | 4.15 | 8.30 |
| %16130 | % | Despeses indirectes | 6 % | 17.07 | 1.02 |
|  |  | Total |  |  | 18.1 |

| Amidament | Uts. | Llarg | Parcial |
|---|---|---|---|
| Servei 204 | 1 | 52 | 52.00 |
| Servei 205 |  | 40 | 40.00 |
| Subtotal |  |  | 92.00 |
| Total |  |  | 92 |

**E0006** u Pericó de telefonia tipus D de formigó prefabricat amb tapa classe B-125,
4 u × 1027.27 = 4109.08
Pericó de telefonia tipus D de formigó prefabricat amb tapa classe B-125, inclòs bastiment de xapa, suports d'ancoratge per a politges i punts de fixació per a regletes, col·locat sobre solera de formigó HM-20 de 15 cm de gruix i reblert lateral amb terra de la pròpia excavació.

| Codi | Ut | Descripció | Rendiment | Preu | Import |
|---|---|---|---|---|---|
| O0101 | h | Cap de colla | 0.5 | 26.02 | 13.01 |
| O0102 | h | Oficial 1ª | 2 | 24.56 | 49.12 |
| O0110 | h | Peó | 4 | 20.41 | 81.64 |
| M0207 | h | Retroexcavadora 100 hp | 0.5 | 59.41 | 29.71 |
| M0211 | h | Corró de llança 650 kg | 0.2 | 9.611766 | 1.92 |
| M0214 | h | Camió grua 12 tn | 1.5 | 42.07 | 63.11 |
| P0108 | u | Arqueta pref. de formigó tipus D (material) | 1 | 435.72 | 435.72 |
| P01111 | u | Tapa pref. de formigó 1040x300 mmm B-125 (material; 23/07/1998) | 4 | 67.86 | 271.44 |
| P0503 | m3 | Formigó HM-20 posat a l'obra | 0.35 | 67 | 23.45 |
| %16130 | % | Despeses indirectes | 6 % | 969.12 | 58.15 |
|  |  | Total |  |  | 1027.27 |

| Amidament | Uts. | Parcial |
|---|---|---|
| Arquetes tipus D | 4 | 4.00 |
| Total |  | 4 |

**E101311** m Subministrament i col·locació de cinta senyalitzadora elèctric
92 m × 1.27 = 116.84

| Amidament | Uts. | Llarg | Parcial |
|---|---|---|---|
| Servei 204 | 1 | 52 | 52.00 |
| Servei 205 |  | 40 | 40.00 |
| Subtotal |  |  | 92.00 |
| Total |  |  | 92 |

### 06.03 REGS
Import: 16695.92

#### 06.03.01 SERVEI NÚM. 501
Import: 10276.79

**E0341** u Cales per a localització serveis
3 u × 59.64 = 178.92

**E0305** m3 Excavació rases i pous, mitjans mecànics, cànon abocador
152.8 m3 × 12.39 = 1893.19

| Amidament | Uts. | Llarg | Ample | Alt | Parcial |
|---|---|---|---|---|---|
| Rasa servei 501 | 1 | 230 | 0.6 | 1 | 138.00 |
| Creuament servei 501 | 1 | 18 | 0.6 | 1 | 10.80 |
| Pericons | 4 | 1 | 1 | 1 | 4.00 |
| Subtotal |  |  |  |  | 152.80 |
| Total |  |  |  |  | 152.8 |

**E0322** m3 Arena de riu en recobriment de tubs D<5 mm rentada
74.4 m3 × 20.35 = 1514.04
Arena de riu en reblert de rases i recobriment de tubs de D<5mm, rentada, neta, solta i exempta de substàncies orgàniques, argila o partícules terrosses, en tongades de 20 cm com a màxim, inclòs càrrega, transport i piconatge.

| Codi | Ut | Descripció | Rendiment | Preu | Import |
|---|---|---|---|---|---|
| O0101 | h | Cap de colla | 0.05 | 26.02 | 1.30 |
| O0110 | h | Peó | 0.16 | 20.41 | 3.27 |
| P03150 | m3 | Sorra de riu a peu d'obra (material; 23/07/1998) | 1 | 13.19 | 13.19 |
| M0207 | h | Retroexcavadora 100 hp | 0.025 | 59.41 | 1.49 |
| vg | % | Despeses indirectes | 0.184 | 6 | 1.10 |
|  |  | Total |  |  | 20.35 |

| Amidament | Uts. | Llarg | Ample | Alt | Parcial |
|---|---|---|---|---|---|
| Rasa servei 501 | 1 | 230 | 0.6 | 0.5 | 69.00 |
| Creuament servei 501 | 1 | 18 | 0.6 | 0.5 | 5.40 |
| Subtotal |  |  |  |  | 74.40 |
| Total |  |  |  |  | 74.4 |

**E09506** m Tub PEAD Ø90 PN-16 (23/07/1998)
230 m × 8.32 = 1913.60
Tub de polietilè d'alta densitat PE-100, de Ø90 mm de diàmetre nominal, de 16 bar de pressió nominal, inclòs pp de peces especials i accessoris, soldat i col·locat.

| Codi | Ut | Descripció | Rendiment | Preu | Import |
|---|---|---|---|---|---|
| O0101 | h | Cap de colla | 0.02 | 26.02 | 0.52 |
| O0102 | h | Oficial 1ª | 0.045 | 24.56 | 1.11 |
| O0110 | h | Peó | 0.045 | 20.41 | 0.92 |
| P09506 | m | Tub PEAD DN90mm, PE-100, PN-16 (material; 23/07/1998) | 1.02 | 4.27 | 4.36 |
| A0905 | pp | Accessoris per a tub de polietilè (material; 09/10/2009) | 0.05 | 15.15 | 0.76 |
| A0901 | pp | Elements de muntatge (12/01/2009) | 1 | 0.1836 | 0.18 |
| % | % | Despeses generals (23/07/1998) | 6 % | 7.85 | 0.47 |
|  |  | Total |  |  | 8.32 |

| Amidament | Uts. | Llarg | Parcial |
|---|---|---|---|
| Servei 501 | 1 | 230 | 230.00 |
| Total |  |  | 230 |

**E09509** m Tub PEAD Ø140 PN-16 (23/07/1998)
18 m × 16.64 = 299.52
Tub de polietilè d'alta densitat PE-100, de Ø140 mm de diàmetre nominal, de 16 bar de pressió nominal, inclòs pp de peces especials i accessoris, soldat i col·locat.

| Codi | Ut | Descripció | Rendiment | Preu | Import |
|---|---|---|---|---|---|
| O0101 | h | Cap de colla | 0.035 | 26.02 | 0.91 |
| O0102 | h | Oficial 1ª | 0.075 | 24.56 | 1.84 |
| O0110 | h | Peó | 0.075 | 20.41 | 1.53 |
| P09509 | m | Tub PEAD DN140mm, PE-100, PN-16 (material; 23/07/1998) | 1.02 | 9.69 | 9.88 |
| A0905 | pp | Accessoris per a tub de polietilè | 0.09 | 15.15 | 1.36 |
| A0901 | pp | Elements de muntatge | 1 | 0.1836 | 0.18 |
| % | % | Despeses generals | 6 % | 15.70 | 0.94 |
|  |  | Total |  |  | 16.64 |

| Amidament | Uts. | Llarg | Parcial |
|---|---|---|---|
| Creuament servei 501 | 1 | 18 | 18.00 |
| Total |  |  | 18 |

**E0876** m Tub de PP corrugat doble capa Ø500 mm
18 m × 32.53 = 585.54
Tub de PP corrugat doble capa de 500 mm. de diàmetre nominal i SN 8 kN/m2, inclòs pp de peces especials i accessoris, col·locat.

| Codi | Ut | Descripció | Rendiment | Preu | Import |
|---|---|---|---|---|---|
| O0101 | h | Cap de colla | 0.02 | 26.02 | 0.52 |
| O0102 | h | Oficial 1ª | 0.05 | 24.56 | 1.23 |
| O0110 | h | Peó | 0.05 | 20.41 | 1.02 |
| P1243 | m | Tub de pp DN500 mm., SN 8 kN/m2 (material; 09/10/2009) | 1 | 21.5 | 21.50 |
| P%1615 | % | Part proporcional accessoris (10/08/1999) | 30 % | 21.50 | 6.45 |
| vg | % | Despeses indirectes | 0.302 | 6 | 1.81 |
|  |  | Total |  |  | 32.53 |

| Amidament | Uts. | Llarg | Parcial |
|---|---|---|---|
| Creuament servei 501 | 1 | 18 | 18.00 |
| Total |  |  | 18 |

**E09170** u Vàlvula comporta manual Ø100 mm. (23/07/1998)
4 u × 181.44 = 725.76
Subministrament i instal·lació de vàlvula comporta manual DN100 mm. i 10 bar de PN.

| Codi | Ut | Descripció | Rendiment | Preu | Import |
|---|---|---|---|---|---|
| O0101 | h | Cap de colla | 0.05 | 26.02 | 1.30 |
| O0102 | h | Oficial 1ª | 0.7 | 24.56 | 17.19 |
| O0110 | h | Peó | 0.7 | 20.41 | 14.29 |
| P09703 | u | Vàlvula comporta manual 100 mm, PN-10 (material; 23/07/1998) | 1 | 138.39 | 138.39 |
| % | % | Despeses generals | 6 % | 171.17 | 10.27 |
|  |  | Total |  |  | 181.44 |

| Amidament | Uts. | Parcial |
|---|---|---|
| Servei 501 | 4 | 4.00 |
| Total |  | 4 |

**E1210** u Pericó registre 45x45x60 cm, amb tapa (aigua potable, base formigó)
4 u × 101.08 = 404.32
Pericó de registre de 40x40x60 cm, amb tapa, totalment acabat

| Codi | Ut | Descripció | Rendiment | Preu | Import |
|---|---|---|---|---|---|
| O0101 | h | Cap de colla | 0.1 | 26.02 | 2.60 |
| O0102 | h | Oficial 1ª | 0.5 | 24.56 | 12.28 |
| O0110 | h | Peó | 1 | 20.41 | 20.41 |
| P0805 | u | Maó massís 29x14x5 cm. a rev. (material; 23/07/1998) | 100 | 0.12 | 12.00 |
| E0108 | m3 | Morter de ciment elaborat a l'obra | 0.1 | 54.62 | 5.46 |
| P0841 | m2 | EnlluÏment parets exteriors (material; 12/01/2009) | 1.08 | 20.006484 | 21.61 |
| P0503 | m3 | Formigó HM-20 posat a l'obra | 0.05 | 67 | 3.35 |
| P06207 | u | Tapa fosa 480x480x30, marc 500x500, classe B-125 (material; 23/07/1998) | 1 | 18.07 | 18.07 |
| vg | % | Despeses indirectes | 0.884 | 6 | 5.30 |
|  |  | Total |  |  | 101.08 |

| Amidament | Uts. | Parcial |
|---|---|---|
| Servei 501 | 4 | 4.00 |
| Total |  | 4 |

**E101312** m Subministrament i col·locació de cinta senyalitzadora aigua
248 m × 1.27 = 314.96
Subministrament i col·locació de cinta de senyalització d'avís de canalització d'aigua de PVC de color blau i 200 mm d'amplada, disposada a una profunditat mínima a 0,10 m del paviment acabat i a 0,25 m sobre la generatriu superior del tub.

| Codi | Ut | Descripció | Rendiment | Preu | Import |
|---|---|---|---|---|---|
| O0101 | h | Cap de colla | 0.015 | 26.02 | 0.39 |
| O0110 | h | Peó | 0.02 | 20.41 | 0.41 |
| PE0001 | m | Cinta senyalitzadora PVC 200 mm color blau (material; 11/11/2019) | 1.05 | 0.38 | 0.40 |
| %16130 | % | Despeses indirectes | 6 % | 1.20 | 0.07 |
|  |  | Total |  |  | 1.27 |

| Amidament | Uts. | Llarg | Parcial |
|---|---|---|---|
| Rasa servei 501 | 1 | 230 | 230.00 |
| Creuament servei 501 | 1 | 18 | 18.00 |
| Subtotal |  |  | 248.00 |
| Total |  |  | 248 |

**E0225** m Desmuntatge canalitzacions, conduccions i tubs de servei de qualsevol diàmetre
230 m × 2.07 = 476.10
Desmuntatge de canalitzacions, conduccions i tubs de servei de qualsevol tipus i diàmetre, inclòs part proporcional d'accessoris i arquetes de la instal·lació superficial o soterrada, amb mitjans mecànics i manuals, inclòs càrrega i transport a abocador, cànon i condicionament del mateix.

| Codi | Ut | Descripció | Rendiment | Preu | Import |
|---|---|---|---|---|---|
| O0102 | h | Oficial 1ª | 0.001 | 24.56 | 0.02 |
| O0110 | h | Peó | 0.02 | 20.41 | 0.41 |
| M0207 | h | Retroexcavadora 100 hp | 0.005 | 59.41 | 0.30 |
| M0212B | h | Camió de trabuc 16 m³ | 0.005 | 45.4 | 0.23 |
| P1613 | u | Cànon d'abocador | 1 | 0.8 | 0.80 |
| vg | % | Despeses indirectes | 0.051 | 6 | 0.31 |
|  |  | Total |  |  | 2.07 |

| Amidament | Uts. | Llarg | Parcial |
|---|---|---|---|
| Rasa servei 501 | 1 | 230 | 230.00 |
| Total |  |  | 230 |

**E091861** u Connexió a la xarxa existent de reg, inclòs totes les peces, accessoris
2 u × 353.33 = 706.66
Connexió a la xarxa existent de reg existent d'aigua, inclòs totes les peces, accessoris i petit material per a la seva connexió i derivació de la nova sèquia de reg, segons indicacions de la comunitat de regants.

| Codi | Ut | Descripció | Rendiment | Preu | Import |
|---|---|---|---|---|---|
| O0101 | h | Cap de colla | 1 | 26.02 | 26.020 |
| O0102 | h | Oficial 1ª | 5 | 24.56 | 122.800 |
| O0110 | h | Peó | 5 | 20.41 | 102.050 |
| P09107 | m | Tub PEAD DN110mm, PE-100, PN-10 (material; 23/07/1998) | 3 | 4.32 | 12.960 |
| A0905 | pp | Accessoris per a tub de polietilè | 0.3 | 15.15 | 4.545 |
| P03150 | m3 | Sorra de riu a peu d'obra | 0.17 | 13.19 | 2.242 |
| P0503 | m3 | Formigó HM-20 posat a l'obra | 0.5 | 67 | 33.500 |
| A0901 | pp | Elements de muntatge | 3 | 0.1836 | 0.551 |
| P1609 | m3 | Excavació de terres | 0.17 | 11.12 | 1.890 |
| M0207 | h | Retroexcavadora 100 hp | 0.5 | 59.41 | 29.705 |
| vg | % | Despeses indirectes | 2.845 | 6 | 17.070 |
|  |  | Total |  |  | 353.33 |

| Amidament | Uts. | Parcial |
|---|---|---|
| Servei 501 | 2 | 2.00 |
| Total |  | 2 |

**E0874** m Tub de PP corrugat doble capa Ø315 mm
18 m × 22.58 = 406.44
Tub de PP corrugat doble capa de 315 mm. de diàmetre nominal i SN 8 kN/m2, inclòs pp de peces especials i accessoris, col·locat.

| Codi | Ut | Descripció | Rendiment | Preu | Import |
|---|---|---|---|---|---|
| O0101 | h | Cap de colla | 0.03 | 26.02 | 0.78 |
| O0102 | h | Oficial 1ª | 0.14 | 24.56 | 3.44 |
| O0110 | h | Peó | 0.14 | 20.41 | 2.86 |
| P1241 | m | Tub de pp DN315 mm., SN 8 kN/m2 (material; 23/07/1998) | 1 | 10.99 | 10.99 |
| P%1615 | % | Part proporcional accessoris | 30 % | 10.99 | 3.30 |
| vg | % | Despeses indirectes | 0.201 | 6 | 1.21 |
|  |  | Total |  |  | 22.58 |

**E0502** m3 Formigó HM-20 fonaments
10.8 m3 × 79.42 = 857.74

| Amidament | Uts. | Llarg | Ample | Alt | Parcial |
|---|---|---|---|---|---|
| Creuament servei 501 | 1 | 18 | 0.6 | 1 | 10.80 |
| Total |  |  |  |  | 10.8 |

#### 06.03.02 SERVEI NÚM. 502
Import: 1090.57

**E0341** u Cales per a localització serveis
1 u × 59.64 = 59.64

**E0305** m3 Excavació rases i pous, mitjans mecànics, cànon abocador
6.6 m3 × 12.39 = 81.77

| Amidament | Uts. | Llarg | Ample | Alt | Parcial |
|---|---|---|---|---|---|
| Rasa servei 502 | 1 | 11 | 0.6 | 1 | 6.60 |
| Total |  |  |  |  | 6.6 |

**E0322** m3 Arena de riu en recobriment de tubs D<5 mm rentada
3.3 m3 × 20.35 = 67.16

| Amidament | Uts. | Llarg | Ample | Alt | Parcial |
|---|---|---|---|---|---|
| Rasa servei 502 | 1 | 11 | 0.6 | 0.5 | 3.30 |
| Total |  |  |  |  | 3.3 |

**E0876** m Tub de PP corrugat doble capa Ø500 mm
11 m × 32.53 = 357.83

| Amidament | Uts. | Llarg | Parcial |
|---|---|---|---|
| Servei 502 | 1 | 11 | 11.00 |
| Total |  |  | 11 |

**E0502** m3 Formigó HM-20 fonaments
6.6 m3 × 79.42 = 524.17

| Amidament | Uts. | Llarg | Ample | Alt | Parcial |
|---|---|---|---|---|---|
| Rasa servei 502 | 1 | 11 | 0.6 | 1 | 6.60 |
| Total |  |  |  |  | 6.6 |

#### 06.03.03 SERVEI NÚM. 503
Import: 5328.56

**E0207** m3 Enderroc estructures de maó, inclòs transport a abocador
24 m3 × 27.61 = 662.64
Enderroc d'estructures de maó, inclòs transport a l'abocador, cànon i condicionament del mateix.

| Codi | Ut | Descripció | Rendiment | Preu | Import |
|---|---|---|---|---|---|
| O0102 | h | Oficial 1ª | 0.04 | 24.56 | 0.98 |
| O0110 | h | Peó | 0.37 | 20.41 | 7.55 |
| M0207B | h | Retroexcavadora amb martell trencador | 0.16 | 68.89 | 11.02 |
| M0212B | h | Camió de trabuc 16 m³ | 0.125 | 45.4 | 5.68 |
| P1613 | u | Cànon d'abocador | 1.2 | 0.8 | 0.96 |
| vg | % | Despeses indirectes | 0.237 | 6 | 1.42 |
|  |  | Total |  |  | 27.61 |

| Amidament | Uts. | Llarg | Ample | Alt | Parcial |
|---|---|---|---|---|---|
| Enderroc estructura marge dret | 2 | 2 | 2 | 3 | 24.00 |
| Total |  |  |  |  | 24 |

**E0341** u Cales per a localització serveis
1 u × 59.64 = 59.64

**E0305** m3 Excavació rases i pous, mitjans mecànics, cànon abocador
25 m3 × 12.39 = 309.75

| Amidament | Uts. | Llarg | Ample | Alt | Parcial |
|---|---|---|---|---|---|
| Rasa servei 503 | 1 | 30 | 0.6 | 1 | 18.00 |
| Pericons | 2 | 1 | 1 | 3.5 | 7.00 |
| Subtotal |  |  |  |  | 25.00 |
| Total |  |  |  |  | 25 |

**E0322** m3 Arena de riu en recobriment de tubs D<5 mm rentada
9 m3 × 20.35 = 183.15

| Amidament | Uts. | Llarg | Ample | Alt | Parcial |
|---|---|---|---|---|---|
| Rasa servei 503 | 1 | 30 | 0.6 | 0.5 | 9.00 |
| Total |  |  |  |  | 9 |

**E09509** m Tub PEAD Ø140 PN-16
30 m × 16.64 = 499.20

| Amidament | Uts. | Llarg | Parcial |
|---|---|---|---|
| Servei 503 | 1 | 30 | 30.00 |
| Total |  |  | 30 |

**E0876** m Tub de PP corrugat doble capa Ø500 mm
30 m × 32.53 = 975.90

| Amidament | Uts. | Llarg | Parcial |
|---|---|---|---|
| Servei 503 | 1 | 30 | 30.00 |
| Total |  |  | 30 |

**E09170** u Vàlvula comporta manual Ø100 mm.
2 u × 181.44 = 362.88

| Amidament | Uts. | Parcial |
|---|---|---|
| Servei 501 | 2 | 2.00 |
| Total |  | 2 |

**E1210** u Pericó registre 45x45x60 cm, amb tapa (aigua potable, base formigó)
1 u × 101.08 = 101.08

| Amidament | Uts. | Parcial |
|---|---|---|
| Servei 503 | 1 | 1.00 |
| Total |  | 1 |

**E101312** m Subministrament i col·locació de cinta senyalitzadora aigua
30 m × 1.27 = 38.10

| Amidament | Uts. | Llarg | Parcial |
|---|---|---|---|
| Rasa servei 503 | 1 | 30 | 30.00 |
| Total |  |  | 30 |

**E091861** u Connexió a la xarxa existent de reg, inclòs totes les peces, accessoris
2 u × 353.33 = 706.66

| Amidament | Uts. | Parcial |
|---|---|---|
| Servei 503 | 2 | 2.00 |
| Total |  | 2 |

**E0502** m3 Formigó HM-20 fonaments
18 m3 × 79.42 = 1429.56

| Amidament | Uts. | Llarg | Ample | Alt | Parcial |
|---|---|---|---|---|---|
| Rasa servei 503 | 1 | 30 | 0.6 | 1 | 18.00 |
| Total |  |  |  |  | 18 |

### 06.04 GAS
Import: 5031.45

#### 06.04.01 SERVEI NÚM. 701
Import: 1184.04

**E0341** u Cales per a localització serveis
1 u × 59.64 = 59.64

**E0342** m3 Excavació manual en rases, pous o fonaments, inclòs tranport
2.6 m3 × 50.37 = 130.96
Excavació manual en rases, pous o fonaments, inclòs càrrega i transport.

| Codi | Ut | Descripció | Rendiment | Preu | Import |
|---|---|---|---|---|---|
| O0101 | h | Cap de colla | 0.05 | 26.02 | 1.30 |
| O0102 | h | Oficial 1ª | 0.2 | 24.56 | 4.91 |
| O0110 | h | Peó | 2 | 20.41 | 40.82 |
| P1613 | u | Cànon d'abocador | 1.2 | 0.8 | 0.96 |
| vg | % | Despeses indirectes | 0.396 | 6 | 2.38 |
|  |  | Total |  |  | 50.37 |

| Amidament | Uts. | Llarg | Ample | Alt | Parcial |
|---|---|---|---|---|---|
| Servei 701 | 1 | 5.2 | 2.5 | 0.2 | 2.60 |
| Total |  |  |  |  | 2.6 |

**E0515** m2 Encofrat de fusta per a fonaments i/o formigó ocult
29.08 m2 × 25.46 = 740.38

| Amidament | Uts. | Llarg | Ample | Alt | Parcial |
|---|---|---|---|---|---|
| Llosa de protecció | 2 | 2.5 |  | 0.2 | 1.00 |
|  | 2 | 5.2 |  | 0.2 | 2.08 |
|  | 2 | 5.2 | 2.5 |  | 26.00 |
| Subtotal |  |  |  |  | 29.08 |
| Total |  |  |  |  | 29.08 |

**E0505** m3 Formigó HA-25 fonaments i soleres
2.6 m3 × 82.53 = 214.58

| Amidament | Uts. | Llarg | Ample | Alt | Parcial |
|---|---|---|---|---|---|
| Llosa de protecció | 1 | 5.2 | 2.5 | 0.2 | 2.60 |
| Total |  |  |  |  | 2.6 |

**E05173** m2 Malla electrosoldada en acer corrugat B500T 15x15 cm Ø 6 mm
13 m2 × 2.96 = 38.48

| Amidament | Uts. | Llarg | Ample | Parcial |
|---|---|---|---|---|
| Llosa de protecció | 1 | 5.2 | 2.5 | 13.00 |
| Total |  |  |  | 13 |

#### 06.04.02 SERVEI NÚM. 702
Import: 1226.3

**E0341** u Cales per a localització serveis
1 u × 59.64 = 59.64

**E0342** m3 Excavació manual en rases, pous o fonaments, inclòs tranport
2.7 m3 × 50.37 = 136.00

| Amidament | Uts. | Llarg | Ample | Alt | Parcial |
|---|---|---|---|---|---|
| Servei 702 | 1 | 5.4 | 2.5 | 0.2 | 2.70 |
| Total |  |  |  |  | 2.7 |

**E0515** m2 Encofrat de fusta per a fonaments i/o formigó ocult
30.16 m2 × 25.46 = 767.87

| Amidament | Uts. | Llarg | Ample | Alt | Parcial |
|---|---|---|---|---|---|
| Llosa de protecció | 2 | 2.5 |  | 0.2 | 1.00 |
|  | 2 | 5.4 |  | 0.2 | 2.16 |
|  | 2 | 5.4 | 2.5 |  | 27.00 |
| Subtotal |  |  |  |  | 30.16 |
| Total |  |  |  |  | 30.16 |

**E0505** m3 Formigó HA-25 fonaments i soleres
2.7 m3 × 82.53 = 222.83

| Amidament | Uts. | Llarg | Ample | Alt | Parcial |
|---|---|---|---|---|---|
| Llosa de protecció | 1 | 5.4 | 2.5 | 0.2 | 2.70 |
| Total |  |  |  |  | 2.7 |

**E05173** m2 Malla electrosoldada en acer corrugat B500T 15x15 cm Ø 6 mm
13.5 m2 × 2.96 = 39.96

| Amidament | Uts. | Llarg | Ample | Parcial |
|---|---|---|---|---|
| Llosa de protecció | 1 | 5.4 | 2.5 | 13.50 |
| Total |  |  |  | 13.5 |

#### 06.04.03 SERVEI NÚM. 703
Import: 2621.11

**E0341** u Cales per a localització serveis
1 u × 59.64 = 59.64

**E0342** m3 Excavació manual en rases, pous o fonaments, inclòs tranport
6 m3 × 50.37 = 302.22

| Amidament | Uts. | Llarg | Ample | Alt | Parcial |
|---|---|---|---|---|---|
| Servei 703 | 1 | 12 | 2.5 | 0.2 | 6.00 |
| Total |  |  |  |  | 6 |

**E0515** m2 Encofrat de fusta per a fonaments i/o formigó ocult
65.8 m2 × 25.46 = 1675.27

| Amidament | Uts. | Llarg | Ample | Alt | Parcial |
|---|---|---|---|---|---|
| Llosa de protecció | 2 | 2.5 |  | 0.2 | 1.00 |
|  | 2 | 12 |  | 0.2 | 4.80 |
|  | 2 | 12 | 2.5 |  | 60.00 |
| Subtotal |  |  |  |  | 65.80 |
| Total |  |  |  |  | 65.8 |

**E0505** m3 Formigó HA-25 fonaments i soleres
6 m3 × 82.53 = 495.18

| Amidament | Uts. | Llarg | Ample | Alt | Parcial |
|---|---|---|---|---|---|
| Llosa de protecció | 1 | 12 | 2.5 | 0.2 | 6.00 |
| Total |  |  |  |  | 6 |

**E05173** m2 Malla electrosoldada en acer corrugat B500T 15x15 cm Ø 6 mm
30 m2 × 2.96 = 88.80

| Amidament | Uts. | Llarg | Ample | Parcial |
|---|---|---|---|---|
| Llosa de protecció | 1 | 12 | 2.5 | 30.00 |
| Total |  |  |  | 30 |

### 06.05 CLAVEGUERAM
Import: 20770.95

**E0835** u Pou registre DN1000 formigó pref, tapa Ø650 i bastiment fosa i pates, Hmax=1,80 m
2 u × 462.1 = 924.20
Pou de registre Ø1000 de formigó prefabricat fins 1,80 m d'alçada, inclòs tapa de fosa de Ø650 mm exterior, estanca i insonora, marc Ø800, amb bastiment de fosa grisa, fins 1 bar de pressió d'aigua i graons d'acer revestits de polipropilè.

| Codi | Ut | Descripció | Rendiment | Preu | Import |
|---|---|---|---|---|---|
| O0101 | h | Cap de colla | 0.025 | 26.02 | 0.65 |
| O0102 | h | Oficial 1ª | 2 | 24.56 | 49.12 |
| O0110 | h | Peó | 2.5 | 20.41 | 51.03 |
| P1609 | m3 | Excavació de terres | 2.2 | 11.12 | 24.46 |
| P0652 | u | Con reductor asimètric 1000x690 mm (material; 23/07/1998) | 1 | 70 | 70.00 |
| P0503 | m3 | Formigó HM-20 posat a l'obra | 0.6 | 67 | 40.20 |
| E0515 | m2 | Encofrat de fusta per a fonaments i/o formigó ocult | 2.44 | 25.46 | 62.12 |
| M0225 | h | Vibrador | 0.03 | 2.091306 | 0.06 |
| P0618 | u | Tapa fosa Ø650 mm. exterior, marc Ø800 mm., classe D-400 (material; 23/07/1998) | 1 | 123.5 | 123.50 |
| P0651 | u | Graó d'acer revestit de polipropilè, 40 cm d'amplada (material; 23/07/1998) | 3 | 5.48 | 16.44 |
| vg | % | Despeses indirectes | 4.087 | 6 | 24.52 |
|  |  | Total |  |  | 462.1 |

**E0820AX** u Embornal amb bústia i reixa fosa grisa 700x300x50 mm.
3 u × 222.98 = 668.94
Embornal amb bústia i reixa de fosa grisa de 700x300x50 mm., classe D-400, i bastiment, totalment acabada.

| Codi | Ut | Descripció | Rendiment | Preu | Import |
|---|---|---|---|---|---|
| O0101 | h | Cap de colla | 0.1 | 26.02 | 2.60 |
| O0102 | h | Oficial 1ª | 1 | 24.56 | 24.56 |
| O0110 | h | Peó | 1 | 20.41 | 20.41 |
| P1609 | m3 | Excavació de terres | 0.9 | 11.12 | 10.01 |
| E0109 | m2 | Encofrat de fusta per a fonaments i formigó ocult, col.locat. (23/07/1998) | 1.87 | 33.66 | 62.94 |
| E0502 | m3 | Formigó HM-20 fonaments | 0.25 | 79.42 | 19.86 |
| P06204 | u | Reixa i bastiment 700x360x50 mm C-250 (material; 23/07/1998) | 1 | 60.16 | 60.16 |
| P1005 | m | Vorada pref. form. tipus bústia. (material; 01/04/2009) | 1 | 9.8172 | 9.82 |
| %16130 | % | Despeses indirectes | 6 % | 210.36 | 12.62 |
|  |  | Total |  |  | 222.98 |

**E08205** u Embornal amb bústia i reixa talla-aigües de fosa 985x495x70 mm D-400
5 u × 274.12 = 1370.60
Embornal amb vorada tipus bústia i reixa de fosa dúctil de 985x495x70 mm amb marc angular, classe D-400, acabat amb pintura negra asfàltica, inclou excavació, totalment acabada.

| Codi | Ut | Descripció | Rendiment | Preu | Import |
|---|---|---|---|---|---|
| O0110 | h | Peó | 1.85 | 20.41 | 37.76 |
| O0101 | h | Cap de colla | 0.1 | 26.02 | 2.60 |
| O0102 | h | Oficial 1ª | 1.85 | 24.56 | 45.44 |
| P1609 | m3 | Excavació de terres | 1 | 11.12 | 11.12 |
| P0617 | u | Reixa i bastiment 985x495x70 mm D-400 | 1 | 132 | 132.00 |
| P1005 | m | Vorada pref. form. tipus bústia. | 1 | 9.8172 | 9.82 |
| E0502 | m3 | Formigó HM-20 fonaments | 0.25 | 79.42 | 19.86 |
| %16131 | % | Despeses indirectes (23/09/2020) | 6 % | 258.60 | 15.52 |
|  |  | Total |  |  | 274.12 |

**E08211** u Recreixement i anivellació pou de registre
2 u × 163.37 = 326.74
Recreixement i anivellació de pou de registre, totalment acabat.

| Codi | Ut | Descripció | Rendiment | Preu | Import |
|---|---|---|---|---|---|
| O0101 | h | Cap de colla | 0.12 | 26.02 | 3.12 |
| O0102 | h | Oficial 1ª | 1.61 | 24.56 | 39.54 |
| O0110 | h | Peó | 1.61 | 20.41 | 32.86 |
| P0503 | m3 | Formigó HM-20 posat a l'obra | 0.65 | 67 | 43.55 |
| P0602 | kg | Filferro recuit | 0.4 | 1.565904 | 0.63 |
| P0604 | kg | Claus d'acer zincats | 0.3 | 1.710132 | 0.51 |
| P0701 | m | Tauló de fusta de pi | 2 | 0.422382 | 0.84 |
| P0702 | m3 | Llata de fusta de pi | 0.015 | 288.456 | 4.33 |
| P0704 | m2 | Tauler de fusta de pi 22 mm. | 1.25 | 15.049 | 18.81 |
| P0706 | u | Puntal telescòpic. | 0.5 | 11.290992 | 5.65 |
| P0707 | l | Desencofrant | 0.2 | 1.59681 | 0.32 |
| M0214 | h | Camió grua 12 tn | 0.075 | 42.07 | 3.16 |
| vg | % | Despeses indirectes | 1.675 | 6 | 10.05 |
|  |  | Total |  |  | 163.37 |

**E0892** u Anulació d'embornal existent
2 u × 127.45 = 254.90
Anul·lació d'embornal existent, inclosa la connexió amb el col·lector, totalment acabat.

| Codi | Ut | Descripció | Rendiment | Preu | Import |
|---|---|---|---|---|---|
| O0102 | h | Oficial 1ª | 2 | 24.56 | 49.12 |
| O0110 | h | Peó | 2 | 20.41 | 40.82 |
| P0503 | m3 | Formigó HM-20 posat a l'obra | 0.15 | 67 | 10.05 |
| E0515 | m2 | Encofrat de fusta per a fonaments i/o formigó ocult | 0.8 | 25.46 | 20.37 |
| P0805 | u | Maó massís 29x14x5 cm. a rev. | 6 | 0.12 | 0.72 |
| M0225 | h | Vibrador | 0.1 | 2.091306 | 0.21 |
| vg | % | Despeses indirectes | 1.027 | 6 | 6.16 |
|  |  | Total |  |  | 127.45 |

**E09201** m Tub PVC Ø400 PN-10
85 m × 62.72 = 5331.20
Tub de PVC Ø400 mm de diàmetre nominal, 10 bar de pressió, inclòs pp de peces especials i accessoris, col·locat.

| Codi | Ut | Descripció | Rendiment | Preu | Import |
|---|---|---|---|---|---|
| O0101 | h | Cap de colla | 0.04 | 26.02 | 1.04 |
| O0102 | h | Oficial 1ª | 0.15 | 24.56 | 3.68 |
| O0110 | h | Peó | 0.15 | 20.41 | 3.06 |
| P1234 | m | Tub PVC DN 400 mm., PN-10 (material; 23/07/1998) | 1 | 39.59 | 39.59 |
| P%1615 | % | Part proporcional accessoris | 30 % | 39.59 | 11.88 |
| vg | % | Despeses indirectes | 0.579 | 6 | 3.47 |
|  |  | Total |  |  | 62.72 |

| Amidament | Llarg | Parcial |
|---|---|---|
| Segons plànols | 85 | 85.00 |
| Total |  | 85 |

**E08912** u Connexió col·lector a pou existent
3 u × 222.15 = 666.45
Connexió de col·lector a pou existent, inclòs la totalitat de l'obra civil necessària i mitjans auxiliars, càrrega i transport de les runes a l'abocador, cànon i condicionament del mateix, totalment acabada.

| Codi | Ut | Descripció | Rendiment | Preu | Import |
|---|---|---|---|---|---|
| O0101 | h | Cap de colla | 0.5 | 26.02 | 13.01 |
| O0102 | h | Oficial 1ª | 2 | 24.56 | 49.12 |
| O0110 | h | Peó | 2 | 20.41 | 40.82 |
| M0201 | h | Compressor aire gasoil 13,3 m³/h | 1 | 21.088194 | 21.09 |
| M0204 | h | Pala carregadora pneumàtics | 0.1 | 58.268112 | 5.83 |
| M0212B | h | Camió de trabuc 16 m³ | 1 | 45.4 | 45.40 |
| P0503 | m3 | Formigó HM-20 posat a l'obra | 0.5 | 67 | 33.50 |
| P1613 | u | Cànon d'abocador | 1 | 0.8 | 0.80 |
| %16130 | % | Despeses indirectes | 6 % | 209.57 | 12.57 |
|  |  | Total |  |  | 222.15 |

**E0305** m3 Excavació rases i pous, mitjans mecànics, cànon abocador
145.8 m3 × 12.39 = 1806.46

| Amidament | Uts. | Llarg | Ample | Alt | Parcial |
|---|---|---|---|---|---|
|  | 1 | 85 | 0.6 | 1.8 | 91.80 |
|  | 5 | 12 | 0.6 | 1.5 | 54.00 |
| Subtotal |  |  |  |  | 145.80 |
| Total |  |  |  |  | 145.8 |

**E0502** m3 Formigó HM-20 fonaments
53.95 m3 × 79.42 = 4284.71

| Amidament | Uts. | Llarg | Ample | Alt | Parcial |
|---|---|---|---|---|---|
|  | 1 | 85 | 0.6 | 1 |  |
|  | 5 | 10 | 0.6 | 0.6 |  |
|  | -1 | 85 | 0.125 |  |  |
|  | -5 | 10 | 0.08 |  |  |
| Subtotal |  |  |  |  |  |
| Total |  |  |  |  | 53.95 |

**E0874** m Tub de PP corrugat doble capa Ø315 mm
50 m × 22.58 = 1129.00

| Amidament | Uts. | Llarg | Parcial |
|---|---|---|---|
|  | 5 | 10 | 50.00 |
| Total |  |  | 50 |

**E0877** m Tub de PP corrugat doble capa Ø630 mm
85 m × 47.15 = 4007.75
Tub de PP corrugat doble capa de 630 mm. de diàmetre nominal i SN 8 kN/m2, inclòs pp de peces especials i accessoris, col·locat.

| Codi | Ut | Descripció | Rendiment | Preu | Import |
|---|---|---|---|---|---|
| O0101 | h | Cap de colla | 0.05 | 26.02 | 1.301 |
| O0102 | h | Oficial 1ª | 0.25 | 24.56 | 6.140 |
| O0110 | h | Peó | 0.25 | 20.41 | 5.103 |
| P12440 | m | Tub de pp DN630 mm., SN 8 kN/m2 (material; 23/07/1998) | 1 | 24.66 | 24.660 |
| P%1615 | % | Part proporcional accessoris | 30 % | 24.660 | 7.398 |
| vg | % | Despeses indirectes | 0.424 | 6 | 2.544 |
|  |  | Total |  |  | 47.15 |

### 06.06 PARTIDES ALÇADES (07/04/2022)
Import: 15000

**E14X1** u Partida alçada per imprevistos en la localització, desviaments provisionals i reposicions definitives de serveis afectats (07/04/2022)
1 u × 15000 = 15000.00
Partida alçada per imprevistos en la localització, desviaments provisionals i reposicions serveis afectats durant l'execució de les obres

## 07 OBRES COMPLEMENTÀRIES
Import: 132351.61

### 07.01 DESVIAMENTS PROVISIONALS
Import: 63206.26

#### 07.01.02 DESVIAMENT PONT SOBRE RIU SEC
Import: 63206.26

**E0313** m2 Esbrossada del terreny, inclòs càrrega i transport.
4600 m2 × 0.56 = 2576.00

| Amidament | Llarg | Ample | Parcial |
|---|---|---|---|
|  | 230 | 20 | 4600.00 |
| Total |  |  | 4600 |

**E0314** m3 Excavació de terra vegetal, càrrega i transport.
574.1 m3 × 3.61 = 2072.50

| Amidament | Llarg | Parcial |
|---|---|---|
| Segons llistats | 574.1 | 574.10 |
| Total |  | 574.1 |

**E0305** m3 Excavació rases i pous, mitjans mecànics, cànon abocador
125.44 m3 × 12.39 = 1554.20

| Amidament | Uts. | Llarg | Ample | Alt | Parcial |
|---|---|---|---|---|---|
| Tub provisional | 4 | 16 | 1.4 | 1.4 | 125.44 |
| Total |  |  |  |  | 125.44 |

**E0328** m3 Terraplè amb compactació, material préstec, inclòs càrrega i transport
1508.4 m3 × 10.78 = 16260.55

| Amidament | Llarg | Parcial |
|---|---|---|
| Segons llistats | 1508.4 | 1508.40 |
| Total |  | 1508.4 |

**E0601** m3 Base granular de tot-u artificial, amb motoanivelladora
345 m3 × 23.9 = 8245.50

| Amidament | Uts. | Llarg | Ample | Alt | Parcial |
|---|---|---|---|---|---|
| Capa de 25 cm de tot-ú | 1 | 230 | 6 | 0.25 | 345.00 |
| Total |  |  |  |  | 345 |

**E0611D** m2 Reg emprimació tipus C50BF4 IMP (dotació 1,4 kg/m2)
1380 m2 × 0.38 = 524.40
Reg d'emprimació tipus ECI amb emulsió catiònica (dotació 1,4 kg/m2)

| Codi | Ut | Descripció | Rendiment | Preu | Import |
|---|---|---|---|---|---|
| O0102 | h | Oficial 1ª | 0.001 | 24.56 | 0.02 |
| O0110 | h | Peó | 0.001 | 20.41 | 0.02 |
| P0412 | kg | Emulsió bituminosa tipus C50BF4 IMP | 1.4 | 0.19 | 0.27 |
| M0217 | h | Camió cisterna reg asfàltic | 0.001 | 50.68584 | 0.05 |
| vg | % | Despeses indirectes | 0.003 | 6 | 0.02 |
|  |  | Total |  |  | 0.38 |

| Amidament | Llarg | Ample | Parcial |
|---|---|---|---|
|  | 230 | 6 | 1380.00 |
| Total |  |  | 1380 |

**E0604** t Paviment de MBC tipus AC16 surf S 50/70 GR
169.05 t × 57.86 = 9781.23

| Amidament | Uts. | Parcial |
|---|---|---|
| Desviament | 169.05 | 169.05 |
| Total |  | 169.05 |

**E0213** m2 Demolició paviment de mescla bituminosa, mitjans mecànics, fondària 25 cm
1380 m2 × 3.72 = 5133.60

| Amidament | Uts. | Llarg | Ample | Parcial |
|---|---|---|---|---|
|  | 1 | 230 | 6 | 1380.00 |
| Total |  |  |  | 1380 |

**E0724** m2 Cartell reflector en planxa o lamel·les
6.9 m2 × 303.44 = 2093.74
Cartell reflector d'acer galvanitzat en planxa o lamel·les perfilades per a senyals d'informació i d'orientació, nivell 2 HIP, inclòs ancoratges i cargoleria.

| Codi | Ut | Descripció | Rendiment | Preu | Import |
|---|---|---|---|---|---|
| O0101 | h | Cap de colla | 0.15 | 26.02 | 3.90 |
| O0102 | h | Oficial 1ª | 0.6 | 24.56 | 14.74 |
| O0110 | h | Peó | 0.6 | 20.41 | 12.25 |
| P1411 | m2 | Cartell (material; 12/01/2009) | 1 | 255.675036 | 255.68 |
| vg | % | Despeses indirectes | 2.811 | 6 | 16.87 |
|  |  | Total |  |  | 303.44 |

| Amidament | Uts. | Llarg | Alt | Parcial |
|---|---|---|---|---|
| Cartells desviament obra | 4 | 1 | 1.6 | 6.40 |
| Subtotal |  |  |  | 6.40 |
| Cartell gual inundable | 2 | 0.5 | 0.5 | 0.50 |
| Subtotal |  |  |  | 0.50 |
| Total |  |  |  | 6.9 |

**E0727** m Suport metàl·lic galvanitzat IPN-120
20 m × 48.73 = 974.60
Suport metàl·lic galvanitzat d'IPN-120, col·locat.

| Codi | Ut | Descripció | Rendiment | Preu | Import |
|---|---|---|---|---|---|
| O0102 | h | Oficial 1ª | 0.05 | 24.56 | 1.23 |
| O0110 | h | Peó | 0.15 | 20.41 | 3.06 |
| P1433 | m | Suport metàl·lic galv. IPN-120 (material; 12/01/2009) | 1 | 41.7231 | 41.72 |
| vg | % | Despeses indirectes | 0.453 | 6 | 2.72 |
|  |  | Total |  |  | 48.73 |

| Amidament | Uts. | Llarg | Parcial |
|---|---|---|---|
|  | 10 | 2 | 20.00 |
| Total |  |  | 20 |

**E0731** u Retirada de senyal o cartell
6 u × 16.22 = 97.32
Desmuntatge i retirada de senyal o cartell, demolició d'ancoratges i fonamentació de formigó, inclòs part proporcional de suports i transport a abocador o magatzem i cànon.

| Codi | Ut | Descripció | Rendiment | Preu | Import |
|---|---|---|---|---|---|
| O0101 | h | Cap de colla | 0.1 | 26.02 | 2.60 |
| O0110 | h | Peó | 0.4 | 20.41 | 8.16 |
| M0212B | h | Camió de trabuc 16 m³ | 0.1 | 45.4 | 4.54 |
| %16130 | % | Despeses indirectes | 6 % | 15.30 | 0.92 |
|  |  | Total |  |  | 16.22 |

**E0704** m Premarcatge de marca viària longitudinal
690 m × 0.16 = 110.40

| Codi | Ut | Descripció | Rendiment | Preu | Import |
|---|---|---|---|---|---|
| O0101 | h | Cap de colla | 0.001 | 26.02 | 0.03 |
| O0110 | h | Peó | 0.006 | 20.41 | 0.12 |
| vg | % | Despeses indirectes | 0.001 | 6 | 0.01 |
|  |  | Total |  |  | 0.16 |

| Amidament | Uts. | Llarg | Parcial |
|---|---|---|---|
| Desviament obres | 3 | 230 | 690.00 |
| Total |  |  | 690 |

**E1428** m Línia groga reflexiva de 10 cm. d'amplada contínua
960 m × 0.42 = 403.20

| Codi | Ut | Descripció | Rendiment | Preu | Import |
|---|---|---|---|---|---|
| P1832 | kg | Pintura taronja reflexiva (material; 12/01/2009) | 0.088 | 2.771238 | 0.24 |
| P1816 | kg | Esferes vidre marques viàries (material; 12/01/2009) | 0.03 | 2.26644 | 0.07 |
| %18538 | % | Resta d'obra | 35 % | 0.31 | 0.11 |
|  |  | Total |  |  | 0.42 |

| Amidament | Uts. | Llarg | Parcial |
|---|---|---|---|
| Desviament obra | 3 | 320 | 960.00 |
| Total |  |  | 960 |

**E0879** m Tub de PP corrugat doble capa Ø1000 mm
64 m × 119.69 = 7660.16
Tub de PP corrugat doble capa de 1000 mm. de diàmetre nominal i SN 8 kN/m2, inclòs pp de peces especials i accessoris, col·locat.

| Codi | Ut | Descripció | Rendiment | Preu | Import |
|---|---|---|---|---|---|
| O0101 | h | Cap de colla | 0.08 | 26.02 | 2.08 |
| O0102 | h | Oficial 1ª | 0.3 | 24.56 | 7.37 |
| O0110 | h | Peó | 0.3 | 20.41 | 6.12 |
| P1246 | m | Tub de pp DN1000 mm., SN 8 kN/m2 (material; 23/07/1998) | 1 | 75 | 75.00 |
| P%1615 | % | Part proporcional accessoris | 30 % | 75.00 | 22.50 |
| vg | % | Despeses indirectes | 1.103 | 6 | 6.62 |
|  |  | Total |  |  | 119.69 |

| Amidament | Uts. | Llarg | Parcial |
|---|---|---|---|
| Gual provisional | 4 | 16 | 64.00 |
| Total |  |  | 64 |

**E0502** m3 Formigó HM-20 fonaments
37.43 m3 × 79.42 = 2972.69

| Amidament | Uts. | Llarg | Ample | Alt | Parcial |
|---|---|---|---|---|---|
| Dau formigó | 1 | 11 | 5 | 1.3 | 71.50 |
| Deducció tubs | -4 | 11 | 0.88 | 0.88 | -34.07 |
| Subtotal |  |  |  |  | 37.43 |
| Total |  |  |  |  | 37.43 |

**E04111** t Escullera amb blocs pedra calcària 400-800 kg
113.76 t × 24.14 = 2746.17
Escullera amb blocs de pedra calcària de 400 kg a 800 kg, com a màxim, col.locats amb pala carregadora, inclòs càrrega i transport.

| Codi | Ut | Descripció | Rendiment | Preu | Import |
|---|---|---|---|---|---|
| O0101 | h | Cap de colla | 0.01 | 26.02 | 0.26 |
| O0102 | h | Oficial 1ª | 0.04 | 24.56 | 0.98 |
| O0110 | h | Peó | 0.1 | 20.41 | 2.04 |
| P03251 | t | Bloc pedra calcària.esc.400-800 kg (material; 13/12/2011) | 1 | 17.75 | 17.75 |
| M0205 | h | Pala carregadora sobre orugues | 0.015 | 73.35 | 1.10 |
| M0212B | h | Camió de trabuc 16 m³ | 0.015 | 45.4 | 0.68 |
| vg | % | Despeses indirectes | 0.221 | 6 | 1.33 |
|  |  | Total |  |  | 24.14 |

| Amidament | Uts. | Parcial |
|---|---|---|
| Adequació provisional llera aigües amunt | 79.625 | 79.63 |
| Adequació provisional llera aigües avall | 34.125 | 34.13 |
| Subtotal |  | 113.76 |
| Total |  | 113.76 |

### 07.02 REPOSICIÓ DE MURS I ALTRES AFECTACIONS
Import: 617.5

**E1159** m Mur de pedra seca, h<60cm
5 m × 123.5 = 617.50
Construcció i reconstrucció de murs de pedra seca, fins una alçada màxima de 60 cm, segons s'especifica a la cartografia.

| Codi | Ut | Descripció | Rendiment | Preu | Import |
|---|---|---|---|---|---|
| O0101 | h | Cap de colla | 0.368 | 26.02 | 9.58 |
| O0102 | h | Oficial 1ª | 2 | 24.56 | 49.12 |
| O0110 | h | Peó | 2 | 20.41 | 40.82 |
| P0313 | m3 | Pedra calcària posada a l'obra (material; 12/01/2009) | 0.15 | 119.843166 | 17.98 |
| vg | % | Despeses indirectes | 1 | 6 | 6.00 |
|  |  | Total |  |  | 123.5 |

| Amidament | Uts. | Llarg | Parcial |
|---|---|---|---|
| PK 20+070 | 1 | 5 | 5.00 |
| Total |  |  | 5 |

### 07.03 URBANITZACIÓ
Import: 45527.85

**E06200** m3 Paviment de formigó tipus HM-20, amb junts
19.91 m3 × 98.94 = 1969.90
Paviment de formigó tipus HM-20, inclòs junts, encofrat i col·locació.

| Codi | Ut | Descripció | Rendiment | Preu | Import |
|---|---|---|---|---|---|
| O0101 | h | Cap de colla | 0.025 | 26.02 | 0.65 |
| O0102 | h | Oficial 1ª | 0.05 | 24.56 | 1.23 |
| O0110 | h | Peó | 0.15 | 20.41 | 3.06 |
| P0503 | m3 | Formigó HM-20 posat a l'obra | 1 | 67 | 67.00 |
| E0515 | m2 | Encofrat de fusta per a fonaments i/o formigó ocult | 0.5 | 25.46 | 12.73 |
| P1604 | m2 | Junta material inorg. 2 cm. (material; 12/01/2009) | 0.5 | 2.93607 | 1.47 |
| P1605 | m | Fibra bitum. pre-emmotllada (material; 12/01/2009) | 2.5 | 3.162714 | 7.91 |
| M0240 | h | Regle vibratori (maquinària; 12/01/2009) | 0.05 | 4.58439 | 0.23 |
| vg | % | Despeses indirectes | 0.779 | 6 | 4.67 |
|  |  | Total |  |  | 98.94 |

| Amidament | Uts. | Llarg | Alt | Parcial |
|---|---|---|---|---|
| Illetes intersecció deixalleria | 1 | 132.7 | 0.15 | 19.91 |
| Total |  |  |  | 19.91 |

**E0629** m Rigola blanca de 20x20x8 cm.
174 m × 15.06 = 2620.44
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra | 0.005 | 54.62 | 0.27 |
| P0503 | m3 | Formigó HM-20 posat a l'obra | 0.05 | 67 | 3.35 |
| vg | % | Despeses indirectes | 0.124 | 6 | 0.74 |
|  |  | Total |  |  | 15.06 |

| Amidament | Llarg | Parcial |
|---|---|---|
| Urbanitzacio poligon industrial | 174 | 174.00 |
| Total |  | 174 |

**E0626** m Vorada remuntable de formigó de 25x13 cm estriada (tipus americà illots/rotondes)
268.02 m × 18.53 = 4966.41
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.038 | 67 | 2.55 |
| E0108 | m3 | Morter de ciment elaborat a l'obra | 0.003 | 54.62 | 0.16 |
| P10200 | m | Vorada munta. form. 25x13 cm. (material; 01/04/2009) | 1 | 8.8375 | 8.84 |
| vg | % | Despeses indirectes | 0.16 | 6 | 0.96 |
|  |  | Total |  |  | 18.53 |

| Amidament | Uts. | Llarg | Parcial |
|---|---|---|---|
| Rotonda | 1 | 172.42 | 172.42 |
| Illetes intersecció deixalleria | 1 | 95.6 | 95.60 |
| Subtotal |  |  | 268.02 |
| Total |  |  | 268.02 |

**E06311** m2 Paviment de llambordins de formigó de 20x10x8 cm (vermell)
174.02 m2 × 46.78 = 8140.66
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.611766 | 1.44 |
| P0320 | m3 | Sorra de pedrera (material; 12/01/2009) | 0.005 | 9.591162 | 0.05 |
| P10251 | u | Llambordí de formigó 20x10x8 cm. de color (material; 23/07/1998) | 50 | 0.31 | 15.50 |
| E0108 | m3 | Morter de ciment elaborat a l'obra | 0.05 | 54.62 | 2.73 |
| P0503 | m3 | Formigó HM-20 posat a l'obra | 0.15 | 67 | 10.05 |
| vg | % | Despeses indirectes | 0.394 | 6 | 2.36 |
|  |  | Total |  |  | 46.78 |

| Amidament | Uts. | Llarg | Parcial |
|---|---|---|---|
| Illetes rotonda | 1 | 81.3 | 81.30 |
| Vorera illot central rotonda |  | 92.72 | 92.72 |
| Subtotal |  |  | 174.02 |
| Total |  |  | 174.02 |

**E0623Z** m2 Paviment de panot 9 pastilles de color gris de 20x20x4 cm, en alineacions corbes, rectes i de qualsevol tipus
271.34 m2 × 27 = 7326.18
Paviment de panot 9 pastilles de color gris de 20x20x4 cm, en alineacions corbes, rectes i de qualsevol tipus, sobre capa de 3 cm de morter i col·locat sobre solera de formigó HM-20 inclosa i rejuntat amb morter de ciment., inclòs peces especials per entregues a diferents elements.

| Codi | Ut | Descripció | Rendiment | Preu | Import |
|---|---|---|---|---|---|
| O0101 | h | Cap de colla | 0.18 | 26.02 | 4.68 |
| O0102 | h | Oficial 1ª | 0.25 | 24.56 | 6.14 |
| O0110 | h | Peó | 0.38 | 20.41 | 7.76 |
| P0504 | m3 | Formigó HM-20 posat a l'obra (material; 13/02/2017) | 0.1 | 52 | 5.20 |
| E0108 | m3 | Morter de ciment elaborat a l'obra | 0.031 | 54.62 | 1.69 |
| %1613 | % | Despeses indirectes | 6 % | 25.47 | 1.53 |
|  |  | Total |  |  | 27 |

| Amidament | Llarg | Parcial |
|---|---|---|
| Voreres Polígon | 271.34 | 271.34 |
| Total |  | 271.34 |

**E1108** m Vorada de peces de formigó de 8x20 cm tipus jardí
400.33 m × 17.67 = 7073.83

| Amidament | Llarg | Parcial |
|---|---|---|
| Urbanització Polígon Industrial | 400.33 | 400.33 |
| Total |  | 400.33 |

**E05172** m2 Malla electrosoldada en acer corrugat B500T 15x15 cm Ø 8 mm
92.72 m2 × 4.31 = 399.62
Subministrament i col·locació de malla electrosoldada en acer corrugat B 500 T de 15x15 cm i 8 mm de diàmetre.

| Codi | Ut | Descripció | Rendiment | Preu | Import |
|---|---|---|---|---|---|
| O0101 | h | Cap de colla | 0.001 | 26.02 | 0.03 |
| O0102 | h | Oficial 1ª | 0.003 | 24.56 | 0.07 |
| O0110 | h | Peó | 0.003 | 20.41 | 0.06 |
| P0602 | kg | Filferro recuit | 0.008 | 1.565904 | 0.01 |
| P06102 | m2 | Malla electrosoldada en acer corrugat B500T, de 15x15 cm i 8 mm de diàmetre (material; 18/10/2021) | 1 | 3.87 | 3.87 |
| M0245 | h | Cisalla elèctrica | 0.002 | 3.729324 | 0.01 |
| M0246 | h | Màquina de doblegar rodó d'acer | 0.002 | 2.997882 | 0.01 |
| %16130 | % | Despeses indirectes | 6 % | 4.06 | 0.24 |
|  |  | Total |  |  | 4.31 |

| Amidament | Llarg | Parcial |
|---|---|---|
| Sota llambordins rotonda | 92.72 | 92.72 |
| Total |  | 92.72 |

**E0621** m Vorada de peces de formigó 17x28 cm (tipus T-3)
135.7 m × 23.25 = 3155.03
Vorada prefabricada de peces de formigó bicapa de 17x28 cm tipus T-3, col·locada, inclòs l'excavació, talls, base de formigó tipus HM-20 i rejuntada amb morter de ciment.

| Codi | Ut | Descripció | Rendiment | Preu | Import |
|---|---|---|---|---|---|
| O0101 | h | Cap de colla | 0.05 | 26.02 | 1.30 |
| O0102 | h | Oficial 1ª | 0.1 | 24.56 | 2.46 |
| O0110 | h | Peó | 0.12 | 20.41 | 2.45 |
| P1609 | m3 | Excavació de terres | 0.09 | 11.12 | 1.00 |
| P0503 | m3 | Formigó HM-20 posat a l'obra | 0.08 | 67 | 5.36 |
| E0108 | m3 | Morter de ciment elaborat a l'obra | 0.023 | 54.62 | 1.26 |
| P10091 | m | Vorada pref. form. 17x28cm. (material; 23/07/1998) | 1 | 8.24 | 8.24 |
| vg | % | Despeses indirectes | 0.197 | 6 | 1.18 |
|  |  | Total |  |  | 23.25 |

| Amidament | Llarg | Parcial |
|---|---|---|
| Urbanització poligon industrual | 135.7 | 135.70 |
| Total |  | 135.7 |

**E0681** m Gual vehicles ó vianants, 570x400x100 mm, peça central
18 m × 58.36 = 1050.48
Gual per a vehicles ó vianants de formigó, format per peces de 570x400x100 mm, sobre una base de formigó HM-20 de 25 cm de gruix i la seva excavació, ambdues incloses, i rejuntat amb morter de ciment, segons plànols, col·locat

| Codi | Ut | Descripció | Rendiment | Preu | Import |
|---|---|---|---|---|---|
| O0101 | h | Cap de colla | 0.05 | 26.02 | 1.30 |
| O0102 | h | Oficial 1ª | 0.25 | 24.56 | 6.14 |
| O0110 | h | Peó | 0.25 | 20.41 | 5.10 |
| P1609 | m3 | Excavació de terres | 0.16 | 11.12 | 1.78 |
| P10094 | u | Gual vehicles, peça central de 570x400x100 mm (material; 23/07/1998) | 2.5 | 11.72 | 29.30 |
| E0108 | m3 | Morter de ciment elaborat a l'obra | 0.03 | 54.62 | 1.64 |
| P0503 | m3 | Formigó HM-20 posat a l'obra | 0.15 | 67 | 10.05 |
| vg | % | Despeses indirectes | 0.508 | 6 | 3.05 |
|  |  | Total |  |  | 58.36 |

| Amidament | Uts. | Llarg | Parcial |
|---|---|---|---|
|  | 3 | 6 | 18.00 |
| Total |  |  | 18 |

**E0682** u Peça de cantonada per a gual vehicles ó vianants, 570x400x280 mm
6 u × 59.92 = 359.52
Peça de cantonada de 570x400x280 mm, per gual de vehicles ó vianants, sobre una base de formigó HM-20 de 25 cm de gruix i la seva excavació, ambdues incloses, i rejuntat amb morter de ciment, segons plànols, col·locat

| Codi | Ut | Descripció | Rendiment | Preu | Import |
|---|---|---|---|---|---|
| O0101 | h | Cap de colla | 0.05 | 26.02 | 1.30 |
| O0102 | h | Oficial 1ª | 0.15 | 24.56 | 3.68 |
| O0110 | h | Peó | 0.25 | 20.41 | 5.10 |
| P1609 | m3 | Excavació de terres | 0.05 | 11.12 | 0.56 |
| P0503 | m3 | Formigó HM-20 posat a l'obra | 0.05 | 67 | 3.35 |
| E0108 | m3 | Morter de ciment elaborat a l'obra | 0.017 | 54.62 | 0.93 |
| P10095 | u | Peça cantonada 570x400x280 mm per a gual de vehicles ó vianants (material; 23/07/1998) | 1 | 41.75 | 41.75 |
| vg | % | Despeses indirectes | 0.541 | 6 | 3.25 |
|  |  | Total |  |  | 59.92 |

**E1601** u Rètol decoratiu identificatiu municipal corten amb lletres inox
1 u × 5907.98 = 5907.98
Subministrament i col·locació de rètol decoratiu amb lletres d'acer corten col·locades en una xapa d'acer corten sobre un pedestal de formigó armat amb un acabat cosmètic, segons inidcacions de la Direcció d'Obra.

| Codi | Ut | Descripció | Rendiment | Preu |
|---|---|---|---|---|
| O0101 | h | Cap de colla | 1 | 26.02 |
| O0102 | h | Oficial 1ª | 8 | 24.56 |
| O0110 | h | Peó | 8 | 20.41 |
| M0211 | h | Corró de llança 650 kg | 1 | 9.611766 |
| M0214 | h | Camió grua 12 tn | 8 | 42.07 |
| M0225 | h | Vibrador | 1.3 | 2.091306 |
| M0226 | h | Grup electrògen de 20/30 kVA (maquinària; 12/01/2009) | 8 | 4.73892 |
| M0245 | h | Cisalla elèctrica | 2 | 3.729324 |
| M0278 | h | Minicarregadora amb acces.retro. (maquinària; 12/01/2009) | 4 | 47.924904 |
| M0246 | h | Màquina de doblegar rodó d'acer | 1 | 2.997882 |
| M0334 | h | Serra de disc | 2.5 | 12 |
| P0505 | m3 | Formigó HA-25 posat a l'obra | 4 | 70 |
| P0602 | kg | Filferro recuit | 5 | 1.565904 |
| P0604 | kg | Claus d'acer zincats | 6 | 1.710132 |
| P0607 | kg | Acer corrugat B500S en barres | 250 | 0.92 |
| P0701 | m | Tauló de fusta de pi | 10 | 0.422382 |
| P0702 | m3 | Llata de fusta de pi | 0.5 | 288.456 |
| P0704 | m2 | Tauler de fusta de pi 22 mm. | 10 | 15.049 |
| P0706 | u | Puntal telescòpic. | 8 | 11.290992 |
| PE0003 | u | Panell acer corten tallat a làser (material; 11/11/2019) | 1 | 3500 |
| PE0005 | kg | Morter tipus cosmetic per a formigons (material; 11/11/2019) | 25 | 3.54 |
| P10207 | pp | Soldadures a xarxa i petit mat. (12/01/2009) | 10 | 0.9078 |
| P10209 | pp | Petit material | 1 | 29.834592 |
| A0901 | pp | Elements de muntatge | 10 | 0.1836 |
| P1609 | m3 | Excavació de terres | 2 | 11.12 |
| %16130 | % | Despeses indirectes | 6 % |  |

**E11831** m2 Grava decorativa o equivalent estesa i anivellada.
180 m2 × 10.31 = 1855.80
Subministrament de grava decorativa o altre àrid decoratiu a determinar per la Direcció d'Obra, estès i anivellat amb un gruix de fins a 10 cm, a l'interior de la rotonda o espais destinats a l'enjardiment.

| Codi | Ut | Descripció | Rendiment | Preu | Import |
|---|---|---|---|---|---|
| O0101 | h | Cap de colla | 0.05 | 26.02 | 1.30 |
| O0110 | h | Peó | 0.15 | 20.41 | 3.06 |
| P03301 | m3 | Grava decorativa (material; 12/01/2009) | 0.1 | 53.714628 | 5.37 |
| %16130 | % | Despeses indirectes | 6 % | 9.73 | 0.58 |
|  |  | Total |  |  | 10.31 |

| Amidament | Uts. | Llarg | Parcial |
|---|---|---|---|
| rotonda | 1 | 180 | 180.00 |
| Total |  |  | 180 |

**E1188** m2 Malla antiherba gramatge de 140 g/m2
180 m2 × 3.9 = 702.00
Subministrament i col·locació de malla antiherba de 140 gr/m2 de gramatge, inclou transport.

| Codi | Ut | Descripció | Rendiment | Preu | Import |
|---|---|---|---|---|---|
| O0102 | h | Oficial 1ª | 0.04 | 24.56 | 0.98 |
| O0110 | h | Peó | 0.06 | 20.41 | 1.22 |
| P5016 | m2 | Malla antiherba gramatge de 140 g/m2 (material; 23/07/1998) | 1 | 1.5 | 1.50 |
| vg | % | Despeses indirectes | 0.033 | 6 | 0.20 |
|  |  | Total |  |  | 3.9 |

| Amidament | Uts. | Llarg | Parcial |
|---|---|---|---|
| rotonda | 1 | 180 | 180.00 |
| Total |  |  | 180 |

### 07.04 OBRES ACCESSÒRIES (07/04/2022)
Import: 23000

| Codi | Ut | Descripció | Quantitat | Preu | Import |
|---|---|---|---|---|---|
| E018X | u | Partida alçada a justificar per a obres no previstes al projecte i imprescindibles d'executar durant el termini de les obres (07/04/2022) | 1 | 23000 | 23000.00 |

## 08 SENYALITZACIÓ, ABALISAMENT I SISTEMES DE CONTENCIÓ
Import: 97606.71

### 08.01 SENYALITZACIÓ HORITZONTAL
Import: 7825.21

**E0704** m Premarcatge de marca viària longitudinal
6266 m × 0.16 = 1002.56

**E0706** m Marca viària longitudinal 15 cm. amplada, pintura acrílica
6141 m × 0.57 = 3500.37
Marca viària longitudinal de 15 cm d'amplada de pintura acrílica amb base solvent postmesclada amb microesferes de vidre, aplicada amb màquina autopropulsada pinta franges.

| Codi | Ut | Descripció | Rendiment | Preu | Import |
|---|---|---|---|---|---|
| O0101 | h | Cap de colla | 0.001 | 26.02 | 0.03 |
| O0110 | h | Peó | 0.002 | 20.41 | 0.04 |
| P14220 | kg | Pintura (material; 12/01/2009) | 0.135 | 2.26644 | 0.31 |
| P14210 | kg | Microesferes de vidre (material; 12/01/2009) | 0.082 | 0.958086 | 0.08 |
| M0220 | h | Escombradora autopropulsada | 0.001 | 42.15 | 0.04 |
| M0224 | h | Màquina pintura bandes autop. (maquinària; 12/01/2009) | 0.001 | 41.56857 | 0.04 |
| vg | % | Despeses indirectes | 0.005 | 6 | 0.03 |
|  |  | Total |  |  | 0.57 |

| Amidament | Uts. | Llarg | Ample | Parcial |
|---|---|---|---|---|
| M-1.9 | 0.7 | 355 |  | 248.50 |
| M-1.12 | 0.33 | 270 |  | 89.10 |
| M-2.2 | 1 | 885 |  | 885.00 |
| M-2.6 | 1 | 2200 | 2 | 4400.00 |
| M-1.2 | 0.28 | 480 |  | 134.40 |
| M-3.2 | 1.28 | 300 |  | 384.00 |
| Subtotal |  |  |  | 6141.00 |
| Total |  |  |  | 6141 |

**E0707** m Marca viària longitudinal 30 cm. amplada, pintura acrílica
15 m × 0.97 = 14.55
Marca viària longitudinal de 30 cm d'amplada amb base solvent postmesclada amb microesferes de vidre, aplicada amb màquina autopropulsada pinta franges.

| Codi | Ut | Descripció | Rendiment | Preu | Import |
|---|---|---|---|---|---|
| O0101 | h | Cap de colla | 0.001 | 26.02 | 0.03 |
| O0110 | h | Peó | 0.002 | 20.41 | 0.04 |
| P14220 | kg | Pintura | 0.27 | 2.26644 | 0.61 |
| P14210 | kg | Microesferes de vidre | 0.164 | 0.958086 | 0.16 |
| M0220 | h | Escombradora autopropulsada | 0.001 | 42.15 | 0.04 |
| M0224 | h | Màquina pintura bandes autop. | 0.001 | 41.56857 | 0.04 |
| vg | % | Despeses indirectes | 0.009 | 6 | 0.05 |
|  |  | Total |  |  | 0.97 |

| Amidament | Uts. | Llarg | Parcial |
|---|---|---|---|
| M-1.7 | 0.5 | 30 | 15.00 |
| Total |  |  | 15 |

**E0732** m Marca viària transversal 40 cm. amplada, pintura blanca
110 m × 1.45 = 159.50
Marca viària transversal de 40 cm d'amplada de pintura acrílica amb base solvent postmesclada amb microesferes de vidre, aplicada amb màquina autopropulsada pinta franges.

| Codi | Ut | Descripció | Rendiment | Preu | Import |
|---|---|---|---|---|---|
| O0101 | h | Cap de colla | 0.001 | 26.02 | 0.03 |
| O0110 | h | Peó | 0.003 | 20.41 | 0.06 |
| P14220 | kg | Pintura | 0.4 | 2.26644 | 0.91 |
| P14210 | kg | Microesferes de vidre | 0.3 | 0.958086 | 0.29 |
| M0220 | h | Escombradora autopropulsada | 0.001 | 42.15 | 0.04 |
| M0224 | h | Màquina pintura bandes autop. | 0.001 | 41.56857 | 0.04 |
| vg | % | Despeses indirectes | 0.014 | 6 | 0.08 |
|  |  | Total |  |  | 1.45 |

| Amidament | Uts. | Llarg | Parcial |
|---|---|---|---|
| M-4.1 | 1 | 40 | 40.00 |
| M-4.2 | 1 | 70 | 70.00 |
| Subtotal |  |  | 110.00 |
| Total |  |  | 110 |

**E0708** m2 Marca viària transversal, fletxes, inscripcions i zebrats, pintura acrílica
58.55 m2 × 12.89 = 754.71
Marca viària transversal, fletxes, inscripcions i zebrats, amb pintura acrílica amb base solvent postmesclada amb microesferes de vidre, aplicada mecànicament, totalment acabada.

| Codi | Ut | Descripció | Rendiment | Preu | Import |
|---|---|---|---|---|---|
| O0101 | h | Cap de colla | 0.095 | 26.02 | 2.47 |
| O0110 | h | Peó | 0.286 | 20.41 | 5.84 |
| P14220 | kg | Pintura | 0.9 | 2.26644 | 2.04 |
| P14210 | kg | Microesferes de vidre | 0.55 | 0.958086 | 0.53 |
| M0220 | h | Escombradora autopropulsada | 0.002 | 42.15 | 0.08 |
| M0224 | h | Màquina pintura bandes autop. | 0.031 | 41.56857 | 1.29 |
| vg | % | Despeses indirectes | 0.107 | 6 | 0.64 |
|  |  | Total |  |  | 12.89 |

| Amidament | Uts. | Llarg | Parcial |
|---|---|---|---|
| M-7.2 | 1 | 6.48 | 6.48 |
| M-4.3 | 1 | 40 | 40.00 |
| M-6.5 | 5 | 1.43 | 7.15 |
| M-6.4 | 4 | 1.23 | 4.92 |
| Subtotal |  |  | 58.55 |
| Total |  |  | 58.55 |

**E07082** m Pintura en vorades de color alternatiu blanc i vermell
268.02 m × 5.93 = 1589.36
Pintura acrílica amb base solvent aplicada en vorades de qualsevol mida de color alternatiu blanc i vermell amb microesferes de vidre, totalment acabada.

| Codi | Ut | Descripció | Rendiment | Preu | Import |
|---|---|---|---|---|---|
| O0101 | h | Cap de colla | 0.05 | 26.02 | 1.30 |
| O0110 | h | Peó | 0.14 | 20.41 | 2.86 |
| M0220 | h | Escombradora autopropulsada | 0.002 | 42.15 | 0.08 |
| M0224 | h | Màquina pintura bandes autop. | 0.012 | 41.56857 | 0.50 |
| P14220 | kg | Pintura | 0.385 | 2.26644 | 0.87 |
| P14210 | kg | Microesferes de vidre | 0.095 | 0.958086 | 0.09 |
| vg | % | Despeses indirectes | 0.039 | 6 | 0.23 |
|  |  | Total |  |  | 5.93 |

| Amidament | Uts. | Llarg | Parcial |
|---|---|---|---|
| Rotonda | 1 | 172.42 | 172.42 |
| Illetes intersecció deixalleria | 1 | 95.6 | 95.60 |
| Subtotal |  |  | 268.02 |
| Total |  |  | 268.02 |

**E0708X** m2 Pintura de color estesa sobre paviment de formigó amb RAL 7042
132.7 m2 × 6.06 = 804.16

| Codi | Ut | Descripció | Rendiment | Preu | Import |
|---|---|---|---|---|---|
| O0101 | h | Cap de colla | 0.02 | 26.02 | 0.52 |
| O0110 | h | Peó | 0.1 | 20.41 | 2.04 |
| M0220 | h | Escombradora autopropulsada | 0.002 | 42.15 | 0.08 |
| M0224 | h | Màquina pintura bandes autop. | 0.02 | 41.56857 | 0.83 |
| P14220 | kg | Pintura | 1 | 2.26644 | 2.27 |
| P14210 | kg | Microesferes de vidre | 0.095 | 0.958086 | 0.09 |
| vg | % | Despeses indirectes | 0.039 | 6 | 0.23 |
|  |  | Total |  |  | 6.06 |

| Amidament | Llarg | Parcial |
|---|---|---|
| Illetes intersecció deixalleria | 132.7 | 132.70 |
| Total |  | 132.7 |

### 08.02 SENYALITZACIÓ VERTICAL
Import: 32367

**E0709** u Placa reflectora triangular L=90 cm., nivell 2 HIP
2 u × 95.17 = 190.34
Placa reflectora triangular de 90 cm. de costat, per a senyals de trànsit, nivell 2 HIP, inclòs ancoratges i cargoleria.

| Codi | Ut | Descripció | Rendiment | Preu | Import |
|---|---|---|---|---|---|
| O0102 | h | Oficial 1ª | 0.175 | 24.56 | 4.30 |
| O0110 | h | Peó | 0.2 | 20.41 | 4.08 |
| P1401 | u | Placa triang. reflect. 90 cm. (material; 12/01/2009) | 1 | 81.48882 | 81.49 |
| vg | % | Despeses indirectes | 0.884 | 6 | 5.30 |
|  |  | Total |  |  | 95.17 |

| Amidament | Uts. | Parcial |
|---|---|---|
| R-1 | 2 | 2.00 |
| Total |  | 2 |

**E0710** u Placa reflectora triangular L=135 cm, nivell 2 HIP
15 u × 244.22 = 3663.30
Placa reflectora triangular de 135 cm. de costat, per a senyals de trànsit, nivell 2 HIP, inclòs ancoratges i cargoleria.

| Codi | Ut | Descripció | Rendiment | Preu | Import |
|---|---|---|---|---|---|
| O0102 | h | Oficial 1ª | 0.175 | 24.56 | 4.30 |
| O0110 | h | Peó | 0.2 | 20.41 | 4.08 |
| P1438 | u | Placa triang. reflect. 135 cm (material; 12/01/2009) | 1 | 222.100818 | 222.10 |
| vg | % | Despeses indirectes | 2.29 | 6 | 13.74 |
|  |  | Total |  |  | 244.22 |

**E0711** u Placa reflectora circular Ø60 cm, nivell 2 HIP
2 u × 89.18 = 178.36
Placa reflectora circular de 60 cm. de diàmetre, per a senyals de trànsit, nivell 2 HIP, inclòs ancoratges i cargoleria.

| Codi | Ut | Descripció | Rendiment | Preu | Import |
|---|---|---|---|---|---|
| O0102 | h | Oficial 1ª | 0.175 | 24.56 | 4.30 |
| O0110 | h | Peó | 0.2 | 20.41 | 4.08 |
| P1403 | u | Placa circular reflect. 60 cm. (material; 12/01/2009) | 1 | 75.833022 | 75.83 |
| vg | % | Despeses indirectes | 0.828 | 6 | 4.97 |
|  |  | Total |  |  | 89.18 |

**E0712** u Placa reflectora circular Ø90 cm, nivell 2 HIP
38 u × 171.41 = 6513.58
Placa reflectora circular de 90 cm. de diàmetre, per a senyals de trànsit, nivell 2 HIP, inclòs ancoratges i cargoleria.

| Codi | Ut | Descripció | Rendiment | Preu | Import |
|---|---|---|---|---|---|
| O0102 | h | Oficial 1ª | 0.175 | 24.56 | 4.30 |
| O0110 | h | Peó | 0.2 | 20.41 | 4.08 |
| P1404 | u | Placa circular reflect. 90 cm. (material; 12/01/2009) | 1 | 153.407082 | 153.41 |
| vg | % | Despeses indirectes | 1.603 | 6 | 9.62 |
|  |  | Total |  |  | 171.41 |

**E0713** u Placa reflectora octogonal 60 cm. doble apotema, nivell 2 HIP
3 u × 106.62 = 319.86
Placa reflectora octogonal de 60 cm. de doble apotema, per a senyals de trànsit, nivell 2 HIP, inclòs ancoratges i cargoleria.

| Codi | Ut | Descripció | Rendiment | Preu | Import |
|---|---|---|---|---|---|
| O0102 | h | Oficial 1ª | 0.175 | 24.56 | 4.30 |
| O0110 | h | Peó | 0.2 | 20.41 | 4.08 |
| P1420 | u | Placa octog. reflect. 60 cm. (material; 12/01/2009) | 1 | 92.285316 | 92.29 |
| vg | % | Despeses indirectes | 0.992 | 6 | 5.95 |
|  |  | Total |  |  | 106.62 |

**E0714** u Placa reflectora octogonal 90 cm. doble apotema, nivell 2 HIP
3 u × 196.8 = 590.40
Placa reflectora octogonal de 90 cm. de doble apotema, per a senyals de trànsit, nivell 2 HIP, inclòs ancoratges i cargoleria.

| Codi | Ut | Descripció | Rendiment | Preu | Import |
|---|---|---|---|---|---|
| O0102 | h | Oficial 1ª | 0.175 | 24.56 | 4.30 |
| O0110 | h | Peó | 0.2 | 20.41 | 4.08 |
| P1405 | u | Placa octog. reflect. 90 cm. (material; 12/01/2009) | 1 | 177.359232 | 177.36 |
| vg | % | Despeses indirectes | 1.843 | 6 | 11.06 |
|  |  | Total |  |  | 196.8 |

**E0715** u Placa reflectora quadrada de 60 cm. costat, nivell 2 HIP
4 u × 77.98 = 311.92
Placa reflectora quadrada de 60 cm. de costat, per a senyals de trànsit, nivell 2 HIP, inclòs ancoratges i cargoleria.

| Codi | Ut | Descripció | Rendiment | Preu | Import |
|---|---|---|---|---|---|
| O0102 | h | Oficial 1ª | 0.175 | 24.56 | 4.30 |
| O0110 | h | Peó | 0.2 | 20.41 | 4.08 |
| P1408 | u | Placa infor. refl. 60x60 cm. (material; 12/01/2009) | 1 | 65.273472 | 65.27 |
| vg | % | Despeses indirectes | 0.722 | 6 | 4.33 |
|  |  | Total |  |  | 77.98 |

| Amidament | Uts. | Parcial |
|---|---|---|
| S-13 | 4 | 4.00 |
| Total |  | 4 |

**E0719** u Placa reflectora rectangular 85x17 cm, nivell 2 HIP
6 u × 70.7 = 424.20
Placa reflectora rectangular de 85x17 cm.,per a senyals de trànsit, nivell 2 HIP, inclòs ancoratges i cargoleria.

| Codi | Ut | Descripció | Rendiment | Preu | Import |
|---|---|---|---|---|---|
| O0102 | h | Oficial 1ª | 0.08 | 24.56 | 1.96 |
| O0110 | h | Peó | 0.12 | 20.41 | 2.45 |
| P1427 | u | Placa comp. refl. 85x17 cm. (material; 12/01/2009) | 1 | 62.3271 | 62.33 |
| vg | % | Despeses indirectes | 0.66 | 6 | 3.96 |
|  |  | Total |  |  | 70.7 |

**E0725** m Suport rectangular d'acer galvanitzat de 80x40x2 mm.
196.5 m × 15.93 = 3130.25
Suport rectangular d'acer galvanitzat de 80x40x2 mm., col.locat.

| Codi | Ut | Descripció | Rendiment | Preu | Import |
|---|---|---|---|---|---|
| O0102 | h | Oficial 1ª | 0.05 | 24.56 | 1.23 |
| O0110 | h | Peó | 0.09 | 20.41 | 1.84 |
| P1417 | m | Suport tub acer galv. 80x40x2mm. (material; 12/01/2009) | 1 | 11.991528 | 11.99 |
| vg | % | Despeses indirectes | 0.145 | 6 | 0.87 |
|  |  | Total |  |  | 15.93 |

| Amidament | Uts. | Llarg | Ample | Parcial |
|---|---|---|---|---|
| Senyals simples | 51 |  | 3.5 | 178.50 |
| Fites S-575 | 2 |  | 2 | 4.00 |
| Panells direccionals simples | 2 | 2 | 3.5 | 14.00 |
| Subtotal |  |  |  | 196.50 |
| Total |  |  |  | 196.5 |

**E0739** m Suport rectangular d'acer galvanitzat de 100x50x3 mm.
40 m × 25.24 = 1009.60
Suport rectangular d'acer galvanitzat de 100x50x3 mm.,col·locat.

| Codi | Ut | Descripció | Rendiment | Preu | Import |
|---|---|---|---|---|---|
| O0102 | h | Oficial 1ª | 0.05 | 24.56 | 1.23 |
| O0110 | h | Peó | 0.09 | 20.41 | 1.84 |
| P1439 | m | Suport acer galv. 100x50x3 mm (material; 12/01/2009) | 1 | 20.768832 | 20.77 |
| vg | % | Despeses indirectes | 0.233 | 6 | 1.40 |
|  |  | Total |  |  | 25.24 |

| Amidament | Uts. | Llarg | Alt | Parcial |
|---|---|---|---|---|
| Senyals dobles | 8 |  | 4 | 32.00 |
| Panell direccional doble | 1 | 2 | 4 | 8.00 |
| Subtotal |  |  |  | 40.00 |
| Total |  |  |  | 40 |

**E0729** u Fonamentació de senyals
67 u × 30.97 = 2074.99
Fonamentació de senyals, segons plànols, inclòs l'excavació, totalment acabada.

| Codi | Ut | Descripció | Rendiment | Preu | Import |
|---|---|---|---|---|---|
| O0101 | h | Cap de colla | 0.12 | 26.02 | 3.12 |
| O0110 | h | Peó | 0.48 | 20.41 | 9.80 |
| P1609 | m3 | Excavació de terres | 0.18 | 11.12 | 2.00 |
| E0502 | m3 | Formigó HM-20 fonaments | 0.18 | 79.42 | 14.30 |
| %16130 | % | Despeses indirectes | 6 % | 29.22 | 1.75 |
|  |  | Total |  |  | 30.97 |

| Amidament | Uts. | Parcial |
|---|---|---|
| Senyals verticals | 67 | 67.00 |
| Total |  | 67 |

**E0730** u Fonamentació de cartell de pre-senyalització
14 u × 135.29 = 1894.06
Fonamentació de cartell de pre-senyalització, totalment acabada.

| Codi | Ut | Descripció | Rendiment | Preu | Import |
|---|---|---|---|---|---|
| O0101 | h | Cap de colla | 0.12 | 26.02 | 3.12 |
| O0102 | h | Oficial 1ª | 0.36 | 24.56 | 8.84 |
| O0110 | h | Peó | 1.2 | 20.41 | 24.49 |
| P1609 | m3 | Excavació de terres | 1.175 | 11.12 | 13.07 |
| E0502 | m3 | Formigó HM-20 fonaments | 1 | 79.42 | 79.42 |
| vg | % | Despeses indirectes | 1.059 | 6 | 6.35 |
|  |  | Total |  |  | 135.29 |

**E0755** m2 Placa d'alumini fins a 0,25 m², nivell 2 HIP, amb abraçadores
0.14 m2 × 286.96 = 40.17
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 6 | 16.04 |
|  |  | Total |  |  | 286.96 |

| Amidament | Llarg | Parcial |
|---|---|---|
| Senyal 8 | 0.135 | 0.14 |
| Total |  | 0.14 |

**E0756** m2 Placa d'alumini >0,25 m² i <0,50 m², nivell 2 HIP, amb abraçadores
1.14 m2 × 267.69 = 305.17
Placa d'alumini superior a 0,25 m² i fins a 0,50 m², per a d'orientació, amb revestiment reflectant HIP nivell 2, inclosos abraçadores d'unió al suport i cargoleria corresponent, totalment col·locada.

| Codi | Ut | Descripció | Rendiment | Preu | Import |
|---|---|---|---|---|---|
| O0101 | h | Cap de colla | 0.15 | 26.02 | 3.90 |
| O0102 | h | Oficial 1ª | 0.3 | 24.56 | 7.37 |
| O0110 | h | Peó | 0.4 | 20.41 | 8.16 |
| P1496 | m2 | Placa d'alumini de 0,25 a 0,50 m2 (material; 11/03/2009) | 1 | 233.31 | 233.31 |
| vg | % | Despeses indirectes | 2.492 | 6 | 14.95 |
|  |  | Total |  |  | 267.69 |

| Amidament | Uts. | Llarg | Parcial |
|---|---|---|---|
| Senyal 4 |  | 0.384 | 0.38 |
| Senyal 6 | 2 | 0.38 | 0.76 |
| Subtotal |  |  | 1.14 |
| Total |  |  | 1.14 |

**E0757** m2 Placa d'alumini >0,50 m² i <1,00 m², nivell 2 HIP, amb abraçadores
3.48 m2 × 223.8 = 778.82
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 6 | 12.47 |
|  |  | Total |  |  | 223.8 |

| Amidament | Uts. | Llarg | Parcial |
|---|---|---|---|
| Senyal 3 |  | 0.763 | 0.763 |
| Senyal 5 |  | 0.981 | 0.981 |
| Senyal 7 | 2 | 0.867 | 1.734 |
| Subtotal |  |  | 3.478 |
| Total |  |  | 3.48 |

**E0758** m2 Placa d'alumini >1,00 m² i <1,50 m², nivell 2 HIP, amb abraçadores
7.19 m2 × 172.41 = 1239.63
Placa d'alumini superior a 1,00 m² i fins a 1,50 m², per a senyals de trànsit d'orientació, amb revestiment reflectant HIP nivell 2, inclosos abraçadores d'unió al suport i cargoleria corresponent, totalment col·locada.

| Codi | Ut | Descripció | Rendiment | Preu | Import |
|---|---|---|---|---|---|
| O0101 | h | Cap de colla | 0.15 | 26.02 | 3.90 |
| O0102 | h | Oficial 1ª | 0.3 | 24.56 | 7.37 |
| O0110 | h | Peó | 0.4 | 20.41 | 8.16 |
| P14972 | m2 | Placa d'alumini superior a 1,50 m2 (material; 11/03/2009) | 1 | 143.42 | 143.42 |
| vg | % | Despeses indirectes | 1.594 | 6 | 9.56 |
|  |  | Total |  |  | 172.41 |

| Amidament | Llarg | Parcial |
|---|---|---|
| Senyal 1 | 1.167 | 1.17 |
| Senyal 2 | 1.167 | 1.17 |
| Senyal 10 | 1.39 | 1.39 |
| Senyal 10 | 1.12 | 1.12 |
| Senyal 11 | 1.12 | 1.12 |
| Senyal 12 | 1.22 | 1.22 |
| Subtotal |  | 7.19 |
| Total |  | 7.19 |

**E07581** m2 Placa d'alumini >1,50 m² , nivell 2 HIP, amb abraçadores
18.64 m2 × 170.27 = 3173.83
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 6 | 9.44 |
|  |  | Total |  |  | 170.27 |

| Amidament | Llarg | Parcial |
|---|---|---|
| Senyal 5 | 1.954 | 1.95 |
| Senyal 8 | 1.558 | 1.56 |
| Senyal 9 | 4.723 | 4.72 |
| Senyal 13 | 4.898 | 4.90 |
| Senyal 14 | 5.51 | 5.51 |
| Subtotal |  | 18.64 |
| Total |  | 18.64 |

**E07381** m Pal d'alumini anoditzat color plata, Ø76 mm. MB
11.4 m × 28.33 = 322.96
Pal d'alumini anoditzat color plata, estriat, de 76 mm. de diàmetre MB, col·locat.

| Codi | Ut | Descripció | Rendiment | Preu | Import |
|---|---|---|---|---|---|
| O0102 | h | Oficial 1ª | 0.05 | 24.56 | 1.23 |
| O0110 | h | Peó | 0.09 | 20.41 | 1.84 |
| P1481 | m | Pal alumini diàmetre 76 mm. MB (material; 12/01/2009) | 1 | 23.6946 | 23.69 |
| vg | % | Despeses indirectes | 0.262 | 6 | 1.57 |
|  |  | Total |  |  | 28.33 |

| Amidament | Uts. | Llarg | Parcial |
|---|---|---|---|
| Senyal 3 |  | 2.4 | 2.40 |
| Senyal 4 |  | 3 | 3.00 |
| Senyal 6 | 2 | 3 | 6.00 |
| Subtotal |  |  | 11.40 |
| Total |  |  | 11.4 |

**E0745** m Pal d'alumini anoditzat color plata, Ø90 mm. MC
14.7 m × 35.4 = 520.38
Pal d'alumini anoditzat color plata, estriat, de 90 mm. de diàmetre MC, col·locat.

| Codi | Ut | Descripció | Rendiment | Preu | Import |
|---|---|---|---|---|---|
| O0102 | h | Oficial 1ª | 0.05 | 24.56 | 1.23 |
| O0110 | h | Peó | 0.09 | 20.41 | 1.84 |
| P1472 | m | Pal alumini diàmetre 90 mm. MC (material; 23/07/1998) | 1 | 30.36 | 30.36 |
| vg | % | Despeses indirectes | 0.329 | 6 | 1.97 |
|  |  | Total |  |  | 35.4 |

| Amidament | Uts. | Llarg | Parcial |
|---|---|---|---|
| Senyal 1 |  | 2.05 | 2.05 |
| Senyal 2 |  | 1.4 | 1.40 |
| Senyal 7 | 2 | 3.25 | 6.50 |
| Senyal 8 |  | 1.9 | 1.90 |
| Senyal 11 |  | 1.35 | 1.35 |
| Senyal 12 |  | 1.5 | 1.50 |
| Subtotal |  |  | 14.70 |
| Total |  |  | 14.7 |

**E0746** m Pal d'alumini anoditzat color plata, Ø114 mm. MD
16.15 m × 40.53 = 654.56
Pal d'alumini anoditzat color plata, estriat, de 114 mm. de diàmetre MD, col·locat.

| Codi | Ut | Descripció | Rendiment | Preu | Import |
|---|---|---|---|---|---|
| O0102 | h | Oficial 1ª | 0.05 | 24.56 | 1.23 |
| O0110 | h | Peó | 0.09 | 20.41 | 1.84 |
| P14730 | m | Pal alumini diàmetre 114 mm. MD (material; 23/07/1998) | 1 | 35.2 | 35.20 |
| vg | % | Despeses indirectes | 0.377 | 6 | 2.26 |
|  |  | Total |  |  | 40.53 |

| Amidament | Llarg | Parcial |
|---|---|---|
| Senyal 1 | 2.35 | 2.35 |
| Senyal 2 | 2.35 | 2.35 |
| Senyal 5 | 2.3 | 2.30 |
| Senyal 8 | 2.35 | 2.35 |
| Senyal 10 | 2.1 | 2.10 |
| Senyal 11 | 2.35 | 2.35 |
| Senyal 12 | 2.35 | 2.35 |
| Subtotal |  | 16.15 |
| Total |  | 16.15 |

**E07461** m Pal d'alumini anoditzat color plata, Ø114/Ø140 mm. ME
9.28 m × 60.56 = 562.00
Pal d'alumini anoditzat color plata, estriat, de 114 mm. de diàmetre MF, col·locat.

| Codi | Ut | Descripció | Rendiment | Preu | Import |
|---|---|---|---|---|---|
| O0102 | h | Oficial 1ª | 0.05 | 24.56 | 1.23 |
| O0110 | h | Peó | 0.09 | 20.41 | 1.84 |
| P14731 | m | Pal alumini diàmetre 114 o 140 mm. ME (material; 12/01/2009) | 1 | 54.0855 | 54.09 |
| vg | % | Despeses indirectes | 0.566 | 6 | 3.40 |
|  |  | Total |  |  | 60.56 |

| Amidament | Llarg | Parcial |
|---|---|---|
| Senyal 5 | 2.35 | 2.35 |
| Senyal 9 | 2.38 | 2.38 |
| Senyal 10 | 2.35 | 2.35 |
| Senyal 13 | 2.2 | 2.20 |
| Subtotal |  | 9.28 |
| Total |  | 9.28 |

**E07462** m Pal d'alumini anoditzat color plata, Ø140 mm. MF
7.08 m × 98.48 = 697.24
Pal d'alumini anoditzat color plata, estriat, de 140 mm. de diàmetre MF, col·locat.

| Codi | Ut | Descripció | Rendiment | Preu | Import |
|---|---|---|---|---|---|
| O0102 | h | Oficial 1ª | 0.05 | 24.56 | 1.23 |
| O0110 | h | Peó | 0.09 | 20.41 | 1.84 |
| P14732 | m | Pal alumini diàmetre 140 mm. MF (material; 23/07/1998) | 1 | 89.87 | 89.87 |
| vg | % | Despeses indirectes | 0.924 | 6 | 5.54 |
|  |  | Total |  |  | 98.48 |

| Amidament | Llarg | Parcial |
|---|---|---|
| Senyal 9 | 2.35 | 2.35 |
| Senyal 13 | 2.35 | 2.35 |
| Senyal 14 | 2.38 | 2.38 |
| Subtotal |  | 7.08 |
| Total |  | 7.08 |

**E07463** m Pal d'alumini anoditzat color plata, Ø140 mm. MG
2.35 m × 141.15 = 331.70
Pal d'alumini anoditzat color plata, estriat, de 140 mm. de diàmetre MG, col·locat.

| Codi | Ut | Descripció | Rendiment | Preu | Import |
|---|---|---|---|---|---|
| O0102 | h | Oficial 1ª | 0.05 | 24.56 | 1.23 |
| O0110 | h | Peó | 0.09 | 20.41 | 1.84 |
| P14733 | m | Pal alumini diàmetre 140 mm. MG (material; 23/07/1998) | 1 | 130.12 | 130.12 |
| vg | % | Despeses indirectes | 1.327 | 6 | 7.96 |
|  |  | Total |  |  | 141.15 |

| Amidament | Llarg | Parcial |
|---|---|---|
| Senyal 14 | 2.35 | 2.35 |
| Total |  | 2.35 |

**E0744** u Base d'acer galvanitzat per a suport de 76 mm.
4 u × 104.58 = 418.32

| Codi | Ut | Descripció | Rendiment | Preu | Import |
|---|---|---|---|---|---|
| O0102 | h | Oficial 1ª | 0.05 | 24.56 | 1.23 |
| O0110 | h | Peó | 0.09 | 20.41 | 1.84 |
| P14710 | u | Base d'acer galvanit. suport 76 mm. (material; 23/07/1998) | 1 | 95.62 | 95.62 |
| vg | % | Despeses indirectes | 0.982 | 6 | 5.89 |
|  |  | Total |  |  | 104.58 |

| Amidament | Uts. | Parcial |
|---|---|---|
| Senyal 3 | 1 | 1.00 |
| Senyal 4 | 1 | 1.00 |
| Senyal 6 | 2 | 2.00 |
| Subtotal |  | 4.00 |
| Total |  | 4 |

**E07441** u Base d'acer galvanitzat per a suport de 90 mm.
2 u × 112.43 = 224.86
Base d'acer galvanitzat per a suport de 90 mm. col·locada.

| Codi | Ut | Descripció | Rendiment | Preu | Import |
|---|---|---|---|---|---|
| O0102 | h | Oficial 1ª | 0.05 | 24.56 | 1.23 |
| O0110 | h | Peó | 0.09 | 20.41 | 1.84 |
| P14711 | u | Base d'acer galvanit. suport 90 mm. (material; 12/01/2009) | 1 | 103.02 | 103.02 |
| vg | % | Despeses indirectes | 1.056 | 6 | 6.34 |
|  |  | Total |  |  | 112.43 |

| Amidament | Uts. | Parcial |
|---|---|---|
| Senyal 7 | 2 | 2.00 |
| Total |  | 2 |

**E07442** u Base d'acer galvanitzat per a suport de 114 mm.
5 u × 134.4 = 672.00
Base d'acer galvanitzat per a suport de 114 mm. col·locada.

| Codi | Ut | Descripció | Rendiment | Preu | Import |
|---|---|---|---|---|---|
| O0102 | h | Oficial 1ª | 0.05 | 24.56 | 1.23 |
| O0110 | h | Peó | 0.09 | 20.41 | 1.84 |
| P14712 | u | Base d'acer galvanit. suport 114 mm. (material; 12/01/2009) | 1 | 123.747624 | 123.75 |
| vg | % | Despeses indirectes | 1.263 | 6 | 7.58 |
|  |  | Total |  |  | 134.4 |

| Amidament | Uts. | Parcial |
|---|---|---|
| Senyal 1 | 1 | 1.00 |
| Senyal 2 | 1 | 1.00 |
| Senyal 8 | 1 | 1.00 |
| Senyal 11 | 1 | 1.00 |
| Senyal 12 | 1 | 1.00 |
| Subtotal |  | 5.00 |
| Total |  | 5 |

**E07443** u Base d'acer galvanitzat per a suport de 140 mm.
5 u × 164.2 = 821.00
Base d'acer galvanitzat per a suport de 140 mm., col·locada.

| Codi | Ut | Descripció | Rendiment | Preu | Import |
|---|---|---|---|---|---|
| O0102 | h | Oficial 1ª | 0.05 | 24.56 | 1.23 |
| O0110 | h | Peó | 0.09 | 20.41 | 1.84 |
| P14713 | u | Base d'acer galvanit. suport 140 mm. (material; 12/01/2009) | 1 | 151.872084 | 151.87 |
| vg | % | Despeses indirectes | 1.544 | 6 | 9.26 |
|  |  | Total |  |  | 164.2 |

| Amidament | Uts. | Parcial |
|---|---|---|
| Senyal 5 | 1 | 1.00 |
| Senyal 9 | 1 | 1.00 |
| Senyal 10 | 1 | 1.00 |
| Senyal 13 | 1 | 1.00 |
| Senyal 14 | 1 | 1.00 |
| Subtotal |  | 5.00 |
| Total |  | 5 |

**E07311** u Trasllat de senyal existent
3 u × 33.15 = 99.45
Trasllat de senyal existent, inclòs fonamentació.

| Codi | Ut | Descripció | Rendiment | Preu | Import |
|---|---|---|---|---|---|
| O0101 | h | Cap de colla | 0.1 | 26.02 | 2.60 |
| O0110 | h | Peó | 0.4 | 20.41 | 8.16 |
| M0212B | h | Camió de trabuc 16 m³ | 0.1 | 45.4 | 4.54 |
| P1609 | m3 | Excavació de terres | 0.18 | 11.12 | 2.00 |
| E0502 | m3 | Formigó HM-20 fonaments | 0.18 | 79.42 | 14.30 |
| vg | % | Despeses indirectes | 0.258 | 6 | 1.55 |
|  |  | Total |  |  | 33.15 |

**E07312** u Trasllat de senyal d'indicació o orientació existent
5 u × 240.81 = 1204.05
Trasllat de senyal d'indicació o orientació existent de qualsevol tipus a nova ubicació, inclòs la demolició de la base de formigó, l'excavació i fonamanetació de la nova base de formigó, tots els treballs i materials necessaris per deixar la partida acabada.

| Codi | Ut | Descripció | Rendiment | Preu | Import |
|---|---|---|---|---|---|
| O0101 | h | Cap de colla | 3 | 26.02 | 78.06 |
| O0110 | h | Peó | 3 | 20.41 | 61.23 |
| M0212B | h | Camió de trabuc 16 m³ | 0.5 | 45.4 | 22.70 |
| P1609 | m3 | Excavació de terres | 0.72 | 11.12 | 8.01 |
| E0502 | m3 | Formigó HM-20 fonaments | 0.72 | 79.42 | 57.18 |
| %16130 | % | Despeses indirectes | 6 % | 227.18 | 13.63 |
|  |  | Total |  |  | 240.81 |

| Amidament | Uts. | Parcial |
|---|---|---|
| Cartells a desplaçar | 5 | 5.00 |
| Total |  | 5 |

### 08.03 SISTEMES DE CONTENCIÓ
Import: 44024.42

**E0736Y** Barrera de seguretat metàl·lica simple sense separador, tipus AS-BLB.H (C4) o similar, amb nivell de contenció N2, índex de seve
536 × 39.42 = 21129.12
Barrera de seguretat metàl·lica simple sense separador, tipus AS-BLB.H (C4) o similar, amb nivell de contenció N2, índex de severitat A, amplària de treball W4 i deflexió dinàmica 1,1 m, segons UNE-EN 1317-2, amb un perfil longitudinal de secció de doble ona i pals de perfil en "C" tipus CPN C-120 de 1,4 m de longitud cada 4 m, inclòs enclavament en terres o formigó, soldadures, peça reflectora a dues cares cada 8 m, topall final si s'escau, material auxiliar, totalment col·locada en recta o corba de qualsevol radi.

| Codi | Ut | Descripció | Rendiment | Preu | Import |
|---|---|---|---|---|---|
| O0101 | h | Cap de colla | 0.02 | 26.02 | 0.52 |
| O0102 | h | Oficial 1ª | 0.04 | 24.56 | 0.98 |
| O0110 | h | Peó | 0.04 | 20.41 | 0.82 |
| P1414X | m | Barrera de seguretat metàl·lica simple sense separador tipus AS-BLB.H (C4) o similar (material; 22/06/2022) | 1 | 26.24 | 26.24 |
| P1424 | u | Part proporc. mater. barreres (material; 11/05/2010) | 1 | 6.2822 | 6.28 |
| M0253 | h | Màquina per a clavar muntants metàl·lics (maquinària; 12/01/2009) | 0.04 | 43.968936 | 1.76 |
| vg | % | Despeses indirectes | 0.47 | 6 | 2.82 |
|  |  | Total |  |  | 39.42 |

**E07364** u Extrem de 8 m de barrera de seguretat metàl·lica
3 u × 338.99 = 1016.97
Extrem de 8 m mínim de barrera de seguretat metàl·lica de qualsevol tipus, amb abatiment o encastament en talús del desmunt, galvanitzada en calent, incloent tanca de secció doble ona, pals cada 2 m, xapes de reforç, peça en angle, topall final, elements de fixació, peça reflectora a dues cares, inclòs enclavament i soldadures, totalment col·locat.

| Codi | Ut | Descripció | Rendiment | Preu | Import |
|---|---|---|---|---|---|
| O0101 | h | Cap de colla | 0.2 | 26.02 | 5.20 |
| O0102 | h | Oficial 1ª | 0.8 | 24.56 | 19.65 |
| O0110 | h | Peó | 0.8 | 20.41 | 16.33 |
| P14450 | u | Extrem de 8 metres (material; 23/07/1998) | 1 | 271 | 271.00 |
| P1424 | u | Part proporc. mater. barreres | 1 | 6.2822 | 6.28 |
| M0253 | h | Màquina per a clavar muntants metàl·lics | 0.04 | 43.968936 | 1.76 |
| vg | % | Despeses indirectes | 3.129 | 6 | 18.77 |
|  |  | Total |  |  | 338.99 |

**E07365** u Extrem de 12 m de barrera de seguretat metàl·lica
2 u × 493.96 = 987.92
Extrem de 12 m mínim de barrera de seguretat metàl·lica de qualsevol tipus, amb abatiment o encastament en talús del desmunt, galvanitzada en calent, incloent tanca de secció doble ona, pals cada 2 m, xapes de reforç, peça en angle, topall final, elements de fixació, peça reflectora a dues cares, inclòs enclavament i soldadures, totalment col·locat.

| Codi | Ut | Descripció | Rendiment | Preu | Import |
|---|---|---|---|---|---|
| O0101 | h | Cap de colla | 0.25 | 26.02 | 6.51 |
| O0102 | h | Oficial 1ª | 1 | 24.56 | 24.56 |
| O0110 | h | Peó | 1 | 20.41 | 20.41 |
| P14451 | u | Extrem de 12 metres (material; 23/07/1998) | 1 | 407 | 407.00 |
| P1424 | u | Part proporc. mater. barreres | 1 | 6.2822 | 6.28 |
| M0253 | h | Màquina per a clavar muntants metàl·lics | 0.04 | 43.968936 | 1.76 |
| vg | % | Despeses indirectes | 4.574 | 6 | 27.44 |
|  |  | Total |  |  | 493.96 |

**E07366** u Extrem de barrera en accessos i altres, col·locat en corba a 90º
2 u × 153.14 = 306.28
Extrem de barrera de seguretat en accessos i altres, col·locat en corba a 90º o radi similar, incloent 4 m de tanca de secció doble ona, pals, separadors, topall final, elements de fixació, peça reflectora, inclòs enclavament i soldadures, totalment col·locat.

| Codi | Ut | Descripció | Rendiment | Preu | Import |
|---|---|---|---|---|---|
| O0101 | h | Cap de colla | 0.1 | 26.02 | 2.60 |
| O0102 | h | Oficial 1ª | 0.3 | 24.56 | 7.37 |
| O0110 | h | Peó | 0.3 | 20.41 | 6.12 |
| P1446 | u | Extrem de barrera, forma de corba, de 4 m de llargada (material; 23/07/1998) | 1 | 120.5 | 120.50 |
| P1424 | u | Part proporc. mater. barreres | 1 | 6.2822 | 6.28 |
| M0253 | h | Màquina per a clavar muntants metàl·lics | 0.04 | 43.968936 | 1.76 |
| vg | % | Despeses indirectes | 1.418 | 6 | 8.51 |
|  |  | Total |  |  | 153.14 |

**E07016** m Pantalla de protecció de motociclistes SPM-ES4TUB
93.62 m × 19.62 = 1836.82
Sistema de protecció de motociclistes tipus BMSNA4/120 g (SPM-ES4TUB) en barreres de seguretat flexibles, incloen part proporcinal de braç de subjecció cada 2 m, suports i material auxiliar.

| Codi | Ut | Descripció | Rendiment | Preu | Import |
|---|---|---|---|---|---|
| O0101 | h | Cap de colla | 0.005 | 26.02 | 0.13 |
| O0102 | h | Oficial 1ª | 0.01 | 24.56 | 0.25 |
| O0110 | h | Peó | 0.02 | 20.41 | 0.41 |
| P1424 | u | Part proporc. mater. barreres | 0.25 | 6.2822 | 1.57 |
| P1444 | m | Sistema prot. motociclistes SPM-ES4TUB inclòs suports (material; 23/07/1998) | 1 | 16.16 | 16.16 |
| vg | % | Despeses indirectes | 0.184 | 6 | 1.10 |
|  |  | Total |  |  | 19.62 |

| Amidament | Uts. | Llarg | Parcial |
|---|---|---|---|
|  | 2 | 46.81 | 93.62 |
| Total |  |  | 93.62 |

**E07013** m Ampit metàl·lic BP.ID-H2/C2
93.62 m × 180.54 = 16902.15
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.02 | 2.6020 |
| O0102 | h | Oficial 1ª | 0.5 | 24.56 | 12.2800 |
| O0110 | h | Peó | 1 | 20.41 | 20.4100 |
| M0214 | h | Camió grua 12 tn | 0.06 | 42.07 | 2.5242 |
| PE1018 | m | Pretil BP.ID-H2/C2 (material; 23/07/1998) | 1 | 130.58 | 130.5800 |
| M0235 | h | Equip de soldadura elèctrica | 0.1 | 14.546424 | 1.4546 |
| M0226 | h | Grup electrògen de 20/30 kVA | 0.1 | 4.73892 | 0.4739 |
| %16130 | % | Despeses indirectes | 6 % | 170.3247 | 10.2195 |
|  |  | Total |  |  | 180.54 |

| Amidament | Uts. | Llarg | Parcial |
|---|---|---|---|
| Riu Sec | 2 | 46.81 | 93.62 |
| Total |  |  | 93.62 |

**E07015** u Terminal de pretil BP.ID-H2/C2
4 u × 461.29 = 1845.16
Terminal de pretil, tope final i peça coneguda com "travesser a l'aire", per a pretil metàl·lic tipus BP.ID-H2/C2, pintada en color termocalat de color a determinar per la D.O, inclòs part proporcional d'ancoratges, elements de fixació, tacs químics i material auxiliar, i pletines de reforç en el tram final del pretil, totalment col·locat.

| Codi | Ut | Descripció | Rendiment | Preu | Import |
|---|---|---|---|---|---|
| O0101 | h | Cap de colla | 0.2 | 26.02 | 5.20 |
| O0102 | h | Oficial 1ª | 1 | 24.56 | 24.56 |
| O0110 | h | Peó | 2 | 20.41 | 40.82 |
| M0214 | h | Camió grua 12 tn | 0.25 | 42.07 | 10.52 |
| PE1019 | u | Terminal de pretil BP.ID-H2/C2 (material; 23/07/1998) | 1 | 369.58 | 369.58 |
| P1424 | u | Part proporc. mater. barreres | 1 | 6.2822 | 6.28 |
| vg | % | Despeses indirectes | 0.722 | 6 | 4.33 |
|  |  | Total |  |  | 461.29 |

| Amidament | Uts. | Parcial |
|---|---|---|
| Riu Sec | 4 | 4.00 |
| Total |  | 4 |

### 08.04 ABALISAMENT
Import: 1390.08

**E0723** u Fita quilomètrica amb placa reflectora de 40x60 cm, nivell 2 HIP
4 u × 208.16 = 832.64
Fita quilomètrica, amb placa reflectora de 600x400 mm, nivell 2 HIP, inclòs les 2 plaques, suports, ancoratges i cargoleria, totalment col·locada
.

| Codi | Ut | Descripció | Rendiment | Preu | Import |
|---|---|---|---|---|---|
| O0102 | h | Oficial 1ª | 0.18 | 24.56 | 4.421 |
| O0110 | h | Peó | 0.2 | 20.41 | 4.082 |
| P1431 | u | Placa qm. refl. 40x60 cm (material; 12/01/2009) | 2 | 71.506182 | 143.012 |
| P1439 | m | Suport acer galv. 100x50x3 mm | 2.5 | 20.768832 | 51.922 |
| vg | % | Despeses indirectes | 0.785 | 6 | 4.710 |
|  |  | Total |  |  | 208.16 |

| Amidament | Uts. | Parcial |
|---|---|---|
| PK 19+000 | 2 | 2.00 |
| PK 20+000 | 2 | 2.00 |
| Subtotal |  | 4.00 |
| Total |  | 4 |

**E0722** u Plafó direccional 1600x400mm, nivell 2 HIP
4 u × 139.36 = 557.44
Plafó direccional, amb placa reflectora, per a corbes, de 1600x400mm., nivell 2 HIP, inclòs ancoratges i cargoleria.

| Codi | Ut | Descripció | Rendiment | Preu | Import |
|---|---|---|---|---|---|
| O0102 | h | Oficial 1ª | 0.18 | 24.56 | 4.42 |
| O0110 | h | Peó | 0.2 | 20.41 | 4.08 |
| P1430 | u | Panell direc.refl. 1600x400 mm (material; 12/01/2009) | 1 | 123.047088 | 123.05 |
| vg | % | Despeses indirectes | 1.301 | 6 | 7.81 |
|  |  | Total |  |  | 139.36 |

### 08.05 ALTRES (07/04/2022)
Import: 12000

**E1620** pa Cobrament íntegre seguretat viària, senyalització i desv provisionals (07/04/2022)
1 pa × 12000 = 12000.00
Partida alçada d'abonament íntegre per a la seguretat viària, inclòs senyalistes, instal·lacions de semàfors, senyalització horitzontal i vertical, abalisament, proteccions, barreres de seguretat, tancaments i de tots els desviaments provisionals durant les diferents fases d'execució de les obres i d'acord amb el seu avanç, inclòs els desplaçaments, muntatge i desmuntatge, manteniment, trasllats i tots els mitjans i elements auxiliars que requereixin, mà d'obra, maquinària i materials, segons indicacions de la Direcció de l'Obra.

## 09 MESURES CORRECTORES D'IMPACTE AMBIENTAL
Import: 11503.54

**E1105** m2 Estesa terra vegetal en talussos (material pròpia obra)
3145.87 m2 × 1.27 = 3995.25
Estesa de terra vegetal en talús amb material de la pròpia obra, inclòs càrrega i transport.

| Codi | Ut | Descripció | Rendiment | Preu | Import |
|---|---|---|---|---|---|
| O0101 | h | Cap de colla | 0.003 | 26.02 | 0.08 |
| O0110 | h | Peó | 0.012 | 20.41 | 0.24 |
| M0205 | h | Pala carregadora sobre orugues | 0.003 | 73.35 | 0.22 |
| M0208 | h | Motoanivelladora | 0.003 | 73.35024 | 0.22 |
| M0204 | h | Pala carregadora pneumàtics | 0.003 | 58.268112 | 0.17 |
| M0212B | h | Camió de trabuc 16 m³ | 0.006 | 45.4 | 0.27 |
| vg | % | Despeses indirectes | 0.011 | 6 | 0.07 |
|  |  | Total |  |  | 1.27 |

| Amidament | Uts. | Llarg | Parcial |
|---|---|---|---|
| Terraplens | 1 | 2110.87 | 2110.87 |
| Rotonda | 1 | 177 | 177.00 |
| Trams antiga carretera | 1 | 858 | 858.00 |
| Subtotal |  |  | 3145.87 |
| Total |  |  | 3145.87 |

**E1143** m2 Hidrosembra projectada en 2 fases (23/07/1998)
3722.27 m2 × 1.25 = 4652.84
Hidrosembra projectada en dues fases amb espècies adaptades agroclimàticament a la zona, inclòs el subministrament de tots els components necessaris (aigua, llavors, estabilitzant, adobs, mulch) i regs d'arrelament; totalment acabada segons les característiques especificades al plec de condicions.

| Codi | Ut | Descripció | Rendiment | Preu | Import |
|---|---|---|---|---|---|
| O0110 | h | Peó | 0.02 | 20.41 | 0.41 |
| P1601 | m3 | Aigua | 0.04 | 0.65 | 0.03 |
| P1101 |  | Adob mineral d'anivellament lent (material; 12/01/2009) | 1 | 0.030906 | 0.03 |
| P1122 |  | Fixador sintètic base acrílica (material; 12/01/2009) | 1.2 | 0.072114 | 0.09 |
| P1120 |  | Bioactivador microbià (material; 12/01/2009) | 1 | 0.123624 | 0.12 |
| P1505 |  | Barreja llavors herbàcies hidros (material; 12/01/2009) | 1 | 0.123624 | 0.12 |
| P1123 |  | Mulch prot hidros fibra semi-cur (material; 12/01/2009) | 3 | 0.010302 | 0.03 |
| M0213 | h | Camió cisterna de 8 m³ | 0.003 | 48 | 0.14 |
| P1126 | u | Altres conceptes (12/01/2009) | 1 | 0.2856 | 0.29 |
|  |  | Total |  |  | 1.25 |

| Amidament | Uts. | Llarg | Parcial |
|---|---|---|---|
| Desmunts | 1 | 576.4 | 576.40 |
| Terraplens | 1 | 2110.87 | 2110.87 |
| Rotonda | 1 | 177 | 177.00 |
| Trams antiga carretera | 1 | 858 | 858.00 |
| Subtotal |  |  | 3722.27 |
| Total |  |  | 3722.27 |

**E1124** u Subministrament de Platanus hispanica (clons meridionals) de perímetre de 20 a 25 cm, amb l'arrel nua (23/07/1998)
3 u × 58.97 = 176.91
Subministrament de Platanus hispanica (clons meridionals) de perímetre de 20 a 25 cm, en contenidor de fins a 80 litres

**E1155A** u Plantació arbres perímetre 18-25 cm, mitjans mecànics
3 u × 39.83 = 119.49
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. | 0.15 | 47.924904 | 7.19 |
| M0214 | h | Camió grua 12 tn | 0.3 | 42.07 | 12.62 |
| BR3P1110 | m3 | Terra vegetal adobada, granel (material; 12/01/2009) | 0.125 | 26.589462 | 3.32 |
| BR3A2000 | kg | Adob mineral simple, sulfat amoni (material; 12/01/2009) | 1.1 | 0.123624 | 0.14 |
| P1601 | m3 | Aigua | 0.25 | 0.65 | 0.16 |
| vg | % | Despeses indirectes | 0.352 | 6 | 2.11 |
|  |  | Total |  |  | 39.83 |

**E1181** u Transplantament d'arbre dins de l'obra
5 u × 511.81 = 2559.05
Transplantat d'arbre dins de l'àmbit de l'obra, inclou l'extracció amb mitjans mecànics i manuals, plantació en el lloc determinat, inclòs l'excavació del clot, transport, reblert del clot amb aportació de terra vegetal i adobs, reg d'arrelament, manteniment de l'arbre en el clot de plantació mitjançant un reg diari fins al seu complet arrelament i la poda si s'escau.

| Codi | Ut | Descripció | Rendiment | Preu | Import |
|---|---|---|---|---|---|
| O0101 | h | Cap de colla | 0.25 | 26.02 | 6.51 |
| O0102 | h | Oficial 1ª | 6 | 24.56 | 147.36 |
| O0110 | h | Peó | 6 | 20.41 | 122.46 |
| P1503 | m3 | Terra veg. adobada i garbell. (material; 12/01/2009) | 0.5 | 11.187972 | 5.59 |
| B05144 | kg | Adob mineral simple, sulfat amoni (material; 12/01/2009) | 1.1 | 0.123624 | 0.14 |
| P1601 | m3 | Aigua | 0.25 | 0.65 | 0.16 |
| M0207 | h | Retroexcavadora 100 hp | 2 | 59.41 | 118.82 |
| M0215 | h | Grua autopropulsada de 25 tn | 1 | 50.181042 | 50.18 |
| M0212B | h | Camió de trabuc 16 m³ | 1 | 45.4 | 45.40 |
| vg | % | Despeses indirectes | 2.531 | 6 | 15.19 |
|  |  | Total |  |  | 511.81 |

## 10 GESTIÓ DE RESIDUS (23/07/1998)
Import: 14842.46

### 10.01 CLASSIFICACIÓ DE RESIDUS (23/07/1998)
Import: 9101.41

**E1551** u Acondicionament de la zona de residus (23/07/1998)
1 u × 190 = 190.00
Acondicionament del terreny per la implementació dels residus, inclou l'excavació i reperfilat de la superfície del terreny per col·locar posteriorment els diferents contenidors, zones d'apilament i aïllament, i la seva posterior retirada per deixar la zona en un correcte estat.

**E1552** m3 Classificació a peu d'obra de residus (23/07/1998)
448.26 m3 × 19.88 = 8911.41
Classificació a preu d'obra de residus de la construcció o demolició en residus inerts, no especials i especials, amb mitjans manuals o mecànics.

| Amidament | Uts. | Llarg | Parcial |
|---|---|---|---|
| Residus de demolició |  |  |  |
| Residus inerts | 1 | 29.07 | 29.07 |
| 170904 Residus barrejats | 1 | 256.53 | 256.53 |
| Residus de nova construcció |  |  |  |
| Residus inerts | 1 | 6.18 | 6.18 |
| Residus no especials |  |  |  |
| 170904 Residus barrejats | 1 | 6.89 | 6.89 |
| 170201 Fusta | 1 | 1.49 | 1.49 |
| 170405 Ferro i acer | 1 | 0.02 | 0.02 |
| 170407 Metalls mesclats | 1 | 0.3 | 0.30 |
| 170302 Barreges bituminoses | 1 | 145.66 | 145.66 |
| 150101 Envasos paper i cartró | 1 | 0.28 | 0.28 |
| 170203 Plàstic | 1 | 0.25 | 0.25 |
| Residus especials | 1 | 1.59 | 1.59 |
| Subtotal |  |  | 448.26 |
| Total |  |  | 448.26 |

### 10.02 CÀRREGA I TRANSPORT DE RESIDUS (23/07/1998)
Import: 4656.71

**E1561** m3 Càrrega i transport residus inerts o no especials barrejats, contenidor 5 m3 (23/07/1998)
160.5 m3 × 27.48 = 4410.54
Càrrega amb mitjans manuals o mecànics i transport de residus inerts o no especials a instal·lació autoritzada de gestió de residus, amb contenidor de 5 m3 de capacitat, inclòs el seu subministrament.

| Amidament | Uts. | Llarg | Parcial |
|---|---|---|---|
| Residus de nova construcció |  |  |  |
| Residus inerts | 1 | 6.18 | 6.18 |
| 170904 Residus barrejats | 1 | 6.89 | 6.89 |
| 170302 Barreges bituminoses | 1 | 145.66 | 145.66 |
| 170201 Fusta | 1 | 1.49 | 1.49 |
| 150101 Envasos paper i cartró | 1 | 0.28 | 0.28 |
| Subtotal |  |  | 160.50 |
| Total |  |  | 160.5 |

**E1563** m3 Càrrega i transport residus (ferralla i plàstic), contenidor 1 m3 (23/07/1998)
0.57 m3 × 32.99 = 18.80
Càrrega amb mitjans manuals o mecànics i transport de residus de plàstic i/o ferralla a instal·lació autoritzada de gestió de residus, amb contenidor d'1 m3 de capacitat, inclòs el seu subministrament.

| Amidament | Uts. | Llarg | Parcial |
|---|---|---|---|
| Residus no especials |  |  |  |
| 170405 Ferro i acer | 1 | 0.02 | 0.02 |
| 170407 Metalls mesclats | 1 | 0.3 | 0.30 |
| 170203 Plàstic | 1 | 0.25 | 0.25 |
| Subtotal |  |  | 0.57 |
| Total |  |  | 0.57 |

**E1564** m3 Càrrega i transport residus especials, bidó 200 l (23/07/1998)
1.59 m3 × 143 = 227.37
Càrrega amb mitjans manuals o mecànics i transport de residus especials a instal·lació autoritzada de gestió de residus, amb bidó de plàstic de 200 l de capacitat, inclòs el seu subministrament.

| Amidament | Uts. | Llarg | Parcial |
|---|---|---|---|
| Residus de nova construcció |  |  |  |
| Residus especials | 1 | 1.59 | 1.59 |
| Subtotal |  |  | 1.59 |
| Total |  |  | 1.59 |

### 10.03 DISPOSICIÓ DE RESIDUS (23/07/1998)
Import: 1084.34

**E1571** m3 Disposició controlada residus inerts o no especials barrejats (23/07/1998)
159.01 m3 × 5.9 = 938.16
Disposició controlada a centre de reciclatge de residus inerts o no especials barrejats, procedents de construcció o demolició.

| Amidament | Uts. | Llarg | Parcial |
|---|---|---|---|
| Residus de nova construcció |  |  |  |
| Residus inerts | 1 | 6.18 | 6.18 |
| 170904 Residus barrejats | 1 | 6.89 | 6.89 |
| 170302 Barreges bituminoses | 1 | 145.66 | 145.66 |
| 150101 Envasos paper i cartró | 1 | 0.28 | 0.28 |
| Subtotal |  |  | 159.01 |
| Total |  |  | 159.01 |

**E1572** m3 Disposició controlada residus de metalls no especials barrejats (23/07/1998)
0.3 m3 × 13.25 = 3.98
Disposició controlada a centre de reciclatge de residus de metalls no especials barrejats, procedents de construcció o demolició.

| Amidament | Uts. | Llarg | Parcial |
|---|---|---|---|
| 170407 Metalls mesclats | 1 | 0.3 | 0.30 |
| Total |  |  | 0.3 |

**E1573** m3 Disposició controlada residus de plàstics no especials (23/07/1998)
0.25 m3 × 8.2 = 2.05
Disposició controlada a centre de reciclatge de residus de plàstics no especials, procedents de construcció o demolició.

| Amidament | Uts. | Llarg | Parcial |
|---|---|---|---|
| 170203 Plàstic | 1 | 0.25 | 0.25 |
| Total |  |  | 0.25 |

**E1574** m3 Disposició controlada residus de fusta no especials (23/07/1998)
1.49 m3 × 7.35 = 10.95
Disposició controlada a centre de reciclatge de residus de fusta no especials, procedents de construcció o demolició.

| Amidament | Uts. | Llarg | Parcial |
|---|---|---|---|
| 170201 Fusta | 1 | 1.49 | 1.49 |
| Total |  |  | 1.49 |

**E1575** m3 Disposició controlada residus especials barrejats (23/07/1998)
1.59 m3 × 81.26 = 129.20
Disposició controlada a centre de selecció i transferència de residus especials barrejats, procedents de construcció o demolició.

| Amidament | Uts. | Llarg | Parcial |
|---|---|---|---|
| Residus especials | 1 | 1.59 | 1.59 |
| Total |  |  | 1.59 |

## 11 SEGURETAT I SALUT
Import: 39673.95

### 11.01 EQUIPS DE PROTECCIÓ INDIVIDUAL
Import: 2967.82

**E1401** u Casc de seguretat homologat (23/07/1998)
15 u × 7.67
Casc de seguretat homologat segons UNE EN 812

**E1402** u Ulleres antipols i antiimpacte
15 u × 11.53

| Codi | Ut | Descripció | Rendiment | Preu | Import |
|---|---|---|---|---|---|
| P1818 | u | Ulleres antipols i antiimpacte (material; 12/01/2009) | 1 | 10.878912 | 10.88 |
| %18530 | % | Resta d'obra | 6 % | 10.88 | 0.65 |
|  |  | Total |  |  | 11.53 |

**E1403** u Mascareta protecció respiratòria
15 u × 12.94

| Codi | Ut | Descripció | Rendiment | Preu | Import |
|---|---|---|---|---|---|
| P1827 | u | Mascareta respiratòria (material; 12/01/2009) | 1 | 12.20787 | 12.21 |
| %18530 | % | Resta d'obra | 6 % | 12.21 | 0.73 |
|  |  | Total |  |  | 12.94 |

**E1404** u Filtre per a mascareta
15 u × 1.27
Filtre contra partícules, identificat amb banda de color blanc, homologat segons UNE EN 143 i UNE EN 12083.

| Codi | Ut | Descripció | Rendiment | Preu | Import |
|---|---|---|---|---|---|
| P1817 | u | Filtre contra partícules (material; 23/07/1998) | 1 | 1.2 | 1.20 |
| %18530 | % | Resta d'obra | 6 % | 1.20 | 0.07 |
|  |  | Total |  |  | 1.27 |

**E1405** u Protector auditiu de tap d'escuma (23/07/1998)
15 u × 0.29
Protector auditiu de tap d'escuma, homologat segons UNE EN 352-2 i UNE En 458.

**E1405B** u Protector auditiu d'auricular (23/07/1998)
12 u × 24.14
Protector auditiu d'auricular, acoblat al cap amb arnès i orelleres antisoroll; homologat segons UNE EN 352-1 i UNE EN 458.

**E1407** u Granota de treball (12/01/2007)
15 u × 13.3875
Granota de treball, de polièster i cotó, amb butxaques exteriors.

**E1408** u Impermeable
15 u × 13.45
Impermeable amb jaqueta, caputxa i pantalons, de PVC soldat de 0,4 mm de gruix, de color viu, homologat segons UNE EN 340.

| Codi | Ut | Descripció | Rendiment | Preu | Import |
|---|---|---|---|---|---|
| P1822 | u | Impermeable. (material; 23/07/1998) | 1 | 12.69 | 12.69 |
| %18530 | % | Resta d'obra | 6 % | 12.69 | 0.76 |
|  |  | Total |  |  | 13.45 |

**E1409** u Parella de guants ús general
15 u × 2.31
Parella de guants de tacte per a ús general, amb palmell i dors de la mà pell flexible, dit índex sense costura exterior i sujecció elàstica al canell.

| Codi | Ut | Descripció | Rendiment | Preu | Import |
|---|---|---|---|---|---|
| P1821 | pa | Guants de pell (material; 12/01/2009) | 1 | 2.184024 | 2.18 |
| %18530 | % | Resta d'obra | 6 % | 2.18 | 0.13 |
|  |  | Total |  |  | 2.31 |

**E1410** u Parella de guants protecció punxó
12 u × 6.42
Parella de guants de protecció contra riscs mecànics molt agressius nivell 5, homologats segons UNE EN 388 i UNE EN 420.

| Codi | Ut | Descripció | Rendiment | Preu | Import |
|---|---|---|---|---|---|
| P1819 | pa | Guants cuir (material; 23/07/1998) | 1 | 6.05 | 6.05 |
| %18530 | % | Resta d'obra | 6 % | 6.05 | 0.36 |
|  |  | Total |  |  | 6.42 |

**E1412** u Parella de botes impermeables
15 u × 8.81
Parella de botes d'aigua de PVC de mitja canya, amb sola antilliscant i folrades de niló rentable.

| Codi | Ut | Descripció | Rendiment | Preu | Import |
|---|---|---|---|---|---|
| P1809 | pa | Botes impermeables a l'aigua i humitat (material; 23/07/1998) | 1 | 8.31 | 8.31 |
| %18530 | % | Resta d'obra | 6 % | 8.31 | 0.50 |
|  |  | Total |  |  | 8.81 |

**E1413** u Parella de botes seguretat pell rectificada
15 u × 16.11
Parella de botes de seguretat, resistents a la humitat, de pell rectificada, amb envoltant del turmell encoixinat sola antilliscant i antiestàtica, falca amortidora per al taló, llengüeta de manxa, de desprendiment ràpid, amb plantilles i puntera metàl·liques

| Codi | Ut | Descripció | Rendiment | Preu | Import |
|---|---|---|---|---|---|
| P1810 | pa | Botes seguretat pell rectificada (material; 23/07/1998) | 1 | 15.2 | 15.20 |
| %18530 | % | Resta d'obra | 6 % | 15.20 | 0.91 |
|  |  | Total |  |  | 16.11 |

**E1466** u Sistema anticaiguda (23/07/1998)
3 u × 71.89
Sistema anticaiguda composat per un arnès anticaiguda amb tirants, bandes secundàries, bandes subglúties, bandes de cuixa, recolzament dorsal per a subjecció, elements d'ajust, element dorsal d'enganxament d'arnès anticaiguda i sivella, incorporat a un element d'amarrament composat per un terminal manufacturat, homologat segons UNE EN 361, UNE EN 362, UNE EN 364, UNE 365 i UNE EN 354.

**E1467** u Armilla reflectant
15 u × 11.66
Armilla reflectant amb tires reflectores a la cintura, al pit i a l'esquena, homologada segons UNE EN 471.

| Codi | Ut | Descripció | Rendiment | Preu | Import |
|---|---|---|---|---|---|
| P1870 | u | Armilla reflectant (material; 23/07/1998) | 1 | 11 | 11.00 |
| %18530 | % | Resta d'obra | 6 % | 11.00 | 0.66 |
|  |  | Total |  |  | 11.66 |

**E1468** m Corda de poliamida (23/07/1998)
35 m × 7.01
Corda de poliamida d'alta tenacitat, de D=16mm, per a sirga de cinturó de seguretat.

**E1469** m Cable fiador (23/07/1998)
35 m × 8.01
Cable fiador per al cinturó de seguretat, fixat en ancoratges de servei i amb el desmuntatge inclòs.

**E1470** u Faixa de protecció dorsolumbar (23/07/1998)
12 u × 30.69

### 11.02 SISTEMES DE PROTECCIÓ COL·LECTIVA
Import: 13657.56

**E1415** u Senyal normalitzada de trànsit
25 u × 20.8
Senyal normalitzada de trànsit, amb suport metàl·lic, inclosa col·locació.

| Codi | Ut | Descripció | Rendiment | Preu | Import |
|---|---|---|---|---|---|
| P1841 | u | Senyal normalitzada 6 usos (material; 12/01/2009) | 0.17 | 78.439428 | 13.335 |
| P1847 | u | Suport metàl·lic senyal 6 usos (material; 12/01/2009) | 0.17 | 26.136174 | 4.443 |
| %18531 | % | Resta d'obra | 17 % | 17.778 | 3.022 |
|  |  | Total |  |  | 20.8 |

**E14X6** ut Cartell indicatiu d'obres o desviaments
20 ut × 129.7
Cartell indicatiu d'obres o desviaments, amb suport metàl·lic, inclosa col·locació.

| Codi | Ut | Descripció | Rendiment | Preu | Import |
|---|---|---|---|---|---|
| P18X2 | Ud | Cartel ind. obres (material; 12/07/2000) | 1 | 108.182 | 108.18 |
| P1845 | u | Suport metàl·lic cartell 6 usos (material; 12/01/2009) | 0.17 | 15.689946 | 2.67 |
| %1853    1 | % | Resto de obra. | 17 % | 110.85 | 18.84 |
|  |  | Total |  |  | 129.7 |

**E1416** u Cartell indicatiu de risc, amb suport metàl·lic
10 u × 5.68
Cartell indicatiu de risc, amb suport metàl·lic, inclosa col·locació.

| Codi | Ut | Descripció | Rendiment | Preu | Import |
|---|---|---|---|---|---|
| P1812 | u | Cartell ind. norm. 30x30cm. 1u (material; 12/01/2009) | 1 | 2.184024 | 2.184 |
| P1845 | u | Suport metàl·lic cartell 6 usos | 0.17 | 15.689946 | 2.667 |
| %18532 | % | Resta d'obra | 17 % | 4.851 | 0.825 |
|  |  | Total |  |  | 5.68 |

**E1463B** m Barrera seguretat New Jersey plàstic (20 usos) (23/07/1998)
100 m × 12.11
Barrera seguretat New Jersey en polietilè de color blanc i vermell (20 usos)

**E1418** m Cinta d'abalisament (23/07/1998)
300 m × 0.91
Cinta d'abalisament reflectora, amb un suport cada 3 m i amb el desmuntatge inclòs.

**E1486** u Peça de plàstic en forma de bolet (23/07/1998)
450 u × 0.23
Peça de plàstic en forma de bolet, de color vermell, per a protecció dels extrems de les armadures per a qualsevol diàmetre, per a 5 usos, amb desmuntatge inclòs

**E1421** u Balisa lluminosa intermitent.
30 u × 40.38
Llumenera amb làmpada intermitent de color ambre amb energia de bateria de 12 V i amb el desmuntatge inclòs.

| Codi | Ut | Descripció | Rendiment | Preu | Import |
|---|---|---|---|---|---|
| P1807 | u | Balisa llumin. interm. 3 usos. (material; 12/01/2009) | 0.33 | 104.5653 | 34.51 |
| %18534 | % | Resta d'obra | 17 % | 34.51 | 5.87 |
|  |  | Total |  |  | 40.38 |

**E1422** u Piquet de senyalització per a tres usos
100 u × 1.18

| Codi | Ut | Descripció | Rendiment | Preu | Import |
|---|---|---|---|---|---|
| P1833 | u | Piquet senyalització 3 usos (material; 12/01/2009) | 0.33 | 3.049392 | 1.01 |
| %18532 | % | Resta d'obra | 17 % | 1.01 | 0.17 |
|  |  | Total |  |  | 1.18 |

**E1424** u Panell direccional normalitzat.
15 u × 31.37

| Codi | Ut | Descripció | Rendiment | Preu | Import |
|---|---|---|---|---|---|
| P1830 | u | Panell direccional normalitzat (material; 12/01/2009) | 1 | 29.587344 | 29.59 |
| %18530 | % | Resta d'obra | 6 % | 29.59 | 1.78 |
|  |  | Total |  |  | 31.37 |

**E1428** m Línia groga reflexiva de 10 cm. d'amplada contínua
8800 m × 0.42

| Amidament | Uts. | Llarg | Parcial |
|---|---|---|---|
| Desviaments provisionals | 2 | 250 | 500.00 |
| Tram 1 | 2 | 1600 | 3200.00 |
| Tram 2 | 2 | 800 | 1600.00 |
| Tram 3 | 2 | 1750 | 3500.00 |
| Subtotal |  |  | 8800.00 |
| Total |  |  | 8800 |

**E1464** u Con reflector de 30 cm (12/01/2007)
40 u × 4.0215
Con d'abalisament de plàstic reflector de 30 cm d'alçada

**E1481** u Topalls per a camió d'excavacions (23/07/1998)
6 u × 7.05
Topalls per camió d'excavacions, inclusivament la seva col·locació.

**E1489** m Tanca malla de polietilè taronja (23/07/1998)
1000 m × 2.33
Tanca d'advertència o abalisament d'un metre d'alçada amb malla de polietilè taronja fixada a 2 m del perímetre del talús d'excavació amb un suport cada 3 m i amb el desmuntatge inclòs.

**E1419B** m Tanca de 2 m amb base de formigó (23/07/1998)
180 m × 3.99
Tanca mòbil de 2,00 m d'alçada, d'acer galvanitzat, amb malla electrosoldada de 90x150 mm i de 4,5 i 3,5 mm de D, bastidor de 3,5x 2 m de tub de DN-40 mm, fixat a peus prefabricats de formigó, i amb el desmuntatge inclòs.

**E1482** u Tacs i falques per a l'apilament de tubs (23/07/1998)
6 u × 0.36

**E1484** u Escala de mà (23/07/1998)
3 u × 49.95

### 11.03 EXTINCIÓ D'INCENDIS (12/01/2007)
Import: 216.87

**E1431** u Extintor d'incendis 6 kg pols seca (12/01/2007)
3 u × 60.249 = 180.75
Extintor d'incendis de pls seca, de càrrega 6 kg, amb pressió incorporada, pintat, amb suport a la paret i amb el desmuntatge inclòs.

**E1465** u Revisió d'extintor de pols seca (12/01/2007)
3 u × 12.0435 = 36.13

### 11.04 PROTECCIONS INSTAL·LACIÓ ELÈCTRICA (23/07/1998)
Import: 671.64

**E1432** u Instal·lació posada a terra (12/01/2007)
1 u × 167.37 = 167.37
Instal·lació de posta a terra composta de conductor de coure, electrode connectat a terra en masses metàl·liques, inclòs petit material, totalment instal·lat.

**E1433** u Interruptor diferencial de mitja sensibilitat (300 mA) (12/01/2007)
1 u × 187.4565 = 187.46
Interruptor diferencial de mitja sensibilitat (300 ma), inclosa instal·lació.

**E1434** u Interruptor diferencial d'alta sensibilitat (30 mA) (12/01/2007)
1 u × 214.2315 = 214.23
Interruptor diferencial d'alta sensibilitat (30 mA), inclosa instal·lació.

**E1487** u Quadres d'obra (23/07/1998)
1 u × 102.58 = 102.58
Quadres (amortització) d'obra per alimentar i protegir els equips i persones.

### 11.05 INSTAL·LACIONS D'HIGIENE I BENESTAR
Import: 11469.29

**E1490** u Mes de lloguer caseta prefab. vestidors, 10 treballadors
24 u × 107.33
Mes de lloguer de mòdul prefabricat de vestidors, de 3,64x4,00x2,30 m de plafó d'acer lacat i aïllament de poliuretà de 35 mm de gruix, revestiment de parets amb tauler fenòlic, paviment de lamel·les d'acer galvanitzat amb aïllament de fibra de vidre i tauler fenòlic, amb instal·lació elèctrica, 1 punt de llum, interruptor, endolls i protecció diferencial; inclusivament el seu transport, col·locat i amb el desmuntatge inclòs.

| Codi | Ut | Descripció | Rendiment | Preu | Import |
|---|---|---|---|---|---|
| P1803B | u | Lloguer barracó vestidors (material; 23/07/1998) | 1 | 101.25 | 101.25 |
| %18530 | % | Resta d'obra | 6 % | 101.25 | 6.08 |
|  |  | Total |  |  | 107.33 |

**E1491** u Mes de lloguer caseta prefab. sanitaris, 10 treballadors
24 u × 123.23
Mes de lloguer de mòdul prefabricat de sanitaris, d'1,92x4,00x2,30 m de plafó d'acer lacat i aïllament de poliuretà de 35 mm de gruix, revestiment de parets amb tauler fenòlic, paviment de lamel·les d'acer galvanitzat, amb instal·lació de lampisteria, 1 lavabo col·lectiu amb 2 aixetes, 1 placa turca, 2 dutxes, mirall i complements de bany, amb instal·lació elèctrica, 1 punt de llum, interruptor, endolls i protecció diferencial; inclusivament el seu transport, col·locat i amb el desmuntatge inclòs.

| Codi | Ut | Descripció | Rendiment | Preu | Import |
|---|---|---|---|---|---|
| P1803C | u | Lloguer barracó sanitaris (material; 23/07/1998) | 1 | 116.25 | 116.25 |
| %18530 | % | Resta d'obra | 6 % | 116.25 | 6.98 |
|  |  | Total |  |  | 123.23 |

**E1492** u Mes de lloguer caseta prefab. menjador, 10 treballadors
24 u × 117.13
Mes de lloguer de mòdul prefabricat de menjador, de 3,40x4,00x2,30 m de plafó d'acer lacat i aïllament de 35 mm de gruix, revestiment de parets amb tauler fenòlic, paviment de lamel·les d'acer galvanitzat amb aïllament de fibra de vidre i tauler fenòlic, amb instal·lació de lampisteria, aigüera d'1 pica amb aixeta i taulell, amb instal·lació elèctrica, 1 punt de llum, interruptor, endolls i protecció diferencial; inclusivament el seu transport, col·locat i amb el desmuntatge inclòs

| Codi | Ut | Descripció | Rendiment | Preu | Import |
|---|---|---|---|---|---|
| P1803D | u | Lloguer barracó menjadors (material; 23/07/1998) | 1 | 110.5 | 110.50 |
| %18530 | % | Resta d'obra | 6 % | 110.50 | 6.63 |
|  |  | Total |  |  | 117.13 |

**E1440B** u Mes de lloguer de cabina sanitària
12 u × 116.6
Mes de lloguer de cabina sanitària de material plàstic, d'1,05x1,05x2,35 m amb 1 WC amb dipòsit químic de 220 l, 1 lavabo amb dipòsit aigua de 100 l, amb manteniment inclòs

| Codi | Ut | Descripció | Rendiment | Preu | Import |
|---|---|---|---|---|---|
| P1871 | u | Cabina sanitària de material plàstic, d'1,05x1,05x2,35 m i WC dipòsit químic (material; 23/07/1998) | 1 | 110 | 110.00 |
| %18530 | % | Resta d'obra | 6 % | 110.00 | 6.60 |
|  |  | Total |  |  | 116.6 |

**E1436** u Lloguer de taula de fusta amb capacitat per a 10 persones
2 u × 26.37

| Codi | Ut | Descripció | Rendiment | Preu | Import |
|---|---|---|---|---|---|
| P1804 | u | Lloguer banc fusta 10 persones (12/01/2009) | 1 | 24.8778 | 24.88 |
| %18530 | % | Resta d'obra | 6 % | 24.88 | 1.49 |
|  |  | Total |  |  | 26.37 |

**E1437** u Lloguer de banc de fusta amb capacitat per a 5 persones
4 u × 17.59

| Codi | Ut | Descripció | Rendiment | Preu | Import |
|---|---|---|---|---|---|
| P1802 | u | Lloguer banc fusta 5 persones (12/01/2009) | 1 | 16.5852 | 16.59 |
| %18530 | % | Resta d'obra | 6 % | 16.59 | 1.00 |
|  |  | Total |  |  | 17.59 |

**E1459** u Escalfador de menjars
4 u × 85.35

| Codi | Ut | Descripció | Rendiment | Preu | Import |
|---|---|---|---|---|---|
| P1866 | u | Escalfamenjars (material; 23/07/1998) | 1 | 80.52 | 80.52 |
| %18530 | % | Resta d'obra | 6 % | 80.52 | 4.83 |
|  |  | Total |  |  | 85.35 |

**E1439** u Escomesa d'aigua i energia elèctrica en instal·lació
1 u × 138.55
Escomesa d'aigua i energia elèctrica en instal·lació de menjador o vestuari totalment acabat i en servei.

| Codi | Ut | Descripció | Rendiment | Preu | Import |
|---|---|---|---|---|---|
| P1801 | u | Escomesa aigua i energia elèctrica (material; 12/01/2009) | 1 | 130.711776 | 130.71 |
| %18530 | % | Resta d'obra | 6 % | 130.71 | 7.84 |
|  |  | Total |  |  | 138.55 |

**E1460** u Radiador infraroigs.
3 u × 40.62

| Codi | Ut | Descripció | Rendiment | Preu | Import |
|---|---|---|---|---|---|
| P1867 | u | Radiador infra-roigs (material; 12/01/2009) | 1 | 38.32344 | 38.32 |
| %18530 | % | Resta d'obra | 6 % | 38.32 | 2.30 |
|  |  | Total |  |  | 40.62 |

**E1461** u Recipient per a recollida de brossa.
6 u × 27.9

| Codi | Ut | Descripció | Rendiment | Preu | Import |
|---|---|---|---|---|---|
| P1868 | u | Contenidor recollida brossa (material; 12/01/2009) | 1 | 26.32161 | 26.32 |
| %18530 | % | Resta d'obra | 6 % | 26.32 | 1.58 |
|  |  | Total |  |  | 27.9 |

**E1442** h Mà d'obra per a neteja (12/01/2007)
72 h × 11.361
Mà d'obra emprada en neteja i conservació d' instal·lacions de personal.

**E1494** u Penja-robes per a mòduls prefabricats (23/07/1998)
15 u × 1.02

### 11.06 MEDICINA PREVENTIVA I PRIMERS AUXILIS (23/07/1998)
Import: 357.81

**E1444B** u Armari-farmaciola (23/07/1998)
1 u × 135.21 = 135.21
Farmaciola d'armari, amb el contingut establert a l'ordenança general de seguretat i salut en el treball.

**E1445** u Reposició de material sanitari durant el trascurs de les obres. (23/07/1998)
3 u × 50.09 = 150.27
Reposició de material sanitari per assortir una farmaciola durant el trascurs de les obres.

**E1499** u Manta de cotó (23/07/1998)
3 u × 24.11 = 72.33
Manta de cotó i fibra sintètica de 110x210 cm.

### 11.07 FORMACIÓ I REUNIONS PREVENTIVES
Import: 1632.96

**E1498** u Reunió mensual del comitè de seguretat i salut en el treball
12 u × 100.98 = 1211.76
Reunió mensual del comitè de seguretat i salut en el treball (només en el cas de que el conveni col·lectiu provincial així lo disposi per a aquest nombre de treballadors).

| Codi | Ut | Descripció | Rendiment | Preu | Import |
|---|---|---|---|---|---|
| O1840 | u | Reunió mensual comitè Seguretat i Salut (mà d'obra; 23/07/1998) | 1 | 95.26 | 95.26 |
| %18530 | % | Resta d'obra | 6 % | 95.26 | 5.72 |
|  |  | Total |  |  | 100.98 |

**E1462** u Formació en seguretat i salut
12 u × 26.77 = 321.24
Formació en seguretat i salut per als riscos específics de l'obra.

| Codi | Ut | Descripció | Rendiment | Preu | Import |
|---|---|---|---|---|---|
| O1869 | h | Formació en Seguretat i Salut (mà d'obra; 12/01/2009) | 1 | 25.25 | 25.25 |
| vg | % | Despeses indirectes | 0.253 | 6 | 1.52 |
|  |  | Total |  |  | 26.77 |

**E1495** h Coordinador d'activitats preventives (23/07/1998)
4 h × 24.99 = 99.96

### 11.08 PARTIDES ALÇADES (07/07/2022)
Import: 8700

**E1426** pa PA abonament íntegre brigada seguretat i manteniment (import aprox. 1 h/dia) (07/07/2022)
1 pa × 2100 = 2100.00
PA abonament íntegre per a brigada de seguretat emprada en manteniment i reposició de proteccions.

**E1430** pa PA abonament íntegre mà d'obra senyalista (07/07/2022)
1 pa × 6000 = 6000.00
Partida alçada d'abonament íntegre per a mà d'obra de senyalista

**E1429** pa PA abonament íntegre per a regs antipols. (07/07/2022)
1 pa × 600 = 600.00
Partida alçada d'abonament integre per a regs antipols.

## Preus auxiliars

**E0108** m3 Morter de ciment elaborat a l'obra (23/07/1998)
Preu: 54.62

| Codi | Ut | Descripció | Rendiment | Preu | Import |
|---|---|---|---|---|---|
| O0110 | h | Peó | 1 | 20.41 | 20.41 |
| P1601 | m3 | Aigua | 0.2 | 0.65 | 0.13 |
| P0301 | m3 | Sorra per a formigons i morters | 0.67 | 22.15 | 14.84 |
| P0401 | kg | Ciment pòrtland P-350 (material; 23/07/1998) | 200 | 0.07 | 14.00 |
| M0218 | h | Formigonera 250 litres i 5 HP (maquinària; 10/07/2006) | 0.7 | 7.48 | 5.24 |
|  |  | Total |  |  | 54.62 |

## Recursos

**M0212B** h Camió de trabuc 16 m³
Camió de trabuc de 20 t

**P1613** u Cànon d'abocador
Canon d'abocador

**M0207** h Retroexcavadora 100 hp
Retroexcavadora

**M0201** h Compressor aire gasoil 13,3 m³/h
Compressor amb dos martells

**M0204** h Pala carregadora pneumàtics
Pala carregadora neumàtics

**M0229** h Compressor d'aire de gasoil 3m³
Electrobomba sumergible 20 kW

**M0214** h Camió grua 12 tn
Camió grua

**M0358** h Motoserra 80 cm³
Motoserra

**P1615** u Condicionament de l'abocador
Acondiciament de l'abocador

**M0208** h Motoanivelladora
Motonivelladora

**M0213** h Camió cisterna de 8 m³
Camió cisterna de 8 m3

**P0604** kg Claus d'acer zincats
Claus d'acer

**P0607** kg Acer corrugat B500S en barres
Acer corrugat B-500s en barres

**M0215** h Grua autopropulsada de 25 tn
Grua autopropulsada de 12 t

**M0216** h Grua autopropulsada de 40 tn
Grua autopropulsada de 40 t

**M0227** h Grup electrògen de 45/60 kVA
Grup electrògen 45/60 kVA , consums inclosos

**P0301** m3 Sorra per a formigons i morters
Sorra per a formigons i mort.

**P06426** m2 Geotèxtil 350 g/m2 resist>= 4250 N
Geotextil 350 g/m2 resist>= 4250 N

**P2009** m2 Làmina PEAD nòduls 8 mm, feltre PP, làmina PE i resist. 400 kN/m2
Làmina PEAD nòduls 9 mm, feltre PP, làmina PE i resist. 400 kN/m2

**P11511** m Tub PE DN160 mm doble paret TP
Tub porós de Ø160mm

**P0412** kg Emulsió bituminosa tipus C50BF4 IMP
Emulsió catiònica tipus ECI

**M0211** h Corró de llança 650 kg
Picó vibrant amb placa 60 cm.

**P1151** m Tub PE DN200 mm doble paret TP
Tub porós de Ø200mm

**P03061** m3 Tot-u artificial SE>35 NP ZA20 ZA32
Tot-u artificial

**M0237** h Piconadora de pneumàtics 15 tn
Piconadora de pneumàtics 15 t

**P0406** kg Emulsió bituminosa termoadherent C60B3 TER
Emulsió termoadherent catiònica tipus ECR-1d

**P0508** m3 Formigó HM-20-P-12-I-AI, posat a l'obra en revest. cunetes
Formigó HM-20 posat a l'obra en revest. cunetes

**P06100** m2 Malla electrosoldada en acer corrugat B500T, de 15x15 cm i 6 mm de diàmetre
Malla electrosoldada en acer corrugat B 500 T, de 15x15 cm i 6 mm de diàmetre

**P06202** u Reixa i marc C-250
Reixa i bastiment 650x330x40 mm.

**P0617** u Reixa i bastiment 985x495x70 mm D-400
Reixa i bastiment 985x495x70 mm.

**P1242** m Tub de pp DN400 mm., SN 8 kN/m2
Tub de pp d 400 mm., SN 8 kN/m2

**P10191** m Baixant prefabricat en forma d'U 41x15 cm
Baixant prefabricat secció en forma d'U, 40x18 cm.

**P1007** m Vorada pref. form. 8x20 cm. tipus jardí
Vorada pref. form. 8x20 cm. jardí

**P0101** m Cinta senyalitzadora PVC 150 mm color groc
Cinta senyalitzadora PVC

**P091292** m Tub PEAD corrugat DN160 mm
Tub corrugat Ø160 mm.

**P09506** m Tub PEAD DN90mm, PE-100, PN-16
Tub PEAD DN63mm, PE-100, PN-16

**A0905** pp Accessoris per a tub de polietilè
Accessori per a tub de polietilè

**P1243** m Tub de pp DN500 mm., SN 8 kN/m2
Tub de pp d 500 mm., SN 8 kN/m2

**P09107** m Tub PEAD DN110mm, PE-100, PN-10
Tub PEAD DN63mm, PE-100, PN-10

**P1241** m Tub de pp DN315 mm., SN 8 kN/m2
Tub de pp d 315 mm., SN 8 kN/m2

**P0618** u Tapa fosa Ø650 mm. exterior, marc Ø800 mm., classe D-400
Tapa Ø650 mm. exterior i bastiment, pou Ø800 mm., estanca i insonora

**P0651** u Graó d'acer revestit de polipropilè, 40 cm d'amplada
Graó per a pou de registre 300x300x300 mm

**P1234** m Tub PVC DN 400 mm., PN-10
Ø

**P12440** m Tub de pp DN630 mm., SN 8 kN/m2
Tub de pp d 630 mm., SN 8 kN/m2

**P1246** m Tub de pp DN1000 mm., SN 8 kN/m2
Tub de pp d 1000 mm., SN 8 kN/m2

**P0313** m3 Pedra calcària posada a l'obra
Pedra calcàr. posada a l'obra

**P19020** u Rigola blanca 20x20x8 cm
Rigola blanca 20x20x8

**P06102** m2 Malla electrosoldada en acer corrugat B500T, de 15x15 cm i 8 mm de diàmetre
Malla electrosoldada en acer corrugat B 500 T, de 20x20 cm i 8 mm de diàmetre

**P10095** u Peça cantonada 570x400x280 mm per a gual de vehicles ó vianants
Gual vehicles, peça cantonada 570x400x280 mm

**M0278** h Minicarregadora amb acces.retro
Minicarregadora sobre pneumàtics, amb accessori retroexcavador de 25 a 39 cm d'amplària

**P03301** m3 Grava decorativa
Ceràmica triturada

**P1439** m Suport acer galv. 100x50x3 mm
Suport acer galv. 100x50x3mm

**P14970** m2 Placa d'alumini de 0,50 m2 a 1,00 m2
Placa d'alumini de 0,50 m2 a 1.00 m2

**P1481** m Pal alumini diàmetre 76 mm. MB
Pal alumini 76 mm. diàmetre

**P1472** m Pal alumini diàmetre 90 mm. MC
Pal alumini 90 mm. diàmetre

**P14730** m Pal alumini diàmetre 114 mm. MD
Pal alumini diàmetre 114 o 140 mm. ME

**P14731** m Pal alumini diàmetre 114 o 140 mm. ME
Pal alumini 114 mm. diàmetre

**P14732** m Pal alumini diàmetre 140 mm. MF
Pal alumini 140 mm. diàmetre

**P1444** m Sistema prot. motociclistes SPM-ES4TUB inclòs suports
Sistema prot. motociclistes SPM-ES4 inclòs suports

**PE1019** u Terminal de pretil BP.ID-H2/C2
Terminal de pretil sense marcatge CE

**P1431** u Placa qm. refl. 40x60 cm
Fita qm. refl. 40x40 cm

**P1430** u Panell direc.refl. 1600x400 mm
Panel direc.refl. 1650x450 mm

**BR3P1110** m3 Terra vegetal adobada, granel
Terra vegetal adobada, a granel

**BR3A2000** kg Adob mineral simple, sulfat amoni
Adob mineral solid de fons simple, sulfat amonic 21% gr

**B05144** kg Adob mineral simple, sulfat amoni
Adob mineral solid de fons simple, sulfat amonic 21% gr

**O1840** u Reunió mensual comitè Seguretat i Salut
Reunió mensual comitè SiSalut

**O1869** h Formació en Seguretat i Salut
Formació en SiSalut

**M0218** h Formigonera 250 litres i 5 HP
Formigonera de 250 l
